# Fahrbahnerneuerungen im Stadtgebiet Oberhausen 2026 Teil 3
Angebotsaufforderung (GAEB 90, DA83)
Eröffnung: 07.05.26
Währung: EUR
Auftraggeber: Stadt Oberhausen

## Fahrbahnerneuerungen im Stadtgebiet Ober
Datum: 23.04.26

### 1 Fahrbahnerneuerung Brücktorstraße von Kö rnerstraße bis Uhlandplatz

*Hinweis*
Fahrbahnerneuerung Brücktorstraße von Körnerstraße bis
Uhlandplatz

#### 1.10 ERSCHLIESSEN UND ABRÄUMEN DER BAUSTELLE

*Hinweis*
Vorbemerkungen zu Arbeiten in den Vegetationsflächen
Die Arbeiten sind  nach FLL  Teil 1 und Teil 2 und der
Ergänzung nach  DIN 18915 und DIN 18916  durchzuführen.

1. Die Baumschutzarbeiten nach DIN - Norm  18920 -
`Schutz von Bäumen, Pflanzenbeständen und
Vegetationsflächen bei Baumaßnahmen` und RAS LP 4 -
`Richtlinien für die Anlagen von Straßen, Teil:
Landschaftsbau Abschnitt 4: Schutz von Bäumen,
Vegetatonsbeständen und Tieren bei Baumaßnahmen `sind
zu beachten.

2. Die Herstellung von Gräben, Mulden oder Baugruben im
Wurzelbereich mit einem Bagger sind verboten. Die
Herstellung darf hier per Handschachtung oder mittels
Saugbaggern unter Aufsicht der beauftragten
baumfachlichen Baubegleitung durchgeführt werden. Der
Abstand vom Stammfuß muss mindestens 2,50 m betragen.

3. Wurzelverletzungen und -kappungen sind ausdrücklich
verboten. Für die Umsetzung der Maßnahme nachweislich
erforderlichen Eingriffe ins Wurzelwerk sind zwingend
mit der / dem verantwortlichen Baumsachverständigen vor
Ort abzustimmen.

4. Die Maßnahmen im Wurzelbereich der Straßenbäume sind
vom bauausfühenden Unternehmen fotodokumentarisch zu
begleiten. Der Bereich Umwelt der Stadt Oberhausen bzw.
die SBO / Baumschutz behalten sich vor, diese während
und / oder nach der Bauausführung einzufordern.

5. Müssen Grünflächen mit Gehölzbestand für die Dauer
der Bautätigkeit überfahren werden, sind
Schutzmaßnahmen zu ergreifen und einzuplanen, die die
Wurzeln vor Beschädigung und direktem Lasteinfall
schützen. Hierzu sind geeignete Abdeckmaßnahmen (z. B.
Stahlplatte mit einem lichten Abstand von mind. 10 cm
zum oberirdischen Wurzelwerk oder zum bestehenden
Boden) vorzusehen.

6. Bei Tiefbauarbeiten (Leitungsarbeiten) im Wurzelraum
von Bäumen sind generell Wurzelschutzplatten
einzubauen, um den Wurzeleinwuchs in die Leitungszone
zu verhindern und die Baumwurzeln zukünftig bei
Ausschachtungsarbeiten zu schützen.

7. Der Fällverbotszeitraum gem. § 39
Bundesnaturschutzgesetz ist zu beachten, somit ist es
verboten Bäume, Hecken, lebendige Zäune, Gebüsch und
andere Gehölze in der Zeit vom  1. März bis zum 30.
September abzuschneiden und auf den  Stock zu setzten,
zulässig sind schonende Form- und Pflegeschnitte zur
Beseitigung des Zuwachses der Pflanzen oder zur
Gesunderhaltung von Bäumen.

Die Mehraufwände, die durch die Einhaltung der
Anforderungen aus den Vorbemerkungen entstehen, sind in
den Einzelpreisen mit einzurechnen.

##### 1.10.1 BAUSTELLENEINRICHTUNG

**1.10.1.1010 Baustelle einrichten**
Baustelle einrichten
Baustelle für Anfuhr, Abladen, Aufstellen, Einrichten
und Umbauen aller für die Bauausführung erforderlichen
Geräte, Maschinen, Büro-, Mannschafts- und
Gerätewagen/-buden einrichten. Die Vorhaltekosten sind
in die entsprechenden Positionen einzurechnen.

Eine Einzäunung der BE-Fläche ist in den Einheitspreis
einzurechnen und wird nicht gesondert vergütet.

Hinweis: Die Personalkosten sind grundsätzlich in die
entsprechenden Leistungspositionen einzurechnen.

Einheitspreis für die Pauschale in Worten:

.......................................................
.......................
Menge: 1,000 Pau.

**1.10.1.1020 Baustelle räumen**
Baustelle räumen
Für Abbauen, Verladen und Abfahren aller unter der
Position "Baustelle einrichten" aufgeführten
Einrichtungen.

Einheitspreis für die Pauschale in Worten:

.......................................................
........................
Menge: 1,000 Pau.

**1.10.1.1030 Wasser heranbringen**
Wasser heranbringen
Heranbringen von Wasser zu den jeweiligen
Verwendungsstellen einschließlich der Herstellung der
erforderlichen Zapfstellen und späterem Abbau.

Die Kosten für die Wasser- und Abwassergebühren sowie
für Fahrbahnquerungen (Schlauchbrücken) sind in die
entsprechenden Positionen einzurechnen und werden nicht
gesondert vergütet.

Einheitspreis für die Pauschale in Worten:

.......................................................
.......................
Menge: 1,000 Pau.

**1.10.1.1040 Strom heranbringen**
Strom heranbringen
Heranbringen von Strom zu den Verwendungsstellen von
einem an das öffentliche Versorgungsnetz
angeschlossenen Baustromzähler.

Die Energiekosten sind in die entsprechenden Positionen
einzurechnen und werden nicht gesondert vergütet.

Einheitspreis für die Pauschale in Worten:

.......................................................
.......................
Menge: 1,000 Pau.

**1.10.1.2360 Baugrubenabdeckung, BKL 60, herstellen (Provisorische Überfahrt)**
Baugrubenabdeckung,  BKL 60, herstellen (Provisorische
Überfahrt)
Befahrbare Abdeckung als provisorische Überfahrt, für
eine Verkehrsbelastung der Brückenklasse 60,
einschließlich Auflager herstellen, vorhalten und nach
Beendigung der Arbeiten wieder ausbauen, aufladen und
abfahren, einschließlich aller Nebenarbeiten.

Abrechnungsbreite ist die Breite des Arbeitsraums.
Abrechnungslänge ist die notwendige Länge, um eine
provisorische Überfahrt herzustellen.

Überlappungen bei der Abdeckung sind in den
Einheitpreis einzurechnen und werden nicht gesondert
vergütet.

Einheitspreis für den m² in Worten:

.......................................................
.......................
Menge: 10,000 m²

**1.10.1.5100 Baustellenhinweisschild (STADT OB) liefern und aufstellen**
Baustellenhinweisschild (STADT OB) liefern und
aufstellen
Baustellenhinweisschild nach Vorlage der Stadt
Oberhausen (siehe Anlage 2,00m x 2,00m), inklusive
geeignetem Gestell bestellen, auf einen vom AN zur
Verfügung gestellten  LKW aufladen, zum Verwendungsort
transportieren, abladen und aufstellen. Das Gestell ist
so zu wählen, dass der lichte Raum zwischen Unterkante
Schild und GOK 2,30 m beträgt. Das Bauschild ist mit
geeigneten Materialien gegen kippen zu sichern.

Das Gestell des Bauschildes ist komplett mit
retroreflektierendem Absperrmaterial gemäß RSA 21 zu
sichern und zu beleuchten. Die Kosten hierfür sind in
den Einheitspreis einzurechnen.

Das Bauschild ist Eigentum des Auftragnehmers.
Sämtliche Schäden, die während der Bauzeit an dem
Bauschild und durch das Bauschild entstehen, hat der
Auftragnehmer auf seine Kosten zu beseitigen.

Vor der Fertigung des Schildes muss das Layout per
E-Mail der WBO GmbH zur Verfügung gestellt werden. Die
Fertigung des Schildes darf erst nach erfolgter
schriftlicher Freigabe erfolgen.

Die Kosten für anfallende Bauzeitenänderungen auf dem
Bauschild gehen zu Lasten des AN und werden nicht
gesondert vergütet.
Nach Abschluss der Bauarbeiten ist das Bauschild mit
Gestell abzubauen, auf einen vom AN zur Verfügung
gestellten LKW aufzuladen und zu entsorgen.

Einheitspreis für das Stück in Worten:

.......................................................
........................
Menge: 2,000 Stck

**1.10.1.5300 Bauseits gestelltes Baustellenhinweisschild abholen und nach Beendigun g der Maßnahme zurückbringen**
Bauseits gestelltes Baustellenhinweisschild abholen und
nach Beendigung der Maßnahme zurückbringen
Es ist ein Baustellenhinweisschild mit den Maßen
600*600mm am Zentralen Betriebshof der
Wirtschaftsbetriebe Oberhausen GmbH, Buschhausener
Straße 149, 46149 Oberhausen zu Beginn der Maßnahme
abzuholen, sichtbar auf der Baustelle aufzustellen, zu
unterhalten und nach Beendigung der Maßnahme zum ZBH
zurückzubringen.

An dem Schild ist ein Vierkantrohr mit einer Länge von
700mm (Öffnungsmaß 40*40mm) fest am SChild montiert.
Die Fußplatten und ein Vierkantrohr sind bauseitig vom
AN zu stellen.

Das Schild ist mit einem Barcode versehen und wird
jeder Baumaßnahme zugeordnet. Die Kontaktdaten und die
Baumaßnahme sind zwingend anzugeben.

Einheitspreis für das Stück in Worten:

.......................................................
........................
Menge: 1,000 Stck

**1.10.1.6000 Bereitstellung und Rücktransport von Müllgefäßen**
Bereitstellung und Rücktransport von Müllgefäßen
Der Auftragnehmer hat an allen im Abfuhrkalender
festgelegten Tagen der Müllabfuhr die Müllgefäße der im
Sperrbereich liegenden Grundstücke zu den in den
Lageplänen ausgewiesenen Sammelplätzen außerhalb des
Baufeldes zu transportieren und nach erfolgter Leerung
wieder ordnungsgemäß zu den jeweiligen Standorten
zurückzubringen.
Die Müllgefäße sind an den Abfuhrtagen spätestens bis
7:00 Uhr an den Sammelplätzen bereitzustellen.
Maßgebend für Lage und Anzahl der Sammelplätze sind die
der Ausschreibung beigefügten Lagepläne. Die Abfuhrtage
ergeben sich aus den ebenfalls beigefügten
Abfuhrkalendern.
Die Verpflichtung zur Leistungserbringung besteht auch
an Tagen, an denen aufgrund ungünstiger
Witterungseinflüsse (Schlechtwettertage) keine
Bauleistungen ausgeführt werden.
Aus der Erbringung dieser Leistung, insbesondere an
Schlechtwettertagen oder bei witterungsbedingtem
Baustillstand, kann keine Behinderungsanzeige, kein
Anspruch auf Bauzeitverlängerung sowie kein Anspruch
auf Mehrvergütung abgeleitet werden, soweit sich der
Leistungsumfang nicht ändert.
Die Leistung ist für die gesamte Dauer der Bauzeit zu
erbringen und umfasst sämtliche erforderlichen
Arbeitsleistungen, Transportleistungen, Geräte,
Hilfsmittel, etc.
Die hierfür erforderlichen Kosten sind in den
Einheitspreis dieser Position einzukalkulieren. Eine
anderweitige Vergütung der Leistung erfolgt nicht.

Abrechnung: Pauschal für die gesamte Bauzeit.

Einheitspreis für die Pauschale in Worten:

.......................................................
.......................
Menge: 1,000 Pau

##### 1.10.2 VERKEHRSSICHERUNG

**1.10.2.0000 VORBEMERKUNGEN**
VORBEMERKUNGEN
Hinweis
Die in den einzelnen Leistungspositionen enthaltenen
Richtlinien, Vorschriften, o. ä. gelten in ihrer
jeweils gültigen Fassung.

Abrechnung
Die Abrechnung erfolgt nur nach Vorlage einer Kopie der
verkehrsrechtlichen Anordnung.
Menge: 0,000

**1.10.2.1005 Verkehrssicherung der Baustelle nach StVO**
Verkehrssicherung  der Baustelle nach StVO
Maßnahmen zur Sicherung und Regelung des öffentlichen
Verkehrs nach STVO und der verkehrsrechtlichen
Anordnung des Fachbereichs 5-6-20, Verkehrs- und
Baustellenmanagement der Stadt Oberhausen, aufstellen,
vorhalten, während der Bauzeit unterhalten und
anschließend abbauen sowie die benutzten Flächen in den
ursprünglichen Zustand versetzen.

Sämtliche Verkehrszeichen müssen den Vorschriften der
StVO sowie den Richtlinien für die Sicherung von
Arbeitsstellen an Straßen (RSA 2021), entsprechen.

Die Zusätzlichen Technischen Vertragsbedingungen und
Richtlinien für Sicherungsarbeiten an Arbeitsstellen an
Straßen (ZTV-SA 1997, Ausgabe 2003) und die
Zusätzlichen Technischen Vertragsbedingungen und
Richtlinien für Fahrzeug - Rückhaltesysteme (ZTV - FRS,
aktuelle Fassung) sind Vertragsbestandteil.

Für die Verkehrssicherung sind Fachfirmen oder
Fachpersonal für die Sicherung von Arbeitsstellen
einzusetzen, die Mitarbeiter beschäftigen, die
entsprechend dem Merkblatt über Rahmenbedingungen für
erforderliche Fachkenntnisse zur Verkehrssicherung von
Arbeitsstellen an Straßen (MVAS 99) geschult sind. Die
Kontrollen müssen von qualifizierten
Sicherungsfachleuten durchgeführt werden, die in der
Lage sind, genehmigungsfähige Verkehrssicherungspläne
vorzulegen und jederzeit die ausgeführte
Baustellensicherung beurteilen können.

Mit der Annahme des Auftrages zur Durchführung der
Baumaßnahme überträgt gleichzeitig der Auftraggeber
(AG) die Verkehrssicherungspflicht  - für die Dauer der
gesamten Bauzeit der Maßnahme - auf den Auftragnehmer
(AN). Der AN stellt den AG von allen Ansprüchen Dritter
frei.

Das Einholen der erforderlichen Genehmigungen,
Aufstellen eines Verkehrszeichen- / Absperrplanes  usw.
einschl. Bezahlung der anfallenden Gebühren ist in den
Einheitspreis dieser Position einzukalkulieren.

Die Baustellensicherung beinhaltet:

Die Sicherung und Regelung des Verkehrs. Die
Ausschilderung der Baustelle muss entsprechend der STVO
erfolgen. Alle gemäß Verkehrszeichenplan erforderlichen
Verkehrsschilder, Sperreinrichtungen, etc. sind in den
Preis dieser Position einzurechnen.

Die Warnleuchten, die gesamte Beschilderung und
Absperrung sind zu kontrollieren und zu warten. Die
Kontrolle und Wartung der gesamten
Arbeitsstellensicherung erfolgt gemäß Punkt 7. der
ZTV-SA (Ausgabe 1997, Stand 2003), während der gesamten
Dauer der Bauzeit. Die Dokumentation der
ordnungsgemäßen Kontrollen durch den Auftragnehmer ist
dem Auftraggeber durch entsprechende Kontoll- und
Wartungsprotokolle vorzulegen. Eine Dokumentation in
den Baustellentagesberichten ist nicht ausreichend.

Die Verkehrssicherung muss im Zuge der fortschreitenden
Baumaßnahme den ständig wechselnden Erfordernissen des
Straßen- und Fußgängerverkehrs angepasst werden.

Die Zufahrten und Zugänge zu den anliegenden
Grundstücken sind  während der gesamten Bauzeit zu
gewährleisten. Die Müllabfuhr muss gewährleistet
werden. Die Zufahrt für Feuerwehr und Rettungswagen
muss gewährleistet sein. Hydranten sind frei zu halten.

Einheitspreis für die Pauschale in Worten:

.......................................................
.......................
Menge: 1,000 Pau.

**1.10.2.1025 Absperrschranken zur Fußgängersicherung liefern und aufstellen**
Absperrschranken zur Fußgängersicherung liefern und
aufstellen
Längsabsperrung zum Gehweg durch Absperrschranken, Höhe
1000 mm,  mit Tastleiste zur Fußgängersicherung
liefern, zum Aufstellungsort transportieren,
aufstellen, vorhalten, warten und entsprechend dem
Baufortschritt versetzen. Nach Beendigung der Arbeiten
sind die Absperrschranken abzubauen, aufzuladen und
abzufahren.

Die Absperrschranken müssen den Vorschriften der StVO
sowie den Richtlinien für die Sicherung von
Arbeitsstellen an Straßen (RSA 2021), entsprechen.

Die Zusätzlichen Technischen Vertragsbedingungen und
Richtlinien für Sicherungsarbeiten an Arbeitsstellen an
Straßen (ZTV-SA 1997, Stand 2003) werden
Vertragsbestandteil.

Demzufolge müssen die Absperrschranken und Tastleisten
für Sehbehinderte (Blinde) den Technischen
Lieferbedingungen für Absperrschranken entsprechen.

Einheitspreis für den Meter in Worten

.......................................................
.......................
Menge: 190,000 m

**1.10.2.1045 Vorhandene Verkehrszeichen bzw. Wegweiser auskreuzen oder abdecken**
Vorhandene Verkehrszeichen bzw. Wegweiser auskreuzen
oder abdecken
Vorhandene Verkehrszeichen bzw. stationäre Wegweiser
nach Vorgabe und Anweisung des Fachbereichs 5-6-20,
Baustellenmanagement der Stadt Oberhausen, fachgerecht
auf Zeit auskreuzen bzw. abdecken.

Das Auskreuzen der Verkehrszeichen bzw. Wegweiser darf
nur mit zugelassenen Band, welches eine mechanische
Beschädigung der Oberfläche ausschließt oder mit
Auskreuzvorrichtungen, erfolgen.

In den Einheitspreis sind alle Arbeiten, die
erforderlichen Arbeits- und Hilfsgeräte sowie die
spätere Wiederherstellung des ursprünglichen Zustandes
des Verkehrszeichens bzw. Wegweisers einzurechnen.

Einheitspreis für das Stück in Worten:

.......................................................
.......................
Menge: 3,000 Stck

**1.10.2.1211 Zwei großräumige Umleitungsstrecken einrichten (Kfz-Verkehr)**
Zwei großräumige Umleitungsstrecken einrichten
(Kfz-Verkehr)
Zwei großräumige Umleitungsstrecken gemäß
verkehrsrechtlicher Anordnung des Fachbereichs 5-6-20,
Verkehrs- und Baustellenmanagement der Stadt
Oberhausen, für den Kraftfahrzeugverkehr einrichten
einschließlich Lieferung und fachgerechter Aufstellung
der für die Umleitung erforderlichen Beschilderung
gemäß StVO, für die gesamte Dauer unterhalten und nach
Abschluss der Bauarbeiten wieder abbauen, aufladen und
abfahren.

Das Einholen der erforderlichen Genehmigungen,
Aufstellen eines Umleitungsplanes einschl. Bezahlung
der anfallenden Gebühren ist in den Einheitspreis
dieser Position einzukalkulieren.

Es sind nummerierte Umleitungsstrecken mit
Verkehrszeichen 455 der Straßenverkehrsordnung
einzuplanen.

Die Verkehrszeichen müssen den Vorschriften der StVO
sowie den Richtlinien  von Arbeitsstellen an Straßen
(RSA 2021) und den Richtlinien für
Umleitungsbeschilderungen (RUB 1992) entsprechen.

Einheitspreis für die Pauschale in Worten:

.......................................................
.......................
Menge: 1,000 Pau.

**1.10.2.1220 Planskizze (VZ 458) liefern und aufstellen**
Planskizze (VZ 458) liefern und aufstellen
Lieferung einer Planskizze (Vorwegweiser -
Verkehrszeichen 458), und Aufstellung an einem vom
Fachbereich 5-6-20, Verkehrs- und Baustellenmanagement
der Stadt Oberhausen, festgelegten Standort.

Die Planskizze muss mindestens 1250 mm breit und
mindestens 1600 mm hoch sein. Eingeschlossen ist die
Aufstellvorrichtung, die den Technischen
Lieferbedingungen für Aufstellvorrichtungen entsprechen
muss.

Das Gestell der Planskizze ist komplett mit
retroreflektierendem Absperrmaterial gemäß RSA,
aktuelle Fassung, zu sichern und zu beleuchten. Die
Kosten hierfür sind in den Einheitspreis einzurechnen.

Im Einheitspreis ist auch die notwendige Beschriftung
der Planskizze für die Umleitungsstrecke gemäß der
verkehrsrechtlichen Anordnung des Fachbereichs 5-6-20,
Verkehrs- und Baustellenmanagement enthalten.

Die Unterhaltung, der Abbau und die Abfuhr der
Planskizze nach Abschluss der Bauarbeiten
einschließlich aller erforderlichen Nebenarbeiten und
die Beseitigung der Fundamente ist ebenfalls im
Einheitspreis enthalten.

Einheitspreis für das Stück in Worten:

.......................................................
.......................
Menge: 5,000 Stck

**1.10.2.2020 Provisorische Fahrbahnmarkierung, Schmalstrich b=0,12 m, herstellen**
Provisorische Fahrbahnmarkierung, Schmalstrich b=0,12
m, herstellen
Markierungsstreifen, Strichbreite 12 cm, in gelber
Markierungsfolie (Klebeband o. ä.) als
Fahrbahnmarkierung auf die Straßenoberfläche aufkleben,
während der gesamten Bauzeit vorhalten, unterhalten,
bei Verschleiß  erneuern und nach Beendigung der
Arbeiten wieder entfernen und ordnungsgemäß entsorgen.

Einheitspreis für den Meter in Worten:

.......................................................
.......................
Menge: 5,000 m

##### 1.10.3 BAUFELDFREIMACHUNG

**1.10.3.4010 Bituminöse Bordsteinanrampung herstellen**
Bituminöse Bordsteinanrampung herstellen
Bordsteine mit geeigneten Vlies abdecken, mit
bituminösem Mischgut anrampen und während der gesamten
Bauzeit unterhalten. Nach Beendigung der Baumaßnahme
ist die Anrampung zu  entfernen. Verunreinigungen an
den angrenzenden Bauteilen sind rückstandsfrei zu
entfernen. Das aufgenommene Material, einschließlich
Vlies  aufladen und abfahren und entsorgen.

Im Einheitspreis sind sämtliche Materiallieferungen und
die Ausführung aller Nebenarbeiten enthalten.

Alle anfallenden Materialien gehen in das Eigentum des
AN  über und sind zu entsorgen. Die Entsorgungskosten
gehen ebenfalls zu Lasten des AN.

Einheitspreis für den Meter in Worten:

.......................................................
.......................
Menge: 2,000 m

**1.10.3.5150 Leitpfosten ausbauen, lagern und später wieder einbauen**
Leitpfosten ausbauen, lagern und später wieder einbauen
Leitpfosten in befestigter Fläche (Bituminöse Fläche)
einschließlich Betonfundament ausbauen, im
Baustellenbereich zwischenlagern und nach Abschluss der
Arbeiten wieder in einem herzustellenden Betonfundament
aus C12/15 einbauen einschließlich Lieferung aller
Materialien und Ausführung der erforderlichen
Nebenarbeiten.

Inkl. Kernbohrung durch die neuen Asphaltschichten.
Das Abbruchmaterial geht in das Eigentum des AN  über
und ist zu entsorgen. Die Entsorgungskosten gehen
ebenfalls zu Lasten des AN.

Einheitspreis für das Stück in Worten:

.......................................................
.......................
Menge: 1,000 Stck

#### 1.30 STRASSENBAU

##### 1.30.0 ALLGEMEINES

**1.30.0.0000 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

##### 1.30.1 AUFBRÜCHE IN VERKEHRSFLÄCHEN

**1.30.1.1105 Bit. Befestigung anschn.**
Bit. Befestigung anschn.
Bituminöse Befestigung mit einem  Nassschneidegerät
-auch in Teillängen- anschneiden.

Abgerechnet wird die Fläche aus der Länge des Schnitts
multipliziert mit der Tiefe des Schnitts.

Einheitspreis für den m² in Worten:

.......................................................
.......................
Menge: 3,000 m²

**1.30.1.1205 Bit. Befestigung aufbr. + abf. (Fahrbahn)**
Bit. Befestigung aufbr. + abf. (Fahrbahn)
Bituminöse Befestigung in Fahrbahnen -auch in
Teilflächen- aufbrechen, aufnehmen, laden und abfahren.

Einheitspreis für den m³ in Worten:

.......................................................
.......................
Menge: 83,000 m³

**1.30.1.3660 ToB (BM-F3) aufbr. + abf. (Fahrbahn)**
ToB (BM-F3) aufbr. + abf. (Fahrbahn)
Tragschicht ohne Bindemittel, (Bodenmaterial der Klasse
F3 gemäß ErsatzbaustoffV), in Fahrbahnen -auch in
Teilflächen- aufbrechen, aufnehmen, laden und abfahren.

Einheitspreis für den m³ in Worten:

.......................................................
.......................
Menge: 15,000 m³

**1.30.1.6205 Naturbordsteine aufn. + lag.**
Naturbordsteine aufn. + lag.
Naturbordsteine verschiedener Profile -auch in
Teillängen- einschließlich Untermauerung als Fundament
aufnehmen, reinigen und im Baustellenbereich lagern.
Einheitspreis für den Meter  in Worten:

.......................................................
.......................
Menge: 5,000 m

**1.30.1.7010 Rinnenpfl., 1-reihig, 24/16/14 cm, aufn. + abf.**
Rinnenpfl., 1-reihig, 24/16/14 cm, aufn. + abf.
Rinnenpflaster, einreihig, Format 24/16/14  bzw.
16/16/14 cm, -auch  in Teillängen- einschließlich 20 cm
starkem Betonfundament aufnehmen, laden und abfahren.

Einheitspreis für den Meter  in Worten:

.......................................................
.......................
Menge: 170,000 m

**1.30.1.8105 Betonsteinpfl. aufn. + lag.**
Betonsteinpfl. aufn. + lag.
Betonsteinpflaster bis zu einer Stärke von 12 cm in
unterschiedlichen Formaten -auch in Teilflächenaufnehmen, reinigen und im Baustellenbereich lagern.

Einheitspreis für den m² in Worten:

.......................................................
.......................
Menge: 5,000 m²

**1.30.1.9005 Einbauteile aufn. + abf. (Asphalt)**
Einbauteile aufn. + abf. (Asphalt)
Hydranten-, Schieber-, Ventil- oder Riechgaskappen
verschiedener Größen der Versorgungsträgerunternehmen
im Bereich von Asphaltflächen ausbauen, aufnehmen und
abfahren. Sämtliche Erd-  Stemm- und Schneidarbeiten
werden nicht gesondert vergütet.

Einheitspreis für das Stück in Worten:

.......................................................
.......................
Menge: 15,000 Stck

##### 1.30.3 SCHÄCHTE/STRASSENABLÄUFE UND -ABLAUFLEIT UNGEN

**1.30.3.0000 VORBEMERKUNGEN (ZUSÄTZLICH)**
VORBEMERKUNGEN (ZUSÄTZLICH)

Straßenablaufleitungen
Dem AN wird vom AG ein Anschlußbogen für die Arbeiten
an Straßenabläufen zur Verfügung gestellt. Dieser ist
zu verwenden. Jeder Straßenablauf einschließlich der
Straßenablaufleitung ist einzeln zu erfassen und zu
dokumentieren. Die Straßenabläufe werden
durchnummeriert. Der Bogen wird als Aufmaß verwendet.

Die Verlegevorschriften des Herstellers sind zu
beachten und einzuhalten. Die technischen Bedingungen
und Lastannahmen für die Hauptpositionen der
Rohrverlegung gelten auch für alle Formteile,
Bohrstutzen, etc., ohne das dies in den jeweiligen
Positionen explizit erwähnt wird. Die
Muffenverbindungen müssen einem Druck von 0,5 bar
standhalten.

Für PP-Rohre gelten folgende Lastannahmen:
Verkehrslast SLW 60, Boden 21 KN/m3, loses Auflager,
Dammbedingung, Einbaubedingungen nach A3/B3.

Als Fotodokumentation sind von dem neu erstellten
Anschluss Digitalfotos zu erstellen. Hierbei ist der
neu erstellte Anschluss inklusive der Umbindung an den
Altbestand innerhalb der Baugrube zu erfassen.
Weiterhin muss die neu verlegte Anschlußleitung
einschließlich des Straßenablaufs mit digitalen
Aufnahmen dokumentiert werden. Die Ausdrucke in Farbe
sind dem Anschlußbogen beizulegen. Die Kosten für die
Bilddokumentation  sind in die Einheitspreise  der
entsprechenden Positionen einzurechnen und werden nicht
gesondert vergütet.

Die Projekt- , Stamm- und Haltungsdaten für die zu
untersuchenden Haltungen sind bei der WBO
Wirtschaftsbetriebe Oberhausen GmbH, Kanäle und
Straßen,  Bereich Netztechnik, mit einer Vorlaufzeit
von 10 Arbeitstagen bereitstellen zu lassen. Die
Anforderung erfolgt über info.kanalnetz@wbo.oberhausen.
de.

Die Untersuchungsergebnisse sind im IBAK-ISF Format,
Modul "IKIS Stadt" (Dateiendung*.I32)  zu erstellen und
zum Datentransport für das Kanalinformationssystem IKIS
4.0 zu liefern. Datenträger MOD oder CD.

Untersuchungen im Kanalnetz können nur nach
ordnungsgemäßer Ankündigung bei der WBO
Wirtschaftsbetriebe Oberhausen GmbH,  Kanäle und
Straßen, Bereich Kanalunterhaltung, in der Zeit von
8:00 bis 15:00 Uhr durchgeführt werden.

Ansprechpartner sind:

Herr  Kroggel  0208 - 8578 - 487
Herr  Klein-Reesink 0208 - 8578 - 4709
Herr  Brands  0208 - 8578 - 4785

Die TV-Inspektionen bzw. Dichtigkeitsprüfungen sind bei
Asphaltstraßen vor Aufbringen der Deckschicht
durchzuführen. Bei Mischverkehrsflächen vor Verlegung
des neuen Pflasters.

Der Termin für die TV-Inspektionen/
Dichtigkeitsprüfungen der Straßenablaufleitungen ist
der örtlichen Bauüberwachung mit einem Vorlauf von
mindestens drei Tagen mitzuteilen.

Die Abrechnung der inspizierten Straßenablaufleitungen
erfolgt nur über die erneuerte bzw. neu verlegte Länge
der Straßenablaufleitungen. Es werden nur vollständig
erneuerte oder erstmals hergestellte
Straßenablaufleitungen auf ihre Dichtigkeit geprüft.
Bei teilerneuerten Straßenablaufleitungen entfällt die
Dichtigkeitsprüfung.

Anschluß an Kanäle und Schächte
Der Hauptkanal bzw. das Schachtbauwerk, an dem die
Straßenablaufleitung angeschlossen werden soll,
befindet sich in Betrieb.

Die Befestigung des Kernbohrgerätes ist mit Spanngurten
oder mit einem Vakuumsaugnapf vorzunehmen. Bei
Verwendung von Spanngurten ist das gesamte Rohr
freizulegen. Es sind die Richtlinien des
Rohrherstellers über das Anbohren von Rohren zu
beachten und einzuhalten. Im Einheitspreis sind
sämtliche Arbeiten, die durch das Aufstellen, Ansetzen
und Befestigen des Bohrgerätes entstehen, enthalten.

Aufbrüche
Beim Regulieren und Abfahren von Straßenabläufen,
Schächten, etc. sind der Aufbruch des Straßenoberbaus
bzw. die Aufnahme und Lagerung der Platten- und
Pflasterflächen, der Aufbruch der ungebundenen
Tragschicht mit Abfuhr und Entsorgung in den
Einheitspreisen enthalten.

Die Wiederherstellung des Straßenoberbaus wird
gesondert vergütet.

Regulierungsarbeiten
In den Einheitspreisen für die Regulierungsarbeiten ist
die Lieferung der für die Regulierung notwendigen
Materialien und die Ausführung aller Nebenarbeiten
einschließlich der Beiputzarbeiten enthalten.

Schachtabdeckungen
Schachtabdeckungen sind höhengleich zur angrenzenden
Fahrbahn bzw. zum Seitenraum herzustellen. Vor Ablauf
der Verjährungsfrist für Mängelansprüche darf die
Schachtabdeckung max. 5 mm tiefer als die angrenzende
Fahrbahn bzw. Pflaster- oder Plattenfläche liegen. Bei
Überschreitung der zulässigen Abweichung hat der
gewährleistungspflichtige Auftragnehmer den Mangel auf
seine Kosten zu beseitigen!

Die Schachtabdeckung darf keinen Kraftschluss mit dem
Schachtbauwerk haben. Bei selbstnivellierenden
Schachtabdeckungen muss der Adapterring unbedingt auf
einem Mörtelbett auf das Schachtbauwerk aufgelegt
werden.

Die Schachtabdeckungen sind während der Bauzeit gegen
Verunreinigung zu schützen.

Die Schachtabdeckungen sind so einzubauen, daß das
Schloß des aufklappbaren Deckels unter den Steigbügeln
bzw. Steigeisen liegt. Die Schächte sind der Stadt
Oberhausen geöffnet zu übergeben. Weiterhin sind die
Schachtabdeckungen und Revisionsschächte bei der
Abnahme gereinigt zu übergeben. Verschmutze Schächte
sind dem AG vor der Bauausführung anzuzeigen.

Abrechnung
Baugrubenmindestbreite für Gräben =
Rohraußendurchmesser + Mindestarbeitsraum nach DIN EN
1610 + Verbau.

Beispiel:
Verlegung DN/OD 160 PP - Rohr

Rohraußendurchmesser: 0,16 m
Mindestarbeitsraum: 0,40 m
Verbau: 2*0,20 m = 0,40m

Baugrubenmindestbreite:
0,80 m (unverbaut) bzw. 1,00m (verbaut)

Baugrubenmindestbreite für Schachtbaugruben =
Aussenmaß des Schachtbauwerkes Mindestarbeitsraum nach
DIN EN 1610 + Verbau.

Beispiel:
DN 1000 Schacht, Wanddicke 20 cm

Schachtaussendurchmesser: 1,40 m
Mindestarbeitsraum: 2 x 0,50 m = 1,00 m
Verbau: 2*0,20 m = 0,40m

Baugrubenmindestbreite: 2,80 m

Eventueller Mehraushub durch ein Abweichen von den o.
g. Abrechnungregelungen gehen zu Lasten des AN. Das
Gleiche gilt für die Positionen beim Aufbruch der
Oberflächen, Bodenaustausch und für die Positionen bei
der Wiederherstellung von Oberflächen.

Verdichtung
Der eingebaute Boden ist allgemein auf Dpr =98% zu
verdichten. Im Bereich von 0,50 m unterhalb des Planums
bis OK Planum ist ein Verdichtungsgrad von Dpr>=100% zu
erreichen.

Verfüllung
Die Verfüllung der Baugruben für die Kanäle und
Bauwerke erfolgt nach DIN EN 1610 und DWA - A -139:
2019-03.

Geltungsbereich
Alle Positionen im Titel 1.30.3.
Menge: 0,000

**1.30.3.1540 Aufs. für Straßenabl. reg.**
Aufsatz reg.
Straßenablaufaufsätze verschiedener Größe aufnehmen und
in neuer Höhenlage mit Zementmörtel MG III sach- und
fachgerecht wieder einbauen.

Einheitspreis für das Stück in Worten:

.......................................................
.......................
Menge: 2,000 Stck

**1.30.3.1560 Straßenablauf abtr. + Auflager beiarb.**
Straßenablauf abtr. + Auflager beiarb.
Schaft des vorhandenen Straßenablaufs aus vorhandenen
Mauerwerk 24/11,2/7  bis zu 5 Lagen, Umfang bis zu 1,00
m,  abtragen und entsorgen. Beiarbeiten des Auflagers.
Die Lieferung aller notwendigen Materialien und die
Ausführung aller Nebenarbeiten sind im Einheitspreis
enthalten.

Auflagering DIN 4052 - 10 a, (passend  zu den
Aufsätzen  DIN  19583), Bauhöhe: 60  mm liefern und
fachgerecht in MG III aufsetzen. Es sind bis zu 3
Auflageringe pro Straßenablauf zu liefern und
einzubauen.

Im Einheitspreis ist der notwendige Aufbruch des
Oberbaus bzw. der Bodenaushub enthalten. Die
Wiederherstellung des Straßenoberbaus wird gesondert
vergütet.

Vergütung erfolgt max. einmal pro Straßenablauf.

Einheitspreis für das Stück in Worten:

.......................................................
.......................
Menge: 1,000 Stck

**1.30.3.4210 AR-V, DN 625, aufn. + abf.**
AR-V, DN 625, aufn. + abf.
Auflagering DN 625, AR-V nach DIN 4034, Höhe =
60/800/100 mm, aufnehmen und abfahren.

Einheitspreis für das Stück in Worten:

.......................................................
.......................
Menge: 2,000 Stck

**1.30.3.4220 SH (Mauerwerk) abtr. + Auflager beiarb.**
SH (Mauerwerk) abtr. + Auflager beiarb.
Schachthals aus vorhandenen Mauerwerk bis zu 5 Lagen
aus Mauerwerk 24/11,2/7, Umfang bis zu 4,00 m  abtragen
und entsorgen. Beiarbeiten des Auflagers. Die Lieferung
aller notwendigen Materialien und die Ausführung aller
Nebenarbeiten sind im Einheitspreis enthalten.

Im Einheitspreis ist der notwendige Aufbruch des
Oberbaus bzw. der Bodenaushub enthalten. Die
Wiederherstellung des Straßenoberbaus wird gesondert
vergütet.

Einheitspreis für das Stück in Worten:

.......................................................
.......................
Menge: 1,000 Stck

**1.30.3.4230 Schachtabdeckung aufn. + zum ZBH abf.**
Schachtabdeckung aufn. + zum ZBH abf.
Schachtabdeckungen verschiedener Größen, aufnehmen,
laden und zum Zentralen Betriebshof (ZBH) der WBO GmbH,
Buschhausener Straße 149 in 46049 Oberhausen abfahren
und abladen.

Einheitspreis für das Stück in Worten:

.......................................................
.......................
Menge: 2,000 Stck

**1.30.3.4310 AR-V, DN 625, lief. + einb.**
AR-V, DN 625, lief. + einb.
Auflagering DN 625, DIN 4034, verschiebesicher, passend
für den Schachthals S = 200 mm, liefern, und in
Zementmörtel MG III fachgerecht verlegen einschließlich
Fugenglattstrich.

Bauhöhe: 60/80/100 mm
Wanddicke: s = 120 mm

Einheitspreis für das Stück in Worten:

.......................................................
.......................
Menge: 2,000 Stck

**1.30.3.4330 Selbstnivel. Schachtabd. DN 600, vers.**
Selbstnivel. Schachtabd. DN 600, vers.
Selbstnivellierende Schachtabdeckung gemäß DIN EN 124-2
, lichte Weite 600 mm, mit Klasse D 400, rund, Bauhöhe
Rahmen 160 mm Einbauhöhe 170-230 mm  mit dämpfender
Einlage im Deckel, mit Scharnier und Deckel aus
Vollguss einbauen.

Die Schachtabdeckungen werden bauseits gestellt und
sind bei der WBO Wirtschaftsbetriebe Oberhausen GmbH,
Buschhausener Straße 149, 46149 Oberhausen, abzuholen.
Die Mehrkosten für die Abholung sind einzukalkulieren.

Rahmen zum Einwalzen, selbstnivellierend, hochziehbar,
mit metallischem Adapterring sowie mit
Verschlussvorrichtung und intergierter Aufnahme für
Einstieghilfe entsprechend DIN 19572, einschließlich
Schmutzfänger, DIN 1221 mit Kreuzstange,  einbauen.

Einheitspreis für das Stück in Worten:

.......................................................
.......................
Menge: 2,000 Stck

##### 1.30.4 SCHICHTEN OHNE BINDEMITTEL - SoB

**1.30.4.0010 STS im Auf- und Abtrag reg.**
STS im Auf- und Abtrag reg.
Vorhandene Schottertragschicht -auch in Teilflächen- im
Mittel bis 10 cm im Auf- und Abtrag regulieren.

Schottertragschicht in Abtragsflächen lösen, laden und
im Baustellenbereich verfahren und in den
Auftragsflächen abkippen, einbauen und verdichten.

Einheitspreis für den m² in Worten:

.......................................................
.......................
Menge: 580,000 m²

**1.30.4.0060 STS nachverdichten (Fahrbahn)**
STS nachverdichten (Fahrbahn)
Aufgelockerte Schottertragschicht der Fahrbahn -auch in
Teilflächen- mit einem geeigneten
Bodenverdichtungsgerät nachverdichten.

Einheitspreis für den m² in Worten:

.......................................................
.......................
Menge: 580,000 m²

**1.30.4.4395 Aufgrabungen mit RC-1 Schotter 0/45 wiederherst.**
Aufgrabungen mit  RC-1 Schotter 0/45 wiederherst.
Schottertragschicht aus korngestuftem RC-Baustoff für
Schichten ohne Bindemittel 0/45 (Material:
Recyclingschotter der Klasse 1 gemäß EBV) für die
Wiederherstellung von Leitungsgräben und Arbeitsräumen
oder zum Profilausgleich frei Baustelle liefern,
einbauen und verdichten.

Einheitspreis für die Tonne in Worten:

.......................................................
.......................
Menge: 10,000 to

**1.30.4.8200 Statischen LPD (STS)**
Statischen LPD (STS)
Lastplattendruckversuch gemäß DIN 18134 auf der
Schottertragschicht durchführen. Einschließlich der
Bereitstellung sämtlicher Geräte und der Auswertung mit
Darstellung des Messergebnisses (Erstellung der
Protokolle).

Die Werte für den Verdichtungsgrad und das
Verformungsmodul Ev2 gemäß der ZTV SoB-StB müssen
eingehalten werden.

Einheitspreis für das Stück in Worten:

.......................................................
.......................
Menge: 1,000 Stck

##### 1.30.5 FRÄSEN / REINIGEN / SCHICHTENVERBUND / N ÄHTE / ANSCHLÜSSE

*Hinweis*
FRÄSEN / REINIGEN / SCHICHTENVERBUND / NÄHTE /
ANSCHLÜSSE

**1.30.5.0001 VORBEMERKUNGEN (ZUSÄTZLICH)**
VORBEMERKUNGEN (ZUSÄTZLICH)

Fräsarbeiten
Das Freistemmen bzw. der Einsatz von Kleinfräsen im
Bereich von Einfassungen und Einbauten wie Schächten,
Straßenabläufen oder Kappen nach dem Fräsen wird nicht
gesondert vergütet. Der Mehraufwand für die gesonderten
Arbeitsgänge ist in den Einheitspreis der jeweiligen
Fräsposition einzukalkulieren. Grundsätzlich sind in
den Einheitspreisen die  Lieferung sämtlicher
Materialien sowie die Ausführung aller erforderlichen
Nebenarbeiten enthalten.

Fugenband
Das gradlinige und scharfkantige Anschneiden der Ränder
mit einem Schneidgerät und die Reinigung der Ränder vor
Anbringen des Voranstrichs ist im Einheitspreis der
entsprechenden Positionen enthalten.

Bitumenemulsion
Die Lieferung und der Einbau der polymermodifizierten
und lösungsmittelhaltigen  Bitumenemulsionen erfolgt
gemäß ZTV Asphalt-StB  07/13.

Einbauteile / Kabelschachtabdeckungen regulieren
Im Einheitspreis sind der Aufbruch der gebundenen und
ungebundenen Tragschicht mit Abfuhr und Entsorgung, die
Lieferung der notwendigen Materialien und die
Ausführung aller Nebenarbeiten enthalten. Die
Wiederherstellung des Straßenoberbaus wird nach den
Positionen des Titel 1.30.4 bis 1.30.6 vergütet. Die
Einbauteile bzw. Schächte sind höhengleich zur
angrenzenden Fahrbahn herzustellen. Vor Ablauf der
Verjährungsfrist für Mängelansprüche dürfen die
Einbauteile max. 5 mm tiefer als die angrenzende
Fahrbahn liegen. Bei Überschreitung der zulässigen
Abweichung hat der gewährleistungspflichtige
Auftragnehmer den Mangel auf seine Kosten zu
beseitigen.

Schachtabdeckungen sind während der Bauzeit gegen
Verunreinigungen zu schützen. Weiterhin sind die
Schachtabdeckungen bei der Abnahme gereinigt zu
übergeben. Verschmutze Kabelschächte bzw.
Kabelabzweigkästen sind dem AG vor der Bauausführung
anzuzeigen.

Nahtflanken
Beim Einbau der Asphaltdeckschichten sind die
Nahtflanken an  den entstehenden Anschlüssen mit einer
verarbeitbaren, kunststoffvergüteten, bitumenhaltigen
Masse vollflächig in einer gleichmäßigen Dicke von 2 mm
zu beschichten. Die Nahtflanke ist mit dem
Kantenschrägformer oder mit der Andrückrolle
herzustellen. Die Kosten für die Nahtausbildung
einschließlich der Materialkosten sind in die
entsprechenden  Einheitspreise für die Herstellung  der
Asphaltdeckschichten einzurechnen und werden nicht
gesondert vergütet.

Geltungsbereich
Alle Positionen im Titel 1.30.5.
Menge: 0,000

**1.30.5.2030 Bit. befestigte Flächen reinigen (Deckschicht)**
Bit. befestigte Flächen reinigen (Deckschicht)
Bituminös befestigte Flächen -auch in Teilfächen- für
den Einbau einer Asphaltdeckschicht intensiv reinigen,
das Kehrgut aufnehmen, laden und abfahren.

Einheitspreis für den m² in Worten:

.......................................................
.......................
Menge: 580,000 m²

**1.30.5.3130 C 60 BP 1-S ansprühen (Deckschicht)**
C 60 BP 1-S ansprühen (Deckschicht)
Bituminöse Flächen für den Einbau einer
Asphaltdeckschicht mit unternehmerseitig gelieferter
Bitumenemulsion -auch in Teilflächen- vollflächig
ansprühen.

Bindemittel: C 60 BP 1 - S
Ansprühmenge: 250 - 350 g/m²

Einheitspreis für den m² in Worten:

.......................................................
.......................
Menge: 580,000 m²

**1.30.5.5104 Schmelzbares Bitumenfugenband 45/15 herst.**
Schmelzbares Bitumenfugenband 45/15 herst.
Schmelzbares Bitumenfugenband, 45 mm hoch, 15 mm breit,
-auch in Teillängen- liefern und einbauen.

Einheitspreis für den Meter  in Worten:

.......................................................
.......................
Menge: 17,000 m

**1.30.5.6105 Einbauteile reg. (Asphaltflächen)**
Einbauteile reg. (Asphaltflächen)
Neue Hydranten-, Ventil- und Schieberkappen der
Versorgungsträger aus Vollguss in verschiedenen Größen
einschließlich vorhandener Untersetzplatte in
bituminösen Flächen einbauen, regulieren und dem
Baufortschritt entsprechend Zug um Zug auf die neue
planmäßige Höhe setzen. Das Setzen der Einbauteile auf
die endgültige Höhe muss vor dem Aufbringen der
Deckschicht erfolgen. Ein nachträgliches Öffnen der
fertigen Abschlussdecke zum Anpassen der Einbauteile an
das neue Straßenniveau ist nicht zulässig.

Die Hydranten-, Ventil- und Schieberkappen werden von
den verschiedenen Versorgungsträgern bauseits gestellt
und sind bei den Versorgungsträgern im Umkreis von 20
km zur Baumaßnahme abzuholen. Die Mehrkosten für die
Abholung sind einzukalkulieren.

Einheitspreis für das Stück in Worten:

.......................................................
.......................
Menge: 15,000 Stck

##### 1.30.6 ASPHALTTRAG-, BINDER- UND DECKSCHICHTEN

**1.30.6.0001 VORBEMERKUNGEN (ZUSÄTZLICH)**
VORBEMERKUNGEN (ZUSÄTZLICH)

Fertigereinbau
Das bituminöse Mischgut ist mit einem Fertiger und in
Teilflächen von Hand einzubauen. Die Kosten für den
zusätzlichen Aufwand für den Handeinbau sind in die
Einheitspreise der entsprechnenden Positionen
einzurechnen und werden nicht gesondert vergütet.

Nebenleistungen
Die Ausführung sämtlicher Nebenleistungen
einschließlich Kantenhacken / Schneiden im Bereich der
Rinnen und Straßeneinbauten, sowie anschließendes
Säubern der Fahrbahn, Aufladen der bituminösen Reste
mit Abtransport und Entsorgung einschließlich
Entsorgungskosten sind in die Einheitspreise der
entsprechnenden Positionen einzurechnen.

Abstreuen
Die Flächen der neu erstellten Deckschichten sind
maschinell mit Feinsplitt 1/3, Material: Diabas,
Verbrauch 0,5-1,0 kg/m², abzustreuen. Das
Abstreumaterial ist zwischen dem 1. und 2. Walzgang
aufzubringen und sofort einzuwalzen. Die Abstreuung
muss gleichmäßig ohne Überlappung der abgestreuten
Flächen erfolgen. Das nach dem Walzvorgang nicht
eingebundene Abstreumaterial muss am nächsten
Arbeitstag mit einem Motorbesen bzw. einer Kehrmachine
restlos abgefegt werden. Das Material geht in das
Eigentum des Auftragnehmers über und ist ordnungsgemäß
zu entsorgen. Die Kosten für das Abstreuen
einschließlich Materiallieferung, Ausführung aller
Nebenarbeiten, Abfegen sowie Entsorgungskosten sind in
die Einheitspreise  der entsprechenden Positionen für
die Herstellung der Asphaltdeckschichten einzurechnen.

Geltungsbereich
Alle Positionen im Titel 1.30.6.
Menge: 0,000

**1.30.6.1210 AC 22 T S, Einbaumg. 250 kg/m², herst. (Fahrbahn)**
AC 22 T S, Einbaumg. 250 kg/m², herst. (Fahrbahn)
Asphalttragschicht AC 22 T S, Einbaumenge 250 kg/m²,
für die Fahrbahn -auch in Teilflächen- liefern,
einbauen verdichten.

Einheitspreis für den m² in Worten:

.......................................................
.......................
Menge: 580,000 m²

**1.30.6.1295 AC 22 T S, Wiederherst./Profilausgleich**
AC 22 T S, Wiederherst./Profilausgleich
Asphalttragschicht AC 22 T S, zur Wiederherstellung von
Aufgrabungen und Arbeitsräumen oder zum Profilausgleich
-auch in Teilflächen- liefern, einbauen und verdichten.

Einheitspreis für die Tonne  in Worten:

.......................................................
.......................
Menge: 10,000 to

**1.30.6.5104 AC 8 D S, Einbaumg. 100 kg/m², herst. (Fahrbahn)**
AC 8 D S, Einbaumg. 100 kg/m², herst. (Fahrbahn)
Asphaltdeckschicht aus Asphaltbeton  AC 8 D S,
Einbaugewicht 100 kg/m², Material: Diabas, für die
Fahrbahn -auch in Teilflächen- liefern, einbauen und
verdichten.

Der Einbau der Asphaltdeckschicht in den jeweiligen
Bauabschnitten ist zwingend an je einem Arbeitstag im
Einbauverfahren "heiß an heiß" auszuführen. Die
zusätzlichen Maschinenkosten, sowie alle weiteren
zusätzlichen Kosten sind in den Einheitspreis
einzukalkulieren.

Einheitspreis für den m² in Worten:

.......................................................
.......................
Menge: 580,000 m²

##### 1.30.7 MATERIALLIEFERRUNGEN

**1.30.7.0000 VORBEMERKUNGEN (ZUSÄTZLICH)**
VORBEMERKUNGEN (ZUSÄTZLICH)

DIN-Normen für Pflasterdecken, Plattenbeläge und
Einfassungen
DIN 483 | 2005-10
Bordsteine aus Beton
Formen, Maße, Kennzeichnung

DIN EN 1338 | 2003-08
Pflastersteine aus Beton
Anforderungen und Prüfverfahren

DIN EN 1339 | 2003-08
Platten aus Beton
Anforderungen und Prüfverfahren

DIN EN 1340 | 2003-08
Bordsteine aus Beton
Anforderungen und Prüfverfahren

Bordsteine anthrazit
Typ D-T-I.
Zweischichtig mit Vorsatz aus Basaltsplitt und
quarzhaltigem Natursand.

Bordsteine Quarzkies
Typ D-T-I.
Zweischichtig mit Vorsatz aus Quarzkies mit
quarzhaltigem Natursand, Körnung 2/4 mm.

Wasserleitbordsteine Quarzkies
Typ D-U-I.
Zweischichtig mit Vorsatz aus Quarzkies mit
quarzhaltigem Natursand, Körnung 2/4 mm.

Bordsteine weiß
Typ D-T-I.
Zweischichtig mit Weißbetonvorsatz, Kernbeton
hergestellt unter ausschließlicher Verwendung von
Basaltsplitt, Quarzsand, Portlandzement, ohne Flugasche
als Zementaustauschstoff.

Bordsteine Weißvorsatz
Typ D-T-I.
Weißvorsatz hergestellt unter ausschließlicher
Verwendung von weißem Portlandzement, weißem Quarzkies,
Quarzsand und mit weißpigmentierter Acrylatbeschichtung
in Anlehnung an die Richtlinie für die Herstellung von
weißen Betonfertigteilen für Fahrbahnmarkierungen.

Bordsteine grau
Typ D-T-I.
Zweischichtig mit Vorsatz aus Basaltsplitt und
quarzhaltigem Natursand.

Rinnenpflaster rot
Aus Beton auf Basaltsplittbasis (durch und durch). Mit
umlaufender Fase

Rinnenpflaster anthrazit
Aus Beton auf Basaltsplittbasis (durch und durch).
Mit umlaufender Fase.

Rinnenpflaster Quarz- und Granit
Aus Beton auf Basaltsplittbasis (durch und durch),
Vorsatz der Ansichtsfläche aus Quarz- und
Granitsplitten der Körnung 1/3, Ansichtsflächen fein
angewaschen. Mit umlaufender Fase.

Rinnenpflaster, weiß
Aus Beton auf Basaltsplittbasis (durch und durch). Mit
umlaufender Fase.

Rechteckpflaster, grau
Zweischichtig, Vorsatz aus Quarzkorn 0-5 mm,
Vorsatzstärke 10 mm,
Mindestdruckfestigkeit 66 N/mm².

Rechteckpflaster, weiß
Zweischichtig, Vorsatz aus Weißzement, Vorsatzstärke 10
mm,
Mindestdruckfestigkeit 66 N/mm².

Rechteckpflaster anthrazit
Zweischichtig, Vorsatz aus Basaltsplitt 0-5 mm,
Vorsatzstärke 10 mm,
Mindestdruckfestigkeit 66 N/mm².

Rechteckpflaster, Radwegrot, scharfkantig
Zweischichtig mit Abstandhaltern, Vorsatz aus
Liparitsplitt 0-5 mm,
Vorsatzstärke mind. 10 mm.

Schwalbenschwanzverbundpflaster
Typ: B-F-K .
Einschließlich der erforderlichen Ergänzungssteine
(Halbe und Anfangssteine) sowie Kurvensätze, Oberfläche
planmäßig eben, ohne umlaufende Fase an der
Steinoberseite, Abstandshalter an allen Steinseiten,
Vorsatz der Ansichtsfläche aus Beton mit Basaltvorsatz.

S-Verbundsteinpflaster
Einschließlich der erforderlichen Kurvensätze, Rand-
und Abschlusssteine, zweischichtig, Vorsatz aus
Quarzkorn 0-5 mm, Vorsatzstärke mind. 10 mm,
Quarzkornanteil im Vorsatz mind. 55 %.

Gehwegplatten
Typ B-G-U-L-R-7.
Oberfläche planmäßig eben, ohne umlaufende Fase an der
Oberseite, Abstandshalter an allen Steinseiten, Vorsatz
der Ansichtsfläche aus Basaltsplitt und quarzhaltigem
Natursand.

Großpflaster Quarz-Granit-Weiß
Aus Beton auf Basaltsplittbasis (durch und durch),
Vorsatz der Ansichtsfläche aus Quarz- und
Granitsplitten der Körnung 1/3 sowie reflektierende
Glasperlen, Ansichtsflächen ausgewaschen.
Mit umlaufender Fase.

Geltungsbereich
Alle Positionen im Titel 1.30.7.
Menge: 0,000

**1.30.7.2001 HB 15/18/30/100 cm, anthrazit, lief.**
HB 15/18/30/100 cm, anthrazit, lief.
Hochbordsteine, 15/18/30/100 cm, anthrazit,
Ansichtsflächen ausgewaschen, liefern.

Einheitspreis für den Meter in Worten:

.......................................................
.......................
Menge: 1,000 m

**1.30.7.4111 Rinnenpfl., einreihig, 16-24/16/14 cm, anthrazit, lief.**
Rinnenpfl., einreihig, 16-24/16/14 cm, anthrazit, lief.
Rinnenpflaster, einreihig, 24/16/14 cm und 16/16/14 cm,
Farbe anthrazit, liefern.
Einheitspreis für den Meter in Worten:

.......................................................
.......................
Menge: 170,000 m

##### 1.30.8 EINFASSUNGEN VERSETZEN

**1.30.8.0001 VORBEMERKUNGEN (ZUSÄTZLICH)**
VORBEMERKUNGEN (ZUSÄTZLICH)

Schnitte
Im Einheitspreis ist der Verschnitt mit Abfuhr und
Entsorgung, die Lieferung der notwendigen Materialien
und die Ausführung aller Nebenarbeiten enthalten.

Einfassungen
Die Einfassungen werden auf einem Betonfundament mit
einer von Höhe 20 cm und mit einer 15 cm breiten
Rückenstütze versetzt. Die Herstellung der Fundamente,
die Lieferung aller Zusatzmaterialien und die
Gestellung der Schalung ist in die Positionen der
entsprechenden Einheitspreise einzukalkulieren.

Rinnen
Die Rinnen werden auf einem Betonfundament mit einer
von Höhe 20 cm versetzt. Die Herstellung der
Fundamente, die Lieferung aller Zusatzmaterialien und
die Gestellung der Schalung ist in die Positionen der
Einheitspreise einzukalkulieren.

L-Wände
Die Betonwinkelstützmauern werden auf einem
Betonfundament mit einer von Höhe 20 cm versetzt. Die
Herstellung der Fundamente, die Lieferung aller
Zusatzmaterialien und das Verschließen der Fugen mit
wasserundurchlässigem Dichtband ist in die Positionen
der Einheitspreise einzukalkulieren.

Beton
Gemäß DIN 18318 ist bei befahrbaren Flächen Beton der
Güte  C 20/25 und bei begehbaren Flächen Beton der Güte
C 16/20 zu verwenden. Der Beton für Fundamente und
Rückenstützen ist zu verdichten.

Fugen
Die Bordsteine und Rinnen einschließlich  der
Fundamente sind alle 5 Meter mit durchgehenden
Dehnungsfugen zu versehen, die durch den Einbau von 12
mm starken Gummi-Dehnscheiben herzustellen sind.

Die übrigen 10-15 mm dicken Fugen von Bordsteinen sind
bis 2 cm unter Außenkante mit Sand zu verfüllen und mit
kalteinbaufähigen Bitumenfugenkitt sauber zu
verstreichen.

Die Herstellung der Fugen ist in die Positionen der
entsprechenden Einheitspreise einzukalkulieren.

Geltungsbereich
Alle Positionen im Titel 1.30.8.
Menge: 0,000

**1.30.8.1400 Naturbordsteine vers.**
Naturbordsteine vers.
Naturbordsteine verschiedener Profile (Breite: bis zu
30 cm, Höhe: bis zu 30 cm), in Geraden und Bögen, -auch
in Teillängen- versetzen.

Einheitspreis für den Meter in Worten:

.......................................................
.......................
Menge: 5,000 m

**1.30.8.1940 Naturbordsteine schn.**
Naturbordsteine schn.
Naturbordsteine verschiedner Profile (Breite bis zu 30
cm, Höhe bis zu 30 cm), im Nassschnittverfahren
schneiden.

Einheitspreis für das Stück in Worten:

.......................................................
.......................
Menge: 1,000 Stck

**1.30.8.6124 Rinnenpfl., einreihig, 16-24/16/14 cm vers.**
Rinnenpfl., einreihig, 16-24/16/14 cm vers.
Rinnenpflaster, Format, 24/16/14 cm und 16/16/14 cm, in
Geraden und Bögen, als einreihige  Rinnen- oder
Abschlussbahn -auch in Teillängen- versetzen.

Einheitspreis für den Meter  in Worten:

.......................................................
.......................
Menge: 170,000 m

**1.30.8.6610 Fuge zwischen Rinne /Bordstein herst.**
Fuge zwischen Rinne /Bordstein herst.
Die bis zu 50 mm breiten Längsfugen zwischen Bordstein
und Rinne sind unverzüglich mit einer Zement-
Quarzsandmischung MG III zu verfugen bzw.
einzuschlämmen.

Einheitspreis für den Meter  in Worten:

.......................................................
.......................
Menge: 170,000 m

**1.30.8.6910 Rinnenpfl., 24/16/14 cm, schn.**
Rinnenpfl., 24/16/14 cm, schn.
Rinnenpflaster, Format 24/16/14 bzw. 16/16/14 cm, im
Nassschnittverfahren schneiden.

Einheitspreis für das Stück in Worten:

.......................................................
.......................
Menge: 15,000 Stck

##### 1.30.9 PFLASTER / PLATTEN VERLEGEN

**1.30.9.0000 VORBEMERKUNGEN (ZUSÄTZLICH)**
VORBEMERKUNGEN (ZUSÄTZLICH)

Schnitte
Im Einheitspreis ist der Verschnitt mit Abfuhr und
Entsorgung, die Lieferung der notwendigen Materialien
und die Ausführung aller Nebenarbeiten enthalten.

Mülheimer Rot
Das Pfaster "Mülheimer Rot" besteht aus drei
verschiedenfarbigen Pflastersteinen. Die Steine sind
auf der Baustelle zu mischen. Der erhöhte Aufwand für
das Mischen und Verlegen des Pflasters Mülheimer Rot in
Mischverkehrsflächen ist in die Einheitspreise der
entsprechenden Positionen einzukalkulieren.

Bettungs- und Fugenmaterial
Die Verlegung des Pflasters erfolgt auf einer  4 cm
dicken Bettungsschicht aus Brechsand-Splittgemisch 0/5.
Die  Sieblinien der Bettungsschicht müssen dem
Merkblatt für Flächenbefestigungen mit Pflasterdecken
und Plattenbelägen M FP 1 (Ausgabe 2003) entsprechen.
Die 3 - 5 mm breiten Fugen sind mit der gleichen
Gesteinsart wie die Bettungsschicht, jedoch in der
Körnung 0 - 2 mm, vollständig zu verfüllen und mit
einer kunststoffüberzogenen Rüttelplatte (Gummischürze)
abzurütteln.

Geltungsbereich
Alle Positionen im Titel 1.30.9.
Menge: 0,000

**1.30.9.0108 Betonsteinpflaster verschiedener Formate, in Seitenräumen (im vorgefun denen Verband) verl.**
Betonsteinpflaster verschiedener Formate, in
Seitenräumen (im vorgefundenen Verband) verl.
Betonsteinpflaster verschiedener Formate, bis zu 10 cm
Dicke -auch in Teilflächen- im vorgefundenen Verband
verlegen.

Einheitspreis für den  m²  in  Worten:

.......................................................
.......................
Menge: 5,000 m²

**1.30.9.7108 Betonsteinpfl. bis 10 cm stark schn.**
Betonsteinpfl. bis 10 cm stark schn.
Schnittkante an Pflastersteinen bis 10 cm Stärke
mittels Motorschneidegerät im Nassschnittverfahren
herstellen.

Einheitspreis für den Meter  in Worten:

.......................................................
.......................
Menge: 2,000 m

#### 1.33 MARKIERUNGSARBEITEN

##### 1.33.1 THERMOPLASTISCHE MARKIERUNGEN

**1.33.1.0000 VORBEMERKUNGEN**
VORBEMERKUNGEN
Die Ausführung der Markierungsarbeiten erfolgt gemäß
den Zusätzlichen Technischen Vertragsbedingungen und
Richtlinien für Markierungen auf Straßen, Ausgabe 2013
(ZTV M 13). Es sind Markierungssysteme des Typs II zu
verwenden.

Die Richtlinien für die Markierung von Straßen (RMS),
Teil 1 und 2, sind zu beachten.

Die Fahrbahnmarkierung ist als Dauermarkierung in
Heiss- oder Kaltplastik  herzustellen.

Es darf keine vorgefertigte Markierung verwendet
werden.

Abgerechnet wird nur die neu markierte Länge bzw.
Fläche. Im Einheitspreis enthalten ist die
Vormarkierung, sowie die Einmessung und Anzeichnung der
Markierungen. Loser Schmutz ist von der zu markierenden
Fläche zu entfernen.

Bei der Beseitigung von Markierungen wird  die
beseitigte Markierungsfläche vergütet. Bei Pfeil
Buchstabe, Ziffer, Verkehrsschild und Piktogramm ergibt
sich die Fläche aus dem kleinsten umschließenden
Rechteck.
Menge: 0,000

**1.33.1.1010 Bestandsplan vom Altbestand der Fahrbahnmarkierung erstellen**
Bestandsplan vom Altbestand der Fahrbahnmarkierung
erstellen
Vorhandene Markierung innerhalb der Ausbaugrenzen in
einem örtlichen Vermessungsnetz aufnehmen und in einem
Plan Maßstab  1 : 250 darstellen.

Die Arbeiten sind so frühzeitig auszuführen, dass der
Bestandsplan vom Altbestand der Markierungen der
örtlichen Bauüberwachung bereits vor Baubeginn zur
Prüfung und Freizeichnung vorliegt.

Die aufgemessenen Markierungen sind so zu vermaßen,
dass nach dem Aufbringen der Abschlussdecke die
ordnungsgemäße Wiederherstellung in der Örtlichkeit
gemäß der RMS möglich ist.

Einheitspreis für die Pauschale in Worten:

.......................................................
.......................
Menge: 1,000 Pau.

**1.33.1.1040 Nasse Fahrbahndecken trocknen**
Nasse Fahrbahndecken trocknen
Nasse Fahrbahndecken in nicht zusammenhängenden Flächen
schonend trocknen.

Einheitspreis für den m² in Worten:

.......................................................
.......................
Menge: 2,000 m²

**1.33.1.2140 Fahrbahnmarkierung herstellen, unterbrochener Breitstrich, b = 25 cm**
Fahrbahnmarkierung herstellen, unterbrochener
Breitstrich, b = 25 cm
Fahrbahnmarkierung, in reflektierender
Dickschichtmarkierung, weiß, in einer Dicke von 3,0 mm
herstellen.

Unterbrochener Breitstrich (B)
Strichbreite: 0,25 m

Einheitspreis für den Meter  in Worten:

.......................................................
.......................
Menge: 4,500 m

**1.33.1.2310 Fahrbahnmarkierung herstellen, Zick - Zack - Linie, b = 12 cm**
Fahrbahnmarkierung herstellen, Zick - Zack - Linie, b =
12 cm
Fahrbahnmarkierung, in reflektierender
Dickschichtmarkierung, weiß, in einer Dicke von 3,0 mm,
herstellen.

Zick - Zack -Linie
Strichbreite: 0,12 m

Einheitspreis für den Meter  in Worten:

.......................................................
.......................
Menge: 7,000 m

#### 1.39 VERMESSUNG

##### 1.39.2 VERMESSUNGSLEISTUNGEN DURCH DEN AN

**1.39.2.0020 Ausführung von vermessungstechnischen Arbeiten durch den AN**
Ausführung von vermessungstechnischen Arbeiten durch
den AN
Ausführung von zusätzlichen vermessungstechnischen
Arbeiten durch den Auftragnehmer zur Sicherstellung
eines ausreichenden Längs- und Quergefälles für die
Oberflächenentwässerung. Inkl. der Erstellung und
Absteckung der neuen Rinnenhöhen. Die vorgegebenen
Tiefpunkte sind die Straßenabläufe. Die vorhandenen
Höhen der Grenzbebauung sind anzunehmen. Die
Vermessungsarbeiten müssen jeweils so rechtzeitig
erfolgen, dass grundsätzlich ein kontinuierlicher
Bauablauf gewährleistet ist.

Im Einheitspreis sind auch die Kosten für Achs- und
Grenzabsteckungen sowie für die notwendigen
Kontrollmessungen während der Bauausführung enthalten.

Die Vermessungsleistungen sind in eigener Zuständigkeit
und Verantwortung zu erbringen.

Hinweis
Die Angabe der Grenzen des Geländes gemäß VOB / B § 3
(2) erfolgt durch den AG. Das Abstecken der Hauptachsen
der baulichen Anlagen erfolgt entgegen der VOB / B § 3
(2) durch den AN. Die Kosten für diesen erhöhten
Aufwand sind in den Einheitspreis dieser Position
einzukalkulieren.

Einheitspreis für die Pauschale in Worten:

.......................................................
.......................
Menge: 1,000 Pau.

### 2 Fahrbahnerneuerung Kaisersfeld von Frint roper Straße bis Mühlenstraße

*Hinweis*
Fahrbahnerneuerung Kaisersfeld von Frintroper Straße
bis
Mühlenstraße

#### 2.10 ERSCHLIESSEN UND ABRÄUMEN DER BAUSTELLE

*Hinweis*
Vorbemerkungen zu Arbeiten in den Vegetationsflächen
Die Arbeiten sind  nach FLL  Teil 1 und Teil 2 und der
Ergänzung nach  DIN 18915 und DIN 18916  durchzuführen.

1. Die Baumschutzarbeiten nach DIN - Norm  18920 -
`Schutz von Bäumen, Pflanzenbeständen und
Vegetationsflächen bei Baumaßnahmen` und RAS LP 4 -
`Richtlinien für die Anlagen von Straßen, Teil:
Landschaftsbau Abschnitt 4: Schutz von Bäumen,
Vegetatonsbeständen und Tieren bei Baumaßnahmen `sind
zu beachten.

2. Die Herstellung von Gräben, Mulden oder Baugruben im
Wurzelbereich mit einem Bagger sind verboten. Die
Herstellung darf hier per Handschachtung oder mittels
Saugbaggern unter Aufsicht der beauftragten
baumfachlichen Baubegleitung durchgeführt werden. Der
Abstand vom Stammfuß muss mindestens 2,50 m betragen.

3. Wurzelverletzungen und -kappungen sind ausdrücklich
verboten. Für die Umsetzung der Maßnahme nachweislich
erforderlichen Eingriffe ins Wurzelwerk sind zwingend
mit der / dem verantwortlichen Baumsachverständigen vor
Ort abzustimmen.

4. Die Maßnahmen im Wurzelbereich der Straßenbäume sind
vom bauausfühenden Unternehmen fotodokumentarisch zu
begleiten. Der Bereich Umwelt der Stadt Oberhausen bzw.
die SBO / Baumschutz behalten sich vor, diese während
und / oder nach der Bauausführung einzufordern.

5. Müssen Grünflächen mit Gehölzbestand für die Dauer
der Bautätigkeit überfahren werden, sind
Schutzmaßnahmen zu ergreifen und einzuplanen, die die
Wurzeln vor Beschädigung und direktem Lasteinfall
schützen. Hierzu sind geeignete Abdeckmaßnahmen (z. B.
Stahlplatte mit einem lichten Abstand von mind. 10 cm
zum oberirdischen Wurzelwerk oder zum bestehenden
Boden) vorzusehen.

6. Bei Tiefbauarbeiten (Leitungsarbeiten) im Wurzelraum
von Bäumen sind generell Wurzelschutzplatten
einzubauen, um den Wurzeleinwuchs in die Leitungszone
zu verhindern und die Baumwurzeln zukünftig bei
Ausschachtungsarbeiten zu schützen.

7. Der Fällverbotszeitraum gem. § 39
Bundesnaturschutzgesetz ist zu beachten, somit ist es
verboten Bäume, Hecken, lebendige Zäune, Gebüsch und
andere Gehölze in der Zeit vom  1. März bis zum 30.
September abzuschneiden und auf den  Stock zu setzten,
zulässig sind schonende Form- und Pflegeschnitte zur
Beseitigung des Zuwachses der Pflanzen oder zur
Gesunderhaltung von Bäumen.

Die Mehraufwände, die durch die Einhaltung der
Anforderungen aus den Vorbemerkungen entstehen, sind in
den Einzelpreisen mit einzurechnen.

##### 2.10.1 BAUSTELLENEINRICHTUNG

**2.10.1.1010 Baustelle einrichten**
Baustelle einrichten
Baustelle für Anfuhr, Abladen, Aufstellen, Einrichten
und Umbauen aller für die Bauausführung erforderlichen
Geräte, Maschinen, Büro-, Mannschafts- und
Gerätewagen/-buden einrichten. Die Vorhaltekosten sind
in die entsprechenden Positionen einzurechnen.

Eine Einzäunung der BE-Fläche ist in den Einheitspreis
einzurechnen und wird nicht gesondert vergütet.

Hinweis: Die Personalkosten sind grundsätzlich in die
entsprechenden Leistungspositionen einzurechnen.

Einheitspreis für die Pauschale in Worten:

.......................................................
.......................
Menge: 1,000 Pau.

**2.10.1.1020 Baustelle räumen**
Baustelle räumen
Für Abbauen, Verladen und Abfahren aller unter der
Position "Baustelle einrichten" aufgeführten
Einrichtungen.

Einheitspreis für die Pauschale in Worten:

.......................................................
........................
Menge: 1,000 Pau.

**2.10.1.1030 Wasser heranbringen**
Wasser heranbringen
Heranbringen von Wasser zu den jeweiligen
Verwendungsstellen einschließlich der Herstellung der
erforderlichen Zapfstellen und späterem Abbau.

Die Kosten für die Wasser- und Abwassergebühren sowie
für Fahrbahnquerungen (Schlauchbrücken) sind in die
entsprechenden Positionen einzurechnen und werden nicht
gesondert vergütet.

Einheitspreis für die Pauschale in Worten:

.......................................................
.......................
Menge: 1,000 Pau.

**2.10.1.1040 Strom heranbringen**
Strom heranbringen
Heranbringen von Strom zu den Verwendungsstellen von
einem an das öffentliche Versorgungsnetz
angeschlossenen Baustromzähler.

Die Energiekosten sind in die entsprechenden Positionen
einzurechnen und werden nicht gesondert vergütet.

Einheitspreis für die Pauschale in Worten:

.......................................................
.......................
Menge: 1,000 Pau.

**2.10.1.2360 Baugrubenabdeckung, BKL 60, herstellen (Provisorische Überfahrt)**
Baugrubenabdeckung,  BKL 60, herstellen (Provisorische
Überfahrt)
Befahrbare Abdeckung als provisorische Überfahrt, für
eine Verkehrsbelastung der Brückenklasse 60,
einschließlich Auflager herstellen, vorhalten und nach
Beendigung der Arbeiten wieder ausbauen, aufladen und
abfahren, einschließlich aller Nebenarbeiten.

Abrechnungsbreite ist die Breite des Arbeitsraums.
Abrechnungslänge ist die notwendige Länge, um eine
provisorische Überfahrt herzustellen.

Überlappungen bei der Abdeckung sind in den
Einheitpreis einzurechnen und werden nicht gesondert
vergütet.

Einheitspreis für den m² in Worten:

.......................................................
.......................
Menge: 25,000 m²

**2.10.1.5100 Baustellenhinweisschild (STADT OB) liefern und aufstellen**
Baustellenhinweisschild (STADT OB) liefern und
aufstellen
Baustellenhinweisschild nach Vorlage der Stadt
Oberhausen (siehe Anlage 2,00m x 2,00m), inklusive
geeignetem Gestell bestellen, auf einen vom AN zur
Verfügung gestellten  LKW aufladen, zum Verwendungsort
transportieren, abladen und aufstellen. Das Gestell ist
so zu wählen, dass der lichte Raum zwischen Unterkante
Schild und GOK 2,30 m beträgt. Das Bauschild ist mit
geeigneten Materialien gegen kippen zu sichern.

Das Gestell des Bauschildes ist komplett mit
retroreflektierendem Absperrmaterial gemäß RSA 21 zu
sichern und zu beleuchten. Die Kosten hierfür sind in
den Einheitspreis einzurechnen.

Das Bauschild ist Eigentum des Auftragnehmers.
Sämtliche Schäden, die während der Bauzeit an dem
Bauschild und durch das Bauschild entstehen, hat der
Auftragnehmer auf seine Kosten zu beseitigen.

Vor der Fertigung des Schildes muss das Layout per
E-Mail der WBO GmbH zur Verfügung gestellt werden. Die
Fertigung des Schildes darf erst nach erfolgter
schriftlicher Freigabe erfolgen.

Die Kosten für anfallende Bauzeitenänderungen auf dem
Bauschild gehen zu Lasten des AN und werden nicht
gesondert vergütet.
Nach Abschluss der Bauarbeiten ist das Bauschild mit
Gestell abzubauen, auf einen vom AN zur Verfügung
gestellten LKW aufzuladen und zu entsorgen.

Einheitspreis für das Stück in Worten:

.......................................................
........................
Menge: 2,000 Stck

**2.10.1.5300 Bauseits gestelltes Baustellenhinweisschild abholen und nach Beendigun g der Maßnahme zurückbringen**
Bauseits gestelltes Baustellenhinweisschild abholen und
nach Beendigung der Maßnahme zurückbringen
Es ist ein Baustellenhinweisschild mit den Maßen
600*600mm am Zentralen Betriebshof der
Wirtschaftsbetriebe Oberhausen GmbH, Buschhausener
Straße 149, 46149 Oberhausen zu Beginn der Maßnahme
abzuholen, sichtbar auf der Baustelle aufzustellen, zu
unterhalten und nach Beendigung der Maßnahme zum ZBH
zurückzubringen.

An dem Schild ist ein Vierkantrohr mit einer Länge von
700mm (Öffnungsmaß 40*40mm) fest am SChild montiert.
Die Fußplatten und ein Vierkantrohr sind bauseitig vom
AN zu stellen.

Das Schild ist mit einem Barcode versehen und wird
jeder Baumaßnahme zugeordnet. Die Kontaktdaten und die
Baumaßnahme sind zwingend anzugeben.

Einheitspreis für das Stück in Worten:

.......................................................
........................
Menge: 1,000 Stck

**2.10.1.6000 Bereitstellung und Rücktransport von Müllgefäßen**
Bereitstellung und Rücktransport von Müllgefäßen
Der Auftragnehmer hat an allen im Abfuhrkalender
festgelegten Tagen der Müllabfuhr die Müllgefäße der im
Sperrbereich liegenden Grundstücke zu den in den
Lageplänen ausgewiesenen Sammelplätzen außerhalb des
Baufeldes zu transportieren und nach erfolgter Leerung
wieder ordnungsgemäß zu den jeweiligen Standorten
zurückzubringen.
Die Müllgefäße sind an den Abfuhrtagen spätestens bis
7:00 Uhr an den Sammelplätzen bereitzustellen.
Maßgebend für Lage und Anzahl der Sammelplätze sind die
der Ausschreibung beigefügten Lagepläne. Die Abfuhrtage
ergeben sich aus den ebenfalls beigefügten
Abfuhrkalendern.
Die Verpflichtung zur Leistungserbringung besteht auch
an Tagen, an denen aufgrund ungünstiger
Witterungseinflüsse (Schlechtwettertage) keine
Bauleistungen ausgeführt werden.
Aus der Erbringung dieser Leistung, insbesondere an
Schlechtwettertagen oder bei witterungsbedingtem
Baustillstand, kann keine Behinderungsanzeige, kein
Anspruch auf Bauzeitverlängerung sowie kein Anspruch
auf Mehrvergütung abgeleitet werden, soweit sich der
Leistungsumfang nicht ändert.
Die Leistung ist für die gesamte Dauer der Bauzeit zu
erbringen und umfasst sämtliche erforderlichen
Arbeitsleistungen, Transportleistungen, Geräte,
Hilfsmittel, etc.
Die hierfür erforderlichen Kosten sind in den
Einheitspreis dieser Position einzukalkulieren. Eine
anderweitige Vergütung der Leistung erfolgt nicht.

Abrechnung: Pauschal für die gesamte Bauzeit.

Einheitspreis für die Pauschale in Worten:

.......................................................
.......................
Menge: 1,000 Pau

##### 2.10.2 VERKEHRSSICHERUNG

**2.10.2.0000 VORBEMERKUNGEN**
VORBEMERKUNGEN
Hinweis
Die in den einzelnen Leistungspositionen enthaltenen
Richtlinien, Vorschriften, o. ä. gelten in ihrer
jeweils gültigen Fassung.

Abrechnung
Die Abrechnung erfolgt nur nach Vorlage einer Kopie der
verkehrsrechtlichen Anordnung.
Menge: 0,000

**2.10.2.1005 Verkehrssicherung der Baustelle nach StVO**
Verkehrssicherung  der Baustelle nach StVO
Maßnahmen zur Sicherung und Regelung des öffentlichen
Verkehrs nach STVO und der verkehrsrechtlichen
Anordnung des Fachbereichs 5-6-20, Verkehrs- und
Baustellenmanagement der Stadt Oberhausen, aufstellen,
vorhalten, während der Bauzeit unterhalten und
anschließend abbauen sowie die benutzten Flächen in den
ursprünglichen Zustand versetzen.

Sämtliche Verkehrszeichen müssen den Vorschriften der
StVO sowie den Richtlinien für die Sicherung von
Arbeitsstellen an Straßen (RSA 2021), entsprechen.

Die Zusätzlichen Technischen Vertragsbedingungen und
Richtlinien für Sicherungsarbeiten an Arbeitsstellen an
Straßen (ZTV-SA 1997, Ausgabe 2003) und die
Zusätzlichen Technischen Vertragsbedingungen und
Richtlinien für Fahrzeug - Rückhaltesysteme (ZTV - FRS,
aktuelle Fassung) sind Vertragsbestandteil.

Für die Verkehrssicherung sind Fachfirmen oder
Fachpersonal für die Sicherung von Arbeitsstellen
einzusetzen, die Mitarbeiter beschäftigen, die
entsprechend dem Merkblatt über Rahmenbedingungen für
erforderliche Fachkenntnisse zur Verkehrssicherung von
Arbeitsstellen an Straßen (MVAS 99) geschult sind. Die
Kontrollen müssen von qualifizierten
Sicherungsfachleuten durchgeführt werden, die in der
Lage sind, genehmigungsfähige Verkehrssicherungspläne
vorzulegen und jederzeit die ausgeführte
Baustellensicherung beurteilen können.

Mit der Annahme des Auftrages zur Durchführung der
Baumaßnahme überträgt gleichzeitig der Auftraggeber
(AG) die Verkehrssicherungspflicht  - für die Dauer der
gesamten Bauzeit der Maßnahme - auf den Auftragnehmer
(AN). Der AN stellt den AG von allen Ansprüchen Dritter
frei.

Das Einholen der erforderlichen Genehmigungen,
Aufstellen eines Verkehrszeichen- / Absperrplanes  usw.
einschl. Bezahlung der anfallenden Gebühren ist in den
Einheitspreis dieser Position einzukalkulieren.

Die Baustellensicherung beinhaltet:

Die Sicherung und Regelung des Verkehrs. Die
Ausschilderung der Baustelle muss entsprechend der STVO
erfolgen. Alle gemäß Verkehrszeichenplan erforderlichen
Verkehrsschilder, Sperreinrichtungen, etc. sind in den
Preis dieser Position einzurechnen.

Die Warnleuchten, die gesamte Beschilderung und
Absperrung sind zu kontrollieren und zu warten. Die
Kontrolle und Wartung der gesamten
Arbeitsstellensicherung erfolgt gemäß Punkt 7. der
ZTV-SA (Ausgabe 1997, Stand 2003), während der gesamten
Dauer der Bauzeit. Die Dokumentation der
ordnungsgemäßen Kontrollen durch den Auftragnehmer ist
dem Auftraggeber durch entsprechende Kontoll- und
Wartungsprotokolle vorzulegen. Eine Dokumentation in
den Baustellentagesberichten ist nicht ausreichend.

Die Verkehrssicherung muss im Zuge der fortschreitenden
Baumaßnahme den ständig wechselnden Erfordernissen des
Straßen- und Fußgängerverkehrs angepasst werden.

Die Zufahrten und Zugänge zu den anliegenden
Grundstücken sind  während der gesamten Bauzeit zu
gewährleisten. Die Müllabfuhr muss gewährleistet
werden. Die Zufahrt für Feuerwehr und Rettungswagen
muss gewährleistet sein. Hydranten sind frei zu halten.

Einheitspreis für die Pauschale in Worten:

.......................................................
.......................
Menge: 1,000 Pau.

**2.10.2.1025 Absperrschranken zur Fußgängersicherung liefern und aufstellen**
Absperrschranken zur Fußgängersicherung liefern und
aufstellen
Längsabsperrung zum Gehweg durch Absperrschranken, Höhe
1000 mm,  mit Tastleiste zur Fußgängersicherung
liefern, zum Aufstellungsort transportieren,
aufstellen, vorhalten, warten und entsprechend dem
Baufortschritt versetzen. Nach Beendigung der Arbeiten
sind die Absperrschranken abzubauen, aufzuladen und
abzufahren.

Die Absperrschranken müssen den Vorschriften der StVO
sowie den Richtlinien für die Sicherung von
Arbeitsstellen an Straßen (RSA 2021), entsprechen.

Die Zusätzlichen Technischen Vertragsbedingungen und
Richtlinien für Sicherungsarbeiten an Arbeitsstellen an
Straßen (ZTV-SA 1997, Stand 2003) werden
Vertragsbestandteil.

Demzufolge müssen die Absperrschranken und Tastleisten
für Sehbehinderte (Blinde) den Technischen
Lieferbedingungen für Absperrschranken entsprechen.

Einheitspreis für den Meter in Worten

.......................................................
.......................
Menge: 570,000 m

**2.10.2.1045 Vorhandene Verkehrszeichen bzw. Wegweiser auskreuzen oder abdecken**
Vorhandene Verkehrszeichen bzw. Wegweiser auskreuzen
oder abdecken
Vorhandene Verkehrszeichen bzw. stationäre Wegweiser
nach Vorgabe und Anweisung des Fachbereichs 5-6-20,
Baustellenmanagement der Stadt Oberhausen, fachgerecht
auf Zeit auskreuzen bzw. abdecken.

Das Auskreuzen der Verkehrszeichen bzw. Wegweiser darf
nur mit zugelassenen Band, welches eine mechanische
Beschädigung der Oberfläche ausschließt oder mit
Auskreuzvorrichtungen, erfolgen.

In den Einheitspreis sind alle Arbeiten, die
erforderlichen Arbeits- und Hilfsgeräte sowie die
spätere Wiederherstellung des ursprünglichen Zustandes
des Verkehrszeichens bzw. Wegweisers einzurechnen.

Einheitspreis für das Stück in Worten:

.......................................................
.......................
Menge: 5,000 Stck

**2.10.2.1211 Zwei großräumige Umleitungsstrecken einrichten (Kfz-Verkehr)**
Zwei großräumige Umleitungsstrecken einrichten
(Kfz-Verkehr)
Zwei großräumige Umleitungsstrecken gemäß
verkehrsrechtlicher Anordnung des Fachbereichs 5-6-20,
Verkehrs- und Baustellenmanagement der Stadt
Oberhausen, für den Kraftfahrzeugverkehr einrichten
einschließlich Lieferung und fachgerechter Aufstellung
der für die Umleitung erforderlichen Beschilderung
gemäß StVO, für die gesamte Dauer unterhalten und nach
Abschluss der Bauarbeiten wieder abbauen, aufladen und
abfahren.

Das Einholen der erforderlichen Genehmigungen,
Aufstellen eines Umleitungsplanes einschl. Bezahlung
der anfallenden Gebühren ist in den Einheitspreis
dieser Position einzukalkulieren.

Es sind nummerierte Umleitungsstrecken mit
Verkehrszeichen 455 der Straßenverkehrsordnung
einzuplanen.

Die Verkehrszeichen müssen den Vorschriften der StVO
sowie den Richtlinien  von Arbeitsstellen an Straßen
(RSA 2021) und den Richtlinien für
Umleitungsbeschilderungen (RUB 1992) entsprechen.

Einheitspreis für die Pauschale in Worten:

.......................................................
.......................
Menge: 1,000 Pau.

**2.10.2.1220 Planskizze (VZ 458) liefern und aufstellen**
Planskizze (VZ 458) liefern und aufstellen
Lieferung einer Planskizze (Vorwegweiser -
Verkehrszeichen 458), und Aufstellung an einem vom
Fachbereich 5-6-20, Verkehrs- und Baustellenmanagement
der Stadt Oberhausen, festgelegten Standort.

Die Planskizze muss mindestens 1250 mm breit und
mindestens 1600 mm hoch sein. Eingeschlossen ist die
Aufstellvorrichtung, die den Technischen
Lieferbedingungen für Aufstellvorrichtungen entsprechen
muss.

Das Gestell der Planskizze ist komplett mit
retroreflektierendem Absperrmaterial gemäß RSA,
aktuelle Fassung, zu sichern und zu beleuchten. Die
Kosten hierfür sind in den Einheitspreis einzurechnen.

Im Einheitspreis ist auch die notwendige Beschriftung
der Planskizze für die Umleitungsstrecke gemäß der
verkehrsrechtlichen Anordnung des Fachbereichs 5-6-20,
Verkehrs- und Baustellenmanagement enthalten.

Die Unterhaltung, der Abbau und die Abfuhr der
Planskizze nach Abschluss der Bauarbeiten
einschließlich aller erforderlichen Nebenarbeiten und
die Beseitigung der Fundamente ist ebenfalls im
Einheitspreis enthalten.

Einheitspreis für das Stück in Worten:

.......................................................
.......................
Menge: 5,000 Stck

**2.10.2.2010 Provisorische Fahrbahnmarkierung, Balken b=0,50m, herstellen**
Provisorische Fahrbahnmarkierung, Balken b=0,50m,
herstellen
Provisorische Fahrbahnmarkierung, Balken, b=0,50 m vor
einem Stoppschild, als Fußgängerüberweg (Mindestbreite
3,0m) bzw. einer Lichtsignalanlage in gelber
Markierungfolie (Klebeband o.ä.) aufbringen, während
der gesamten Dauer der Bauarbeiten vorhalten,
unterhalten, bei Verschleiß ersetzen und nach
Beendigung der Maßnahme bzw. dem Abbau der
Verkehrssignalanlage entfernen und ordnungsgemäß
entsorgen.

Einheitspreis für den Meter in Worten:

.......................................................
.......................
Menge: 20,000 m

**2.10.2.2020 Provisorische Fahrbahnmarkierung, Schmalstrich b=0,12 m, herstellen**
Provisorische Fahrbahnmarkierung, Schmalstrich b=0,12
m, herstellen
Markierungsstreifen, Strichbreite 12 cm, in gelber
Markierungsfolie (Klebeband o. ä.) als
Fahrbahnmarkierung auf die Straßenoberfläche aufkleben,
während der gesamten Bauzeit vorhalten, unterhalten,
bei Verschleiß  erneuern und nach Beendigung der
Arbeiten wieder entfernen und ordnungsgemäß entsorgen.

Einheitspreis für den Meter in Worten:

.......................................................
.......................
Menge: 10,000 m

##### 2.10.3 BAUFELDFREIMACHUNG

**2.10.3.4010 Bituminöse Bordsteinanrampung herstellen**
Bituminöse Bordsteinanrampung herstellen
Bordsteine mit geeigneten Vlies abdecken, mit
bituminösem Mischgut anrampen und während der gesamten
Bauzeit unterhalten. Nach Beendigung der Baumaßnahme
ist die Anrampung zu  entfernen. Verunreinigungen an
den angrenzenden Bauteilen sind rückstandsfrei zu
entfernen. Das aufgenommene Material, einschließlich
Vlies  aufladen und abfahren und entsorgen.

Im Einheitspreis sind sämtliche Materiallieferungen und
die Ausführung aller Nebenarbeiten enthalten.

Alle anfallenden Materialien gehen in das Eigentum des
AN  über und sind zu entsorgen. Die Entsorgungskosten
gehen ebenfalls zu Lasten des AN.

Einheitspreis für den Meter in Worten:

.......................................................
.......................
Menge: 6,000 m

#### 2.30 STRASSENBAU

##### 2.30.0 ALLGEMEINES

**2.30.0.0000 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

**2.30.0.1000 VORBEMERKUNGEN (ARBEITEN IM KONTAMINIERTEN BEREICH)**
VORBEMERKUNGEN
(ARBEITEN IM KONTAMINIERTEN BEREICH)

Gemäß Baugrundgutachten sind  Arbeiten des Titels 1.30.
STRASSENBAU unter Anwendung eines Arbeits- und
Sicherheitsplans nach DGUV-R-101-004 (BGR 128) -
KONTAMINIERTE BEREICHE und TRGS 524 - SCHUTZMASSNAHMEN
FÜR TÄTIGKEITEN IN KONTAMINIERTEN BEREICHEN
auszuführen.

Der Nachweis der Sachkunde gemäß DGUV-R-101 der
aufsichtsführenden Personen des AN ist vor Aufnahme der
Arbeiten schriftlich zu erbringen und dem AG
vorzulegen.

Unverzüglich nach Auftragserteilung hat der AN die
Arbeiten im kontaminieren Bereich der zuständigen BG
schriftlich anzuzeigen.

Alle Aufwendungen des AN für die besonderen Leistungen,
die im beigefügten Arbeits- und Sicherheitsplan
gefordert werden, sind in die Einheitspreise des Titels
1.30. einzukalkulieren.

Dies gilt ebenso für die erhöhten Aufwendungen des AN,
die ihm durch die Anwendung der DGUV-R-101-004 und der
TRGS 524 entstehen.
Menge: 0,000

##### 2.30.1 AUFBRÜCHE IN VERKEHRSFLÄCHEN

**2.30.1.1305 Bit. Befestigung aufbr. + abf. (Seitenräume)**
Bit. Befestigung aufbr. + abf. (Seitenräume)
Bituminöse Befestigung in Seitenräumen -auch in
Teilflächen- aufbrechen, aufnehmen, laden und abfahren.

Einheitspreis für den m³ in Worten:

.......................................................
.......................
Menge: 12,000 m³

**2.30.1.2105 Teerh. Befestigung anschn.**
Teerh. Befestigung anschn.
Teerhaltige Befestigung mit einem  Nassschneidegerät
-auch in Teillängen- anschneiden.

Abgerechnet wird die Fläche aus der Länge des Schnitts
multipliziert mit der Tiefe des Schnitts.

Einheitspreis für den m² in Worten:

.......................................................
.......................
Menge: 5,000 m²

**2.30.1.2205 Teerh. Befestigung aufbr. + abf. (Fahrbahn)**
Teerh. Befestigung aufbr. + abf. (Fahrbahn)
Teerhaltige Befestigung in Fahrbahnen -auch in
Teilflächen- aufbrechen, aufnehmen, laden und abfahren.

Einheitspreis für den m³ in Worten:

.......................................................
.......................
Menge: 240,000 m³

**2.30.1.3660 ToB (BM-F3) aufbr. + abf. (Fahrbahn)**
ToB (BM-F3) aufbr. + abf. (Fahrbahn)
Tragschicht ohne Bindemittel, (Bodenmaterial der Klasse
F3 gemäß ErsatzbaustoffV), in Fahrbahnen -auch in
Teilflächen- aufbrechen, aufnehmen, laden und abfahren.

Einheitspreis für den m³ in Worten:

.......................................................
.......................
Menge: 140,000 m³

**2.30.1.3850 ToB (BM-F3) aufbr. + abf. (Seitenräume)**
ToB (BM-F3) aufbr. + abf. (Seitenräume)
Tragschicht ohne Bindemittel, (Bodenmaterial der Klasse
F3 gemäß ErsatzbaustoffV), in Seitenräumen -auch in
Teilflächen- aufbrechen, aufnehmen, laden und abfahren.

Einheitspreis für den m³ in Worten:

.......................................................
.......................
Menge: 60,000 m³

**2.30.1.6010 TB aufn. + abf.**
TB aufn. + abf.
Tiefbordsteine verschiedener Profile -auch in
Teillängen- einschließlich 20 cm starkem Betonfundament
und Rückenstütze aufnehmen, laden und abfahren.

Einheitspreis für den Meter  in Worten:

.......................................................
.......................
Menge: 270,000 m

**2.30.1.6105 HB aufn. + lag.**
HB aufn. + lag.
Hochbordsteine verschiedener Profile -auch in
Teillängen- einschließlich 20 cm starkem Betonfundament
und Rückenstütze aufnehmen, reinigen und im
Baustellenbereich lagern.
Einheitspreis für den Meter  in Worten:

.......................................................
.......................
Menge: 10,000 m

**2.30.1.6110 HB aufn. + abf.**
HB aufn. + abf.
Hochbordsteine verschiedener Profile -auch in
Teillängen- einschließlich des 20 cm starken
Betonfundaments und der Rückenstütze aufnehmen, laden
und abfahren.
Einheitspreis für den Meter  in Worten:

.......................................................
.......................
Menge: 27,000 m

**2.30.1.7010 Rinnenpfl., 1-reihig, 24/16/14 cm, aufn. + abf.**
Rinnenpfl., 1-reihig, 24/16/14 cm, aufn. + abf.
Rinnenpflaster, einreihig, Format 24/16/14  bzw.
16/16/14 cm, -auch  in Teillängen- einschließlich 20 cm
starkem Betonfundament aufnehmen, laden und abfahren.

Einheitspreis für den Meter  in Worten:

.......................................................
.......................
Menge: 20,000 m

**2.30.1.7210 Rinnenpfl., 1-reihig, Naturstein, aufn. + abf.**
Rinnenpfl., 1-reihig, Naturstein, aufn. + abf.
Einreihige Natursteinpflasterrinne, Format bis 20/16/16
, -auch  in Teillängen- einschließlich 20 cm starkem
Betonfundament aufnehmen, laden und abfahren.

Einheitspreis für den Meter  in Worten:

.......................................................
.......................
Menge: 810,000 m

**2.30.1.8010 Gehwegpl. aufn. + abf.**
Gehwegpl. aufn. + abf.
Gehwegplatten bis zu einer Stärke von 6 cm in
unterschiedlichen Formaten -auch in Teilflächenaufnehmen, laden und  abfahren.

Einheitspreis für den m² in Worten:

.......................................................
.......................
Menge: 215,000 m²

**2.30.1.8105 Betonsteinpfl. aufn. + lag.**
Betonsteinpfl. aufn. + lag.
Betonsteinpflaster bis zu einer Stärke von 12 cm in
unterschiedlichen Formaten -auch in Teilflächenaufnehmen, reinigen und im Baustellenbereich lagern.

Einheitspreis für den m² in Worten:

.......................................................
.......................
Menge: 25,000 m²

**2.30.1.8110 Betonsteinpfl. aufn. + abf.**
Betonsteinpfl. aufn. + abf.
Betonsteinpflaster bis zu einer Stärke von 12 cm in
unterschiedlichen Formaten -auch in Teilflächenaufnehmen, laden und  abfahren.
Einheitspreis für den m² in Worten:

.......................................................
.......................
Menge: 30,000 m²

**2.30.1.8310 Natursteinkleinpfl. aufn. + abf.**
Natursteinkleinpfl. aufn. + abf.
Natursteinkleinpflaster in unterschiedlichen Formaten
-auch in Teilflächen- aufnehmen, laden und abfahren.

Einheitspreis für den m² in Worten:

.......................................................
.......................
Menge: 130,000 m²

**2.30.1.8315 Natursteinkleinpfl. aufn. + zum ZBH abf.**
Natursteinkleinpfl. aufn. + zum ZBH abf.
Natursteinkleinpflaster in unterschiedlichen Formaten
-auch in Teilflächen- aufnehmen, reinigen, auf Paletten
stapeln, nach Wahl des AN gegen umkippen sichern,  auf
vom AN gestellte LKW aufladen, zum Zentralen
Betriebshof der WBO GmbH Buschhausener Str. 149, 46049
Oberhausen abfahren und abladen.

Im Einheitspreis ist die  Lieferung der Europaletten
einzurechnen. Sie wird nicht gesondert vergütet.

Einheitspreis für den m² in Worten:

.......................................................
.......................
Menge: 50,000 m²

**2.30.1.9005 Einbauteile aufn. + abf. (Asphalt)**
Einbauteile aufn. + abf. (Asphalt)
Hydranten-, Schieber-, Ventil- oder Riechgaskappen
verschiedener Größen der Versorgungsträgerunternehmen
im Bereich von Asphaltflächen ausbauen, aufnehmen und
abfahren. Sämtliche Erd-  Stemm- und Schneidarbeiten
werden nicht gesondert vergütet.

Einheitspreis für das Stück in Worten:

.......................................................
.......................
Menge: 44,000 Stck

##### 2.30.2 ERDARBEITEN

**2.30.2.0001 Bodenaushub für kreuzende Versorgungsleitungen in Handschachtung**
Bodenaushub für kreuzende Versorgungsleitungen in
Handschachtung
Boden in der Baugrube im Bereich von kreuzenden und
querenden Versorgungsleitungen in Handschachtung
ausheben, bei denen kein maschineller Bodenaushub auf
Grund der räumlichen Gegebenheiten erfolgen kann.

In den Einheitspreis einzurechnen ist die Sicherung der
Leitung gemäß den Richtlinien und Anordnungen der
Versorgungsträger, die Erschwernisse bei der
Durchführung der Verbauposition sowie der
ordnungsgemäße Rückbau der Versorgungsleitungen beim
Verfüllen der Baugrube (inklusive Sandbettung)..

Abrechnungsgrundlage:

l = Baugrubenbreite
b = DA + 1,00 m
h = DA + 1,00 m

Leitungspakete:

l = Baugrubenbreite / Mindestgrabenbreite
b = Summe DA Breite + 1,00 m
h = Summe DA Höhe + 1,00 m

Einzelleitung mit Achsabstand < = 1,00 m

l = Baugrubenbreite / Mindestgrabenbreite
b = Achsabstand + 1/2 DA links + 1/2 DA rechts + 1,00 m
h = Achsabstand + 1/2 DA oben + 1/2 DA unten + 1,00 m

Einheitspreis für den m³ in Worten;

.......................................................
.......................
Menge: 5,000 m³

**2.30.2.7025 Erdplanum herst. (Seitenräume)**
Erdplanum herst. (Seitenräume)
Erdplanum der Seitenräume -auch in Teilflächen- auf
gewachsenem Boden bzw. Dammschüttung eben und
profilgerecht zur Aufnahme einer ungebundenen
Tragschicht  herstellen und verdichten, so dass an der
Oberfläche eine Tragfähigkeit von mindestens Ev2 = 45
MN/m² erreicht wird. Der Auf- und Abtrag beträgt bis zu
5 cm. Maximale Abweichung von der Sollhöhe +/- 2 cm.
Massenausgleich im Bereich des Planums. Das Liefern von
zusätzlichen Baustoffen wird gesondert vergütet.

Einheitspreis für den m² in Worten:

.......................................................
.......................
Menge: 360,000 m²

**2.30.2.7900 Stat. LPD durchführen (Erdplanum)**
Stat. LPD durchführen (Erdplanum)
Lastplattendruckversuch gemäß DIN 18134 auf dem
Erdplanum durchführen. Einschließlich der
Bereitstellung sämtlicher Geräte und der Auswertung mit
Darstellung des Messergebnisses (Erstellung der
Protokolle).

Die Werte für das statische Verformungsmodul Ev2 gemäß
Pkt. 4.5.2 der ZTV E-StB 17 müssen eingehalten werden.

Einheitspreis für das Stück in Worten:

.......................................................
.......................
Menge: 2,000 Stck

##### 2.30.3 SCHÄCHTE/STRASSENABLÄUFE UND -ABLAUFLEIT UNGEN

**2.30.3.0000 VORBEMERKUNGEN (ZUSÄTZLICH)**
VORBEMERKUNGEN (ZUSÄTZLICH)

Straßenablaufleitungen
Dem AN wird vom AG ein Anschlußbogen für die Arbeiten
an Straßenabläufen zur Verfügung gestellt. Dieser ist
zu verwenden. Jeder Straßenablauf einschließlich der
Straßenablaufleitung ist einzeln zu erfassen und zu
dokumentieren. Die Straßenabläufe werden
durchnummeriert. Der Bogen wird als Aufmaß verwendet.

Die Verlegevorschriften des Herstellers sind zu
beachten und einzuhalten. Die technischen Bedingungen
und Lastannahmen für die Hauptpositionen der
Rohrverlegung gelten auch für alle Formteile,
Bohrstutzen, etc., ohne das dies in den jeweiligen
Positionen explizit erwähnt wird. Die
Muffenverbindungen müssen einem Druck von 0,5 bar
standhalten.

Für PP-Rohre gelten folgende Lastannahmen:
Verkehrslast SLW 60, Boden 21 KN/m3, loses Auflager,
Dammbedingung, Einbaubedingungen nach A3/B3.

Als Fotodokumentation sind von dem neu erstellten
Anschluss Digitalfotos zu erstellen. Hierbei ist der
neu erstellte Anschluss inklusive der Umbindung an den
Altbestand innerhalb der Baugrube zu erfassen.
Weiterhin muss die neu verlegte Anschlußleitung
einschließlich des Straßenablaufs mit digitalen
Aufnahmen dokumentiert werden. Die Ausdrucke in Farbe
sind dem Anschlußbogen beizulegen. Die Kosten für die
Bilddokumentation  sind in die Einheitspreise  der
entsprechenden Positionen einzurechnen und werden nicht
gesondert vergütet.

Die Projekt- , Stamm- und Haltungsdaten für die zu
untersuchenden Haltungen sind bei der WBO
Wirtschaftsbetriebe Oberhausen GmbH, Kanäle und
Straßen,  Bereich Netztechnik, mit einer Vorlaufzeit
von 10 Arbeitstagen bereitstellen zu lassen. Die
Anforderung erfolgt über info.kanalnetz@wbo.oberhausen.
de.

Die Untersuchungsergebnisse sind im IBAK-ISF Format,
Modul "IKIS Stadt" (Dateiendung*.I32)  zu erstellen und
zum Datentransport für das Kanalinformationssystem IKIS
4.0 zu liefern. Datenträger MOD oder CD.

Untersuchungen im Kanalnetz können nur nach
ordnungsgemäßer Ankündigung bei der WBO
Wirtschaftsbetriebe Oberhausen GmbH,  Kanäle und
Straßen, Bereich Kanalunterhaltung, in der Zeit von
8:00 bis 15:00 Uhr durchgeführt werden.

Ansprechpartner sind:

Herr  Kroggel  0208 - 8578 - 487
Herr  Klein-Reesink 0208 - 8578 - 4709
Herr  Brands  0208 - 8578 - 4785

Die TV-Inspektionen bzw. Dichtigkeitsprüfungen sind bei
Asphaltstraßen vor Aufbringen der Deckschicht
durchzuführen. Bei Mischverkehrsflächen vor Verlegung
des neuen Pflasters.

Der Termin für die TV-Inspektionen/
Dichtigkeitsprüfungen der Straßenablaufleitungen ist
der örtlichen Bauüberwachung mit einem Vorlauf von
mindestens drei Tagen mitzuteilen.

Die Abrechnung der inspizierten Straßenablaufleitungen
erfolgt nur über die erneuerte bzw. neu verlegte Länge
der Straßenablaufleitungen. Es werden nur vollständig
erneuerte oder erstmals hergestellte
Straßenablaufleitungen auf ihre Dichtigkeit geprüft.
Bei teilerneuerten Straßenablaufleitungen entfällt die
Dichtigkeitsprüfung.

Anschluß an Kanäle und Schächte
Der Hauptkanal bzw. das Schachtbauwerk, an dem die
Straßenablaufleitung angeschlossen werden soll,
befindet sich in Betrieb.

Die Befestigung des Kernbohrgerätes ist mit Spanngurten
oder mit einem Vakuumsaugnapf vorzunehmen. Bei
Verwendung von Spanngurten ist das gesamte Rohr
freizulegen. Es sind die Richtlinien des
Rohrherstellers über das Anbohren von Rohren zu
beachten und einzuhalten. Im Einheitspreis sind
sämtliche Arbeiten, die durch das Aufstellen, Ansetzen
und Befestigen des Bohrgerätes entstehen, enthalten.

Aufbrüche
Beim Regulieren und Abfahren von Straßenabläufen,
Schächten, etc. sind der Aufbruch des Straßenoberbaus
bzw. die Aufnahme und Lagerung der Platten- und
Pflasterflächen, der Aufbruch der ungebundenen
Tragschicht mit Abfuhr und Entsorgung in den
Einheitspreisen enthalten.

Die Wiederherstellung des Straßenoberbaus wird
gesondert vergütet.

Regulierungsarbeiten
In den Einheitspreisen für die Regulierungsarbeiten ist
die Lieferung der für die Regulierung notwendigen
Materialien und die Ausführung aller Nebenarbeiten
einschließlich der Beiputzarbeiten enthalten.

Schachtabdeckungen
Schachtabdeckungen sind höhengleich zur angrenzenden
Fahrbahn bzw. zum Seitenraum herzustellen. Vor Ablauf
der Verjährungsfrist für Mängelansprüche darf die
Schachtabdeckung max. 5 mm tiefer als die angrenzende
Fahrbahn bzw. Pflaster- oder Plattenfläche liegen. Bei
Überschreitung der zulässigen Abweichung hat der
gewährleistungspflichtige Auftragnehmer den Mangel auf
seine Kosten zu beseitigen!

Die Schachtabdeckung darf keinen Kraftschluss mit dem
Schachtbauwerk haben. Bei selbstnivellierenden
Schachtabdeckungen muss der Adapterring unbedingt auf
einem Mörtelbett auf das Schachtbauwerk aufgelegt
werden.

Die Schachtabdeckungen sind während der Bauzeit gegen
Verunreinigung zu schützen.

Die Schachtabdeckungen sind so einzubauen, daß das
Schloß des aufklappbaren Deckels unter den Steigbügeln
bzw. Steigeisen liegt. Die Schächte sind der Stadt
Oberhausen geöffnet zu übergeben. Weiterhin sind die
Schachtabdeckungen und Revisionsschächte bei der
Abnahme gereinigt zu übergeben. Verschmutze Schächte
sind dem AG vor der Bauausführung anzuzeigen.

Abrechnung
Baugrubenmindestbreite für Gräben =
Rohraußendurchmesser + Mindestarbeitsraum nach DIN EN
1610 + Verbau.

Beispiel:
Verlegung DN/OD 160 PP - Rohr

Rohraußendurchmesser: 0,16 m
Mindestarbeitsraum: 0,40 m
Verbau: 2*0,20 m = 0,40m

Baugrubenmindestbreite:
0,80 m (unverbaut) bzw. 1,00m (verbaut)

Baugrubenmindestbreite für Schachtbaugruben =
Aussenmaß des Schachtbauwerkes Mindestarbeitsraum nach
DIN EN 1610 + Verbau.

Beispiel:
DN 1000 Schacht, Wanddicke 20 cm

Schachtaussendurchmesser: 1,40 m
Mindestarbeitsraum: 2 x 0,50 m = 1,00 m
Verbau: 2*0,20 m = 0,40m

Baugrubenmindestbreite: 2,80 m

Eventueller Mehraushub durch ein Abweichen von den o.
g. Abrechnungregelungen gehen zu Lasten des AN. Das
Gleiche gilt für die Positionen beim Aufbruch der
Oberflächen, Bodenaustausch und für die Positionen bei
der Wiederherstellung von Oberflächen.

Verdichtung
Der eingebaute Boden ist allgemein auf Dpr =98% zu
verdichten. Im Bereich von 0,50 m unterhalb des Planums
bis OK Planum ist ein Verdichtungsgrad von Dpr>=100% zu
erreichen.

Verfüllung
Die Verfüllung der Baugruben für die Kanäle und
Bauwerke erfolgt nach DIN EN 1610 und DWA - A -139:
2019-03.

Geltungsbereich
Alle Positionen im Titel 1.30.3.
Menge: 0,000

**2.30.3.1110 Straßenabl. aufn. + abf.**
Straßenabl. aufn. + abf.
Vorhandenen Straßenablauf aufnehmen, aufladen und
abfahren. Im Einheitspreis enthalten ist der
Bodenaushub, die Handschachtung, der Verbau, das Laden,
das Abfahren der Schuttmassen, die Lieferung des
Füllbodens sowie die Lieferung sämtlicher Hilfsstoffe.

Der Aufsatz des Straßenablaufs ist  zum Zentralen
Betriebshof (ZBH) der WBO GmbH, Buschhausener Straße
149 in 46049 Oberhausen abzufahren und abzuladen.

Einheitspreis für das Stück in Worten:

.......................................................
.......................
Menge: 4,000 Stck

**2.30.3.1310 Straßenabl., SW 36 mm, herst. (Pultform)**
Straßenabl., SW 36 mm, herst. (Pultform)
Straßenablauf gem. folgender Aufstellung liefern, auf
einem 10 cm dicken Betonfundament einbauen und in MG
III aufsetzen, einschließlich der Erdarbeiten.

Aufsatz :
Klasse D 400 Pultform 500 x 500 AD, DIN 19583, Rahmen
und Eimerauflage aus Gusseisen. Rost aus Gusseisen mit
dämpfender Einlage gemäß DIN 19583 - 4/12. Schlitzweite
36 mm. Auflagerflächen mechanisch bearbeitet, DBP,
pfützenfrei, mit Bauzeitenentwässerung, Schlitz 3, 60
mm tief, Einlaufquerschnitt ca. 1300 cm²

Die folgenden Materialien unterliegen der DIN 4052:
Auflagering DIN 4052 - 10 a
(passend  zu den  Aufsätzen  DIN  19583)
Bauhöhe: 60  mm
Schaft DIN 4052 -  5 b
Bauhöhe:  295  mm
Muffenteil DIN 4052 -  3 a
Bauhöhe:  350 mm, Steckmuffe L
Zwischenteil DIN 4052 -  6 a
Bauhöhe:  295 mm
Boden DIN 4052 - 2 a
Bauhöhe:  300  mm
Eimer DIN 4052 - A 4
(feuerverzinkt)
Bauhöhe: 600 mm

Einheitspreis für das Stück in Worten:

.......................................................
.......................
Menge: 4,000 Stck

**2.30.3.1510 Aufs. für Straßenabl. aufn. + abf.**
Aufs. für Straßenabl. aufn. + abf.
Aufsatz eines Straßenablaufs aufnehmen und  zum
Zentralen Betriebshof (ZBH) der WBO GmbH, Buschhausener
Straße 149 in 46049 Oberhausen abfahren und abladen.

Einheitspreis für das Stück in Worten:

.......................................................
.......................
Menge: 4,000 Stck

**2.30.3.1520 Aufs. für Straßenabl., Kl. D, SW 36 mm, lief. + einb. (Pultform)**
Aufs. für Straßenabl., Kl. D, SW 36 mm, lief. + einb.
(Pultform)
Aufsatz für Straßenablauf Klasse D 400, Pultform, DIN
19583 - 500 x 500 AD 400, Rahmen und Eimerauflage aus
Gusseisen, Rost aus Gusseisen mit dämpfender Einlage,
Schlitzweite 36 mm, Auflageflächen mechanisch
bearbeitet, DBP, pfützenfrei, mit Bauzeitentwässerung,
Schlitz 60 mm tief, Einlaufquerschnitt ca. 1300 cm²,
Gewicht ca. 115 kg liefern und in neuer Höhenlage mit
Zementmörtel MG III sach- und fachgerecht einbauen.

Inkl. Lieferung und Einbau des Schmutzfangeimers gem.
DIN 4052 - A 4
(feuerverzinkt)
Bauhöhe: 600 mm

Einheitspreis für das Stück  in Worten:

.......................................................
.......................
Menge: 4,000 Stck

**2.30.3.1540 Aufs. für Straßenabl. reg.**
Aufsatz reg.
Straßenablaufaufsätze verschiedener Größe aufnehmen und
in neuer Höhenlage mit Zementmörtel MG III sach- und
fachgerecht wieder einbauen.

Einheitspreis für das Stück in Worten:

.......................................................
.......................
Menge: 1,000 Stck

**2.30.3.1560 Straßenablauf abtr. + Auflager beiarb.**
Straßenablauf abtr. + Auflager beiarb.
Schaft des vorhandenen Straßenablaufs aus vorhandenen
Mauerwerk 24/11,2/7  bis zu 5 Lagen, Umfang bis zu 1,00
m,  abtragen und entsorgen. Beiarbeiten des Auflagers.
Die Lieferung aller notwendigen Materialien und die
Ausführung aller Nebenarbeiten sind im Einheitspreis
enthalten.

Auflagering DIN 4052 - 10 a, (passend  zu den
Aufsätzen  DIN  19583), Bauhöhe: 60  mm liefern und
fachgerecht in MG III aufsetzen. Es sind bis zu 3
Auflageringe pro Straßenablauf zu liefern und
einzubauen.

Im Einheitspreis ist der notwendige Aufbruch des
Oberbaus bzw. der Bodenaushub enthalten. Die
Wiederherstellung des Straßenoberbaus wird gesondert
vergütet.

Vergütung erfolgt max. einmal pro Straßenablauf.

Einheitspreis für das Stück in Worten:

.......................................................
.......................
Menge: 4,000 Stck

**2.30.3.2205 Stz-Rohre DN 150 aufn. + abf.**
Stz-Rohre DN 150 aufn. + abf.
Vorhandene Straßenablaufleitung Steinzeug DN 150,
einschließlich Rohrauflager, aufnehmen und abfahren.

Einheitspreis für den Meter  in Worten:

.......................................................
.......................
Menge: 4,000 m

**2.30.3.2250 Übergangsstck. Stz/PP DN 150 lief. + einb. (Zulage)**
Übergangsstck. Stz/PP DN 150 lief. + einb. (Zulage)
Vollwand-PP-Übergangsstücke Steinzeug auf PP  DN 150
mit Lippendichtung aus EPDM, SN 10 nach EN ISO 9969
Reihe 6 nach DIN EN 1852-1,  liefern und verlegen.

Als Zulage zur Position Rohrverlegung.

Einheitspreis für das Stück in Worten:

.......................................................
.......................
Menge: 4,000 Stck

**2.30.3.2310 PP-Rohre DN/OD 160 lief. + verl.**
PP-Rohre DN/OD 160 lief. + verl.
Hochlast-Vollwand-Kanalrohr DN/OD 160 Polypropylen, SN
10 nach DIN 1852-1, mit Steckmuffe und fest eingelegter
Dichtung aus Ethylen-Propylen-Dien-Kautschuk (EPDM),
Ringsteifigkeit mindestens 10 KN/m² nachgewiesen,
hochabriebsfest, ohne Zusatz von Füllstoffen, liefern,
und im vorgeschriebenen Gefälle fluchtgerecht verlegen.

FARBE: BLAU

Einheitspreis für den Meter in Worten:

.......................................................
.......................
Menge: 12,000 m

**2.30.3.2320 PP-Bg. DN/OD 160 lief. + verl. (Zulage)**
PP-Bg. DN/OD 160 lief. + verl. (Zulage)
Vollwand-PP-Bögen DN/OD 160 mit Lippendichtung aus EPDM
SN 10 nach EN ISO 9969 Reihe 6 nach DIN EN 1852-1,
maximal 30°,  liefern und im vorgeschriebenen Gefälle
verlegen.

FARBE: BLAU

Als Zulage zur Position Rohrverlegung.
Verlegelänge: 0,20 m

Einheitspreis für das Stück in Worten:

.......................................................
.......................
Menge: 20,000 Stck

**2.30.3.2330 PP-Überschiebmuffen DN/OD 160 lief. + verl. (Zulage)**
PP-Überschiebmuffen DN/OD 160 lief. + verl. (Zulage)
Vollwand-PP-Überschiebmuffen DN/OD 160 mit
Lippendichtung aus EPDM, SN 10 nach EN ISO 9969 Reihe
6 nach DIN EN 1852-1, liefern und im vorgeschriebenen
Gefälle verlegen.

FARBE: BLAU

Als Zulage zur Position Rohrverlegung.
Abrechnungslänge: 0,10 m

Einheitspreis für das Stück in Worten:

.......................................................
.......................
Menge: 4,000 Stck

**2.30.3.2360 PP-Rohr DN/OD 160 als Passstück lief. + verl. (Zulage)**
PP-Rohr DN/OD 160 als Passstück lief. + verl. (Zulage)
Vollwand-PP-Rohre DN/OD 160 mit Lippendichtung aus
EPDM, SN 10 nach EN ISO 9969 Reihe 6 nach DIN EN 1852-1
als Passstück liefern und im vorgeschriebenen Gefälle
verlegen.

FARBE: BLAU

In den Einheitspreis ist der Trennschnitt, das Anfasen
des Rohrende und der Verschnitt einzurechnen.

Als Zulage zur Position Rohrverlegung.

Einheitspreis für das Stück in Worten:

.......................................................
.......................
Menge: 4,000 Stck

**2.30.3.2910 Druckprüfung (Straßenablaufeitung)**
Druckprüfung (Straßenablaufeitung)
Strangprüfung der neu verlegten bzw. erneuerten
Straßenablaufeitung DN 150 bzw. DN/OD 160 durchführen.
Die Dichtheitsprüfung erfolgt gemäß DIN EN 1610. Es ist
ein Protokoll mit grafischer Darstellung der
Prüfergebnisse zu erstellen.

Im Einheitspreis enthalten ist die An- und Abfuhr sowie
die Vorhaltung sämtlicher Hilfsmittel, die zum
ordnungsgemäßen Ablauf der Dichtheitsprüfung
erforderlich sind.

Einheitspreis für das Stück in Worten:

.......................................................
.......................
Menge: 4,000 Stk

**2.30.3.2920 Reinigen (Straßenablaufleitung)**
Reinigen (Straßenablaufleitung)
Straßenablaufleitung DN 150 bzw. DN/OD 160 mit einer
Spezialhochdruckdüse (100 bar bei Austritt ) reinigen.
Der Druck der Reinigungsdüse ist so zu wählen, dass
keine Schäden durch die Reinigung entstehen.

Sämtlich anfallende Reinigungsrückstände sind vom AN
ordnungsgemäß auf seine Kosten zu entsorgen. Die
Reinigung ist unmittelbar vor der TV -
Kanaluntersuchung vorzunehmen.

Einheitspreis für den Meter  in Worten:

.......................................................
.......................
Menge: 16,000 m

**2.30.3.2930 TV-Inspektion (Straßenablaufleitung)**
TV-Inspektion (Straßenablaufleitung)
Straßenablaufleitung DN 150 bzw. DN/OD 160 mit einer
explosionsgeschützten Farb-Video-TV-Schwenkkopfkamera
mit intergriertem Schadensvermessungssystem für die
Schlußabnahme untersuchen. Die Kamera muss
Richtungswechsel von aufeinanderfolgenden Rohrbögen bis
30° Abwicklung folgen können.

Die Untersuchungsergebnisse sind im IBAK-ISF Format,
Modul "IKIS Stadt" (Dateiendung*.I32)  zu erstellen und
zum Datentransport für das Kanalinformationssystem IKIS
4.0 zu liefern. Datenträger MOD oder CDU/USB-Stick. Die
Haltungsgrafiken sind zusätzlich in Papierform
bereitzustellen.

Einheitspreis für den Meter  in Worten:

.......................................................
.......................
Menge: 16,000 m

**2.30.3.4210 AR-V, DN 625, aufn. + abf.**
AR-V, DN 625, aufn. + abf.
Auflagering DN 625, AR-V nach DIN 4034, Höhe =
60/800/100 mm, aufnehmen und abfahren.

Einheitspreis für das Stück in Worten:

.......................................................
.......................
Menge: 6,000 Stck

**2.30.3.4220 SH (Mauerwerk) abtr. + Auflager beiarb.**
SH (Mauerwerk) abtr. + Auflager beiarb.
Schachthals aus vorhandenen Mauerwerk bis zu 5 Lagen
aus Mauerwerk 24/11,2/7, Umfang bis zu 4,00 m  abtragen
und entsorgen. Beiarbeiten des Auflagers. Die Lieferung
aller notwendigen Materialien und die Ausführung aller
Nebenarbeiten sind im Einheitspreis enthalten.

Im Einheitspreis ist der notwendige Aufbruch des
Oberbaus bzw. der Bodenaushub enthalten. Die
Wiederherstellung des Straßenoberbaus wird gesondert
vergütet.

Einheitspreis für das Stück in Worten:

.......................................................
.......................
Menge: 3,000 Stck

**2.30.3.4230 Schachtabdeckung aufn. + zum ZBH abf.**
Schachtabdeckung aufn. + zum ZBH abf.
Schachtabdeckungen verschiedener Größen, aufnehmen,
laden und zum Zentralen Betriebshof (ZBH) der WBO GmbH,
Buschhausener Straße 149 in 46049 Oberhausen abfahren
und abladen.

Einheitspreis für das Stück in Worten:

.......................................................
.......................
Menge: 6,000 Stck

**2.30.3.4310 AR-V, DN 625, lief. + einb.**
AR-V, DN 625, lief. + einb.
Auflagering DN 625, DIN 4034, verschiebesicher, passend
für den Schachthals S = 200 mm, liefern, und in
Zementmörtel MG III fachgerecht verlegen einschließlich
Fugenglattstrich.

Bauhöhe: 60/80/100 mm
Wanddicke: s = 120 mm

Einheitspreis für das Stück in Worten:

.......................................................
.......................
Menge: 6,000 Stck

**2.30.3.4330 Selbstnivel. Schachtabd. DN 600, vers.**
Selbstnivel. Schachtabd. DN 600, vers.
Selbstnivellierende Schachtabdeckung gemäß DIN EN 124-2
, lichte Weite 600 mm, mit Klasse D 400, rund, Bauhöhe
Rahmen 160 mm Einbauhöhe 170-230 mm  mit dämpfender
Einlage im Deckel, mit Scharnier und Deckel aus
Vollguss einbauen.

Die Schachtabdeckungen werden bauseits gestellt und
sind bei der WBO Wirtschaftsbetriebe Oberhausen GmbH,
Buschhausener Straße 149, 46149 Oberhausen, abzuholen.
Die Mehrkosten für die Abholung sind einzukalkulieren.

Rahmen zum Einwalzen, selbstnivellierend, hochziehbar,
mit metallischem Adapterring sowie mit
Verschlussvorrichtung und intergierter Aufnahme für
Einstieghilfe entsprechend DIN 19572, einschließlich
Schmutzfänger, DIN 1221 mit Kreuzstange,  einbauen.

Einheitspreis für das Stück in Worten:

.......................................................
.......................
Menge: 6,000 Stck

**2.30.3.6800 Steinfr. Sand lief. und einb.**
Steinfr. Sand lief. und einb.
Steinfreien Sand liefern und im Bereich  der
Leitungszone gemäß DIN EN 1610 und im Bereich von
Versorgungsträgerleitungen einbauen und verdichten.

Einheitspreis für den m³ in Worten:

.......................................................
.......................
Menge: 4,000 m³

**2.30.3.9001 Rohrgraben für Straßenablaufleitungen herstellen**
Rohrgraben für Straßenablaufleitung herstellen

Rohrgraben für das Auffinden und Verlegen von
Straßenablaufleitungen herstellen und nach der
Verlegung wieder verfüllen.

Die Verbauwahl, gemäß den statischen Erfordernissen,
obliegt dem Auftragnehmer und ist mit einzukalkulieren.

Rohrdurchmesser bis DN 200.
Baugrubenbreite: Abrechnungsbreite = 1,00 m, Mehraushub
wird nicht vergütet!
Anschlusstiefe an dem Hauptkanal: siehe Planunterlagen

Der erforderliche Aufbruch und die Wiederherstellung
der befestigten Oberfläche bzw. das Aufnehmen der
Pflasterfläche, Aufbruch der Tragschicht, seitliches
lagern und anschließend die Oberfläche
wiederherstellen, werden nach Aufmaß und
Fotodokumentation in den jeweiligen Positionen
gesondert vergütet.

Ausführung sämtlicher Erdarbeiten wie, Bodenaushub,
Boden seitlich lagern, die Handschachtung, das
Aufnehmen der alten Schmutzwasserleitung, Entsorgen des
verdrängten Bodens, Leitungszone aus steinfreiem Sand
herstellen sowie die anschließende Wiederverfüllung und
Verdichten der Baugrube sind im Einheitspreis mit
einzukalkulieren

Bei Bedarf ist die Sicherung der Baugrube mit
umlaufendem Bauzaun (Höhe mindestens 2,00 m) mit im
Einheitspreis einzukalkulieren.

Alle Leistungen werden pro Straßenablaufleitung nur
einmal vergütet. Mehrbreiten gehen zu Lasten des AN.

Einheitspreis für den Meter in Worten:

.......................................................
.......................
Menge: 12,000 m

##### 2.30.4 SCHICHTEN OHNE BINDEMITTEL - SoB

**2.30.4.0010 STS im Auf- und Abtrag reg.**
STS im Auf- und Abtrag reg.
Vorhandene Schottertragschicht -auch in Teilflächen- im
Mittel bis 10 cm im Auf- und Abtrag regulieren.

Schottertragschicht in Abtragsflächen lösen, laden und
im Baustellenbereich verfahren und in den
Auftragsflächen abkippen, einbauen und verdichten.

Einheitspreis für den m² in Worten:

.......................................................
.......................
Menge: 1800,000 m²

**2.30.4.0060 STS nachverdichten (Fahrbahn)**
STS nachverdichten (Fahrbahn)
Aufgelockerte Schottertragschicht der Fahrbahn -auch in
Teilflächen- mit einem geeigneten
Bodenverdichtungsgerät nachverdichten.

Einheitspreis für den m² in Worten:

.......................................................
.......................
Menge: 1800,000 m²

**2.30.4.4395 Aufgrabungen mit RC-1 Schotter 0/45 wiederherst.**
Aufgrabungen mit  RC-1 Schotter 0/45 wiederherst.
Schottertragschicht aus korngestuftem RC-Baustoff für
Schichten ohne Bindemittel 0/45 (Material:
Recyclingschotter der Klasse 1 gemäß EBV) für die
Wiederherstellung von Leitungsgräben und Arbeitsräumen
oder zum Profilausgleich frei Baustelle liefern,
einbauen und verdichten.

Einheitspreis für die Tonne in Worten:

.......................................................
.......................
Menge: 275,000 to

**2.30.4.8200 Statischen LPD (STS)**
Statischen LPD (STS)
Lastplattendruckversuch gemäß DIN 18134 auf der
Schottertragschicht durchführen. Einschließlich der
Bereitstellung sämtlicher Geräte und der Auswertung mit
Darstellung des Messergebnisses (Erstellung der
Protokolle).

Die Werte für den Verdichtungsgrad und das
Verformungsmodul Ev2 gemäß der ZTV SoB-StB müssen
eingehalten werden.

Einheitspreis für das Stück in Worten:

.......................................................
.......................
Menge: 5,000 Stck

##### 2.30.5 FRÄSEN / REINIGEN / SCHICHTENVERBUND / N ÄHTE / ANSCHLÜSSE

*Hinweis*
FRÄSEN / REINIGEN / SCHICHTENVERBUND / NÄHTE /
ANSCHLÜSSE

**2.30.5.0001 VORBEMERKUNGEN (ZUSÄTZLICH)**
VORBEMERKUNGEN (ZUSÄTZLICH)

Fräsarbeiten
Das Freistemmen bzw. der Einsatz von Kleinfräsen im
Bereich von Einfassungen und Einbauten wie Schächten,
Straßenabläufen oder Kappen nach dem Fräsen wird nicht
gesondert vergütet. Der Mehraufwand für die gesonderten
Arbeitsgänge ist in den Einheitspreis der jeweiligen
Fräsposition einzukalkulieren. Grundsätzlich sind in
den Einheitspreisen die  Lieferung sämtlicher
Materialien sowie die Ausführung aller erforderlichen
Nebenarbeiten enthalten.

Fugenband
Das gradlinige und scharfkantige Anschneiden der Ränder
mit einem Schneidgerät und die Reinigung der Ränder vor
Anbringen des Voranstrichs ist im Einheitspreis der
entsprechenden Positionen enthalten.

Bitumenemulsion
Die Lieferung und der Einbau der polymermodifizierten
und lösungsmittelhaltigen  Bitumenemulsionen erfolgt
gemäß ZTV Asphalt-StB  07/13.

Einbauteile / Kabelschachtabdeckungen regulieren
Im Einheitspreis sind der Aufbruch der gebundenen und
ungebundenen Tragschicht mit Abfuhr und Entsorgung, die
Lieferung der notwendigen Materialien und die
Ausführung aller Nebenarbeiten enthalten. Die
Wiederherstellung des Straßenoberbaus wird nach den
Positionen des Titel 1.30.4 bis 1.30.6 vergütet. Die
Einbauteile bzw. Schächte sind höhengleich zur
angrenzenden Fahrbahn herzustellen. Vor Ablauf der
Verjährungsfrist für Mängelansprüche dürfen die
Einbauteile max. 5 mm tiefer als die angrenzende
Fahrbahn liegen. Bei Überschreitung der zulässigen
Abweichung hat der gewährleistungspflichtige
Auftragnehmer den Mangel auf seine Kosten zu
beseitigen.

Schachtabdeckungen sind während der Bauzeit gegen
Verunreinigungen zu schützen. Weiterhin sind die
Schachtabdeckungen bei der Abnahme gereinigt zu
übergeben. Verschmutze Kabelschächte bzw.
Kabelabzweigkästen sind dem AG vor der Bauausführung
anzuzeigen.

Nahtflanken
Beim Einbau der Asphaltdeckschichten sind die
Nahtflanken an  den entstehenden Anschlüssen mit einer
verarbeitbaren, kunststoffvergüteten, bitumenhaltigen
Masse vollflächig in einer gleichmäßigen Dicke von 2 mm
zu beschichten. Die Nahtflanke ist mit dem
Kantenschrägformer oder mit der Andrückrolle
herzustellen. Die Kosten für die Nahtausbildung
einschließlich der Materialkosten sind in die
entsprechenden  Einheitspreise für die Herstellung  der
Asphaltdeckschichten einzurechnen und werden nicht
gesondert vergütet.

Geltungsbereich
Alle Positionen im Titel 1.30.5.
Menge: 0,000

**2.30.5.2030 Bit. befestigte Flächen reinigen (Deckschicht)**
Bit. befestigte Flächen reinigen (Deckschicht)
Bituminös befestigte Flächen -auch in Teilfächen- für
den Einbau einer Asphaltdeckschicht intensiv reinigen,
das Kehrgut aufnehmen, laden und abfahren.

Einheitspreis für den m² in Worten:

.......................................................
.......................
Menge: 1800,000 m²

**2.30.5.3130 C 60 BP 1-S ansprühen (Deckschicht)**
C 60 BP 1-S ansprühen (Deckschicht)
Bituminöse Flächen für den Einbau einer
Asphaltdeckschicht mit unternehmerseitig gelieferter
Bitumenemulsion -auch in Teilflächen- vollflächig
ansprühen.

Bindemittel: C 60 BP 1 - S
Ansprühmenge: 250 - 350 g/m²

Einheitspreis für den m² in Worten:

.......................................................
.......................
Menge: 1800,000 m²

**2.30.5.5104 Schmelzbares Bitumenfugenband 45/15 herst.**
Schmelzbares Bitumenfugenband 45/15 herst.
Schmelzbares Bitumenfugenband, 45 mm hoch, 15 mm breit,
-auch in Teillängen- liefern und einbauen.

Einheitspreis für den Meter  in Worten:

.......................................................
.......................
Menge: 30,000 m

**2.30.5.6105 Einbauteile reg. (Asphaltflächen)**
Einbauteile reg. (Asphaltflächen)
Neue Hydranten-, Ventil- und Schieberkappen der
Versorgungsträger aus Vollguss in verschiedenen Größen
einschließlich vorhandener Untersetzplatte in
bituminösen Flächen einbauen, regulieren und dem
Baufortschritt entsprechend Zug um Zug auf die neue
planmäßige Höhe setzen. Das Setzen der Einbauteile auf
die endgültige Höhe muss vor dem Aufbringen der
Deckschicht erfolgen. Ein nachträgliches Öffnen der
fertigen Abschlussdecke zum Anpassen der Einbauteile an
das neue Straßenniveau ist nicht zulässig.

Die Hydranten-, Ventil- und Schieberkappen werden von
den verschiedenen Versorgungsträgern bauseits gestellt
und sind bei den Versorgungsträgern im Umkreis von 20
km zur Baumaßnahme abzuholen. Die Mehrkosten für die
Abholung sind einzukalkulieren.

Einheitspreis für das Stück in Worten:

.......................................................
.......................
Menge: 44,000 Stck

##### 2.30.6 ASPHALTTRAG-, BINDER- UND DECKSCHICHTEN

**2.30.6.0001 VORBEMERKUNGEN (ZUSÄTZLICH)**
VORBEMERKUNGEN (ZUSÄTZLICH)

Fertigereinbau
Das bituminöse Mischgut ist mit einem Fertiger und in
Teilflächen von Hand einzubauen. Die Kosten für den
zusätzlichen Aufwand für den Handeinbau sind in die
Einheitspreise der entsprechnenden Positionen
einzurechnen und werden nicht gesondert vergütet.

Nebenleistungen
Die Ausführung sämtlicher Nebenleistungen
einschließlich Kantenhacken / Schneiden im Bereich der
Rinnen und Straßeneinbauten, sowie anschließendes
Säubern der Fahrbahn, Aufladen der bituminösen Reste
mit Abtransport und Entsorgung einschließlich
Entsorgungskosten sind in die Einheitspreise der
entsprechnenden Positionen einzurechnen.

Abstreuen
Die Flächen der neu erstellten Deckschichten sind
maschinell mit Feinsplitt 1/3, Material: Diabas,
Verbrauch 0,5-1,0 kg/m², abzustreuen. Das
Abstreumaterial ist zwischen dem 1. und 2. Walzgang
aufzubringen und sofort einzuwalzen. Die Abstreuung
muss gleichmäßig ohne Überlappung der abgestreuten
Flächen erfolgen. Das nach dem Walzvorgang nicht
eingebundene Abstreumaterial muss am nächsten
Arbeitstag mit einem Motorbesen bzw. einer Kehrmachine
restlos abgefegt werden. Das Material geht in das
Eigentum des Auftragnehmers über und ist ordnungsgemäß
zu entsorgen. Die Kosten für das Abstreuen
einschließlich Materiallieferung, Ausführung aller
Nebenarbeiten, Abfegen sowie Entsorgungskosten sind in
die Einheitspreise  der entsprechenden Positionen für
die Herstellung der Asphaltdeckschichten einzurechnen.

Geltungsbereich
Alle Positionen im Titel 1.30.6.
Menge: 0,000

**2.30.6.1210 AC 22 T S, Einbaumg. 250 kg/m², herst. (Fahrbahn)**
AC 22 T S, Einbaumg. 250 kg/m², herst. (Fahrbahn)
Asphalttragschicht AC 22 T S, Einbaumenge 250 kg/m²,
für die Fahrbahn -auch in Teilflächen- liefern,
einbauen verdichten.

Einheitspreis für den m² in Worten:

.......................................................
.......................
Menge: 1800,000 m²

**2.30.6.1295 AC 22 T S, Wiederherst./Profilausgleich**
AC 22 T S, Wiederherst./Profilausgleich
Asphalttragschicht AC 22 T S, zur Wiederherstellung von
Aufgrabungen und Arbeitsräumen oder zum Profilausgleich
-auch in Teilflächen- liefern, einbauen und verdichten.

Einheitspreis für die Tonne  in Worten:

.......................................................
.......................
Menge: 25,000 to

**2.30.6.3090 AC 11 TD, Nebenanlagen**
AC 11 TD, Nebenanlagen
Asphalttragdeckschicht AC 11 TD, in den Nebenanlagen im
Bereich der Hochbordparkflächen auf der Seite der
geraden Hausnummern  -auch in Teilflächen- liefern,
einbauen und verdichten.

Einheitspreis für die Tonne  in Worten:

.......................................................
.......................
Menge: 40,000 to

**2.30.6.5104 AC 8 D S, Einbaumg. 100 kg/m², herst. (Fahrbahn)**
AC 8 D S, Einbaumg. 100 kg/m², herst. (Fahrbahn)
Asphaltdeckschicht aus Asphaltbeton  AC 8 D S,
Einbaugewicht 100 kg/m², Material: Diabas, für die
Fahrbahn -auch in Teilflächen- liefern, einbauen und
verdichten.

Der Einbau der Asphaltdeckschicht in den jeweiligen
Bauabschnitten ist zwingend an je einem Arbeitstag im
Einbauverfahren "heiß an heiß" auszuführen. Die
zusätzlichen Maschinenkosten, sowie alle weiteren
zusätzlichen Kosten sind in den Einheitspreis
einzukalkulieren.

Einheitspreis für den m² in Worten:

.......................................................
.......................
Menge: 1800,000 m²

##### 2.30.7 MATERIALLIEFERRUNGEN

**2.30.7.0000 VORBEMERKUNGEN (ZUSÄTZLICH)**
VORBEMERKUNGEN (ZUSÄTZLICH)

DIN-Normen für Pflasterdecken, Plattenbeläge und
Einfassungen
DIN 483 | 2005-10
Bordsteine aus Beton
Formen, Maße, Kennzeichnung

DIN EN 1338 | 2003-08
Pflastersteine aus Beton
Anforderungen und Prüfverfahren

DIN EN 1339 | 2003-08
Platten aus Beton
Anforderungen und Prüfverfahren

DIN EN 1340 | 2003-08
Bordsteine aus Beton
Anforderungen und Prüfverfahren

Bordsteine anthrazit
Typ D-T-I.
Zweischichtig mit Vorsatz aus Basaltsplitt und
quarzhaltigem Natursand.

Bordsteine Quarzkies
Typ D-T-I.
Zweischichtig mit Vorsatz aus Quarzkies mit
quarzhaltigem Natursand, Körnung 2/4 mm.

Wasserleitbordsteine Quarzkies
Typ D-U-I.
Zweischichtig mit Vorsatz aus Quarzkies mit
quarzhaltigem Natursand, Körnung 2/4 mm.

Bordsteine weiß
Typ D-T-I.
Zweischichtig mit Weißbetonvorsatz, Kernbeton
hergestellt unter ausschließlicher Verwendung von
Basaltsplitt, Quarzsand, Portlandzement, ohne Flugasche
als Zementaustauschstoff.

Bordsteine Weißvorsatz
Typ D-T-I.
Weißvorsatz hergestellt unter ausschließlicher
Verwendung von weißem Portlandzement, weißem Quarzkies,
Quarzsand und mit weißpigmentierter Acrylatbeschichtung
in Anlehnung an die Richtlinie für die Herstellung von
weißen Betonfertigteilen für Fahrbahnmarkierungen.

Bordsteine grau
Typ D-T-I.
Zweischichtig mit Vorsatz aus Basaltsplitt und
quarzhaltigem Natursand.

Rinnenpflaster rot
Aus Beton auf Basaltsplittbasis (durch und durch). Mit
umlaufender Fase

Rinnenpflaster anthrazit
Aus Beton auf Basaltsplittbasis (durch und durch).
Mit umlaufender Fase.

Rinnenpflaster Quarz- und Granit
Aus Beton auf Basaltsplittbasis (durch und durch),
Vorsatz der Ansichtsfläche aus Quarz- und
Granitsplitten der Körnung 1/3, Ansichtsflächen fein
angewaschen. Mit umlaufender Fase.

Rinnenpflaster, weiß
Aus Beton auf Basaltsplittbasis (durch und durch). Mit
umlaufender Fase.

Rechteckpflaster, grau
Zweischichtig, Vorsatz aus Quarzkorn 0-5 mm,
Vorsatzstärke 10 mm,
Mindestdruckfestigkeit 66 N/mm².

Rechteckpflaster, weiß
Zweischichtig, Vorsatz aus Weißzement, Vorsatzstärke 10
mm,
Mindestdruckfestigkeit 66 N/mm².

Rechteckpflaster anthrazit
Zweischichtig, Vorsatz aus Basaltsplitt 0-5 mm,
Vorsatzstärke 10 mm,
Mindestdruckfestigkeit 66 N/mm².

Rechteckpflaster, Radwegrot, scharfkantig
Zweischichtig mit Abstandhaltern, Vorsatz aus
Liparitsplitt 0-5 mm,
Vorsatzstärke mind. 10 mm.

Schwalbenschwanzverbundpflaster
Typ: B-F-K .
Einschließlich der erforderlichen Ergänzungssteine
(Halbe und Anfangssteine) sowie Kurvensätze, Oberfläche
planmäßig eben, ohne umlaufende Fase an der
Steinoberseite, Abstandshalter an allen Steinseiten,
Vorsatz der Ansichtsfläche aus Beton mit Basaltvorsatz.

S-Verbundsteinpflaster
Einschließlich der erforderlichen Kurvensätze, Rand-
und Abschlusssteine, zweischichtig, Vorsatz aus
Quarzkorn 0-5 mm, Vorsatzstärke mind. 10 mm,
Quarzkornanteil im Vorsatz mind. 55 %.

Gehwegplatten
Typ B-G-U-L-R-7.
Oberfläche planmäßig eben, ohne umlaufende Fase an der
Oberseite, Abstandshalter an allen Steinseiten, Vorsatz
der Ansichtsfläche aus Basaltsplitt und quarzhaltigem
Natursand.

Großpflaster Quarz-Granit-Weiß
Aus Beton auf Basaltsplittbasis (durch und durch),
Vorsatz der Ansichtsfläche aus Quarz- und
Granitsplitten der Körnung 1/3 sowie reflektierende
Glasperlen, Ansichtsflächen ausgewaschen.
Mit umlaufender Fase.

Geltungsbereich
Alle Positionen im Titel 1.30.7.
Menge: 0,000

**2.30.7.2004 HB 12/15/25/100 cm, anthrazit, lief.**
HB 12/15/25/100 cm, anthrazit, lief.
Hochbordsteine, 12/15/25/100 cm, anthrazit,
Ansichtsflächen ausgewaschen, liefern.

Einheitspreis für den Meter in Worten:

.......................................................
.......................
Menge: 224,000 m

**2.30.7.2015 RB 15/22/100 cm, r=2 cm anthrazit, lief.**
RB 15/22/100 cm, r=2 cm anthrazit, lief.
Rundbordsteine r=2 cm, 15/22/100 cm, anthrazit,
Ansichtsflächen ausgewaschen, liefern.

Einheitspreis für den Meter in Worten:

.......................................................
.......................
Menge: 60,000 m

**2.30.7.2023 Übergangsstein von HB 12/15/25 oder 12/15/30 auf RB 15/22, r=2 cm, l= 1m, anthrazit, lief.**
Übergangsstein von HB 12/15/25 oder 12/15/30 auf RB
15/22, r=2 cm,  l=1m, anthrazit, lief.
Übergangsstein von Hochbordstein 12/15/25 und
Hochbordstein 12/15/30 auf Rundbordstein 15/22, r=2 cm,
Absenkung über 1 m, rechts oder links, anthrazit,
Ansichtsflächen ausgewaschen, liefern.

Einheitspreis für den Meter in Worten:

.......................................................
.......................
Menge: 24,000 m

**2.30.7.4111 Rinnenpfl., einreihig, 16-24/16/14 cm, anthrazit, lief.**
Rinnenpfl., einreihig, 16-24/16/14 cm, anthrazit, lief.
Rinnenpflaster, einreihig, 24/16/14 cm und 16/16/14 cm,
Farbe anthrazit, liefern.
Einheitspreis für den Meter in Worten:

.......................................................
.......................
Menge: 560,000 m

**2.30.7.5108 Rechteckpfl., 20/10/8 cm, grau, mit Fase, lief.**
Rechteckpfl., 20/10/8 cm, grau, mit Fase, lief.
Rechteckpflastersteine, Format 20/10/8 und 10/10/8 cm,
mit umlaufender Fase, Farbe grau, liefern.

Einheitspreis für den m² in Worten:

.......................................................
.......................
Menge: 30,000 m²

**2.30.7.5303 Pflasterpl., 30/20/8 cm, grau, lief.**
Pflasterpl., 30/20/8 cm,  grau, lief.
Pflasterplatten, Format 30/20/8 cm, scharfkantig,
Farbe grau, liefern.

Einheitspreis für den m² in Worten:

.......................................................
.......................
Menge: 175,000 m²

##### 2.30.8 EINFASSUNGEN VERSETZEN

**2.30.8.0001 VORBEMERKUNGEN (ZUSÄTZLICH)**
VORBEMERKUNGEN (ZUSÄTZLICH)

Schnitte
Im Einheitspreis ist der Verschnitt mit Abfuhr und
Entsorgung, die Lieferung der notwendigen Materialien
und die Ausführung aller Nebenarbeiten enthalten.

Einfassungen
Die Einfassungen werden auf einem Betonfundament mit
einer von Höhe 20 cm und mit einer 15 cm breiten
Rückenstütze versetzt. Die Herstellung der Fundamente,
die Lieferung aller Zusatzmaterialien und die
Gestellung der Schalung ist in die Positionen der
entsprechenden Einheitspreise einzukalkulieren.

Rinnen
Die Rinnen werden auf einem Betonfundament mit einer
von Höhe 20 cm versetzt. Die Herstellung der
Fundamente, die Lieferung aller Zusatzmaterialien und
die Gestellung der Schalung ist in die Positionen der
Einheitspreise einzukalkulieren.

L-Wände
Die Betonwinkelstützmauern werden auf einem
Betonfundament mit einer von Höhe 20 cm versetzt. Die
Herstellung der Fundamente, die Lieferung aller
Zusatzmaterialien und das Verschließen der Fugen mit
wasserundurchlässigem Dichtband ist in die Positionen
der Einheitspreise einzukalkulieren.

Beton
Gemäß DIN 18318 ist bei befahrbaren Flächen Beton der
Güte  C 20/25 und bei begehbaren Flächen Beton der Güte
C 16/20 zu verwenden. Der Beton für Fundamente und
Rückenstützen ist zu verdichten.

Fugen
Die Bordsteine und Rinnen einschließlich  der
Fundamente sind alle 5 Meter mit durchgehenden
Dehnungsfugen zu versehen, die durch den Einbau von 12
mm starken Gummi-Dehnscheiben herzustellen sind.

Die übrigen 10-15 mm dicken Fugen von Bordsteinen sind
bis 2 cm unter Außenkante mit Sand zu verfüllen und mit
kalteinbaufähigen Bitumenfugenkitt sauber zu
verstreichen.

Die Herstellung der Fugen ist in die Positionen der
entsprechenden Einheitspreise einzukalkulieren.

Geltungsbereich
Alle Positionen im Titel 1.30.8.
Menge: 0,000

**2.30.8.1100 HB 12/15/25 cm vers.**
HB 12/15/25 cm vers.
Hochbordsteine, Format 12/15/25 cm, in Geraden und
Bögen, einschließlich der erforderlichen Übergangs-,
Eck- und Parkbuchtsteine, -auch in Teillängenversetzen.

Einheitspreis für den Meter in Worten:

.......................................................
.......................
Menge: 258,000 m

**2.30.8.1910 HB 12/15/25 schn.**
HB 12/15/25 schn.
Hochbordsteine, Formate 12/15/25 cm, im
Nassschnittverfahren schneiden.

Einheitspreis für das Stück in Worten:

.......................................................
.......................
Menge: 25,000 Stck

**2.30.8.2100 RB 15/22 cm, r=2 cm, vers.**
RB 15/22 cm, r=2 cm, vers.
Rundbordsteine, Format 15/22 cm, r=2 cm, in Geraden und
Bögen, auch in Teillängen- versetzen.

Einheitspreis für den Meter in Worten:

.......................................................
.......................
Menge: 60,000 m

**2.30.8.2910 RB 15/22 cm, r=2 cm schn.**
RB 15/22 cm, r=2 cm schn.
Rundbordsteine RB 15/22 cm, r=2 cm, im
Nassschnittverfahren schneiden.

Einheitspreis für das Stück in Worten:

.......................................................
.......................
Menge: 15,000 Stck

**2.30.8.6124 Rinnenpfl., einreihig, 16-24/16/14 cm vers.**
Rinnenpfl., einreihig, 16-24/16/14 cm vers.
Rinnenpflaster, Format, 24/16/14 cm und 16/16/14 cm, in
Geraden und Bögen, als einreihige  Rinnen- oder
Abschlussbahn -auch in Teillängen- versetzen.

Einheitspreis für den Meter  in Worten:

.......................................................
.......................
Menge: 560,000 m

**2.30.8.6610 Fuge zwischen Rinne /Bordstein herst.**
Fuge zwischen Rinne /Bordstein herst.
Die bis zu 50 mm breiten Längsfugen zwischen Bordstein
und Rinne sind unverzüglich mit einer Zement-
Quarzsandmischung MG III zu verfugen bzw.
einzuschlämmen.

Einheitspreis für den Meter  in Worten:

.......................................................
.......................
Menge: 540,000 m

**2.30.8.6910 Rinnenpfl., 24/16/14 cm, schn.**
Rinnenpfl., 24/16/14 cm, schn.
Rinnenpflaster, Format 24/16/14 bzw. 16/16/14 cm, im
Nassschnittverfahren schneiden.

Einheitspreis für das Stück in Worten:

.......................................................
.......................
Menge: 40,000 Stck

##### 2.30.9 PFLASTER / PLATTEN VERLEGEN

**2.30.9.0000 VORBEMERKUNGEN (ZUSÄTZLICH)**
VORBEMERKUNGEN (ZUSÄTZLICH)

Schnitte
Im Einheitspreis ist der Verschnitt mit Abfuhr und
Entsorgung, die Lieferung der notwendigen Materialien
und die Ausführung aller Nebenarbeiten enthalten.

Mülheimer Rot
Das Pfaster "Mülheimer Rot" besteht aus drei
verschiedenfarbigen Pflastersteinen. Die Steine sind
auf der Baustelle zu mischen. Der erhöhte Aufwand für
das Mischen und Verlegen des Pflasters Mülheimer Rot in
Mischverkehrsflächen ist in die Einheitspreise der
entsprechenden Positionen einzukalkulieren.

Bettungs- und Fugenmaterial
Die Verlegung des Pflasters erfolgt auf einer  4 cm
dicken Bettungsschicht aus Brechsand-Splittgemisch 0/5.
Die  Sieblinien der Bettungsschicht müssen dem
Merkblatt für Flächenbefestigungen mit Pflasterdecken
und Plattenbelägen M FP 1 (Ausgabe 2003) entsprechen.
Die 3 - 5 mm breiten Fugen sind mit der gleichen
Gesteinsart wie die Bettungsschicht, jedoch in der
Körnung 0 - 2 mm, vollständig zu verfüllen und mit
einer kunststoffüberzogenen Rüttelplatte (Gummischürze)
abzurütteln.

Geltungsbereich
Alle Positionen im Titel 1.30.9.
Menge: 0,000

**2.30.9.0108 Betonsteinpflaster verschiedener Formate, in Seitenräumen (im vorgefun denen Verband) verl.**
Betonsteinpflaster verschiedener Formate, in
Seitenräumen (im vorgefundenen Verband) verl.
Betonsteinpflaster verschiedener Formate, bis zu 10 cm
Dicke -auch in Teilflächen- im vorgefundenen Verband
verlegen.

Einheitspreis für den  m²  in  Worten:

.......................................................
.......................
Menge: 25,000 m²

**2.30.9.0118 Rechteckpfl., 20/10/8 cm, in Seitenräumen (Ellenbogenverband) verl.**
Rechteckpfl., 20/10/8 cm, in Seitenräumen
(Ellenbogenverband) verl.
Rechteckpflaster, Format 20/10/8 bzw. 10/10/8 cm, -auch
in Teilflächen- im Ellenbogenverband in Seitenräumen
verlegen.

Einheitspreis für den  m²  in  Worten:

.......................................................
.......................
Menge: 30,000 m²

**2.30.9.2018 Pflasterpl., 30/20/8 cm, in Seitenräumen (Läufer- oder Reihenverband) verl.**
Pflasterpl., 30/20/8 cm, in Seitenräumen (Läufer- oder
Reihenverband) verl.
Rechteckpflaster, Format 30/20/8 bzw. 15/20/8 cm, -auch
in Teilflächen- im Läufer- oder Reihenverband in
Seitenräumen verlegen.

Einheitspreis für den  m²  in  Worten:

.......................................................
.......................
Menge: 175,000 m²

**2.30.9.7108 Betonsteinpfl. bis 10 cm stark schn.**
Betonsteinpfl. bis 10 cm stark schn.
Schnittkante an Pflastersteinen bis 10 cm Stärke
mittels Motorschneidegerät im Nassschnittverfahren
herstellen.

Einheitspreis für den Meter  in Worten:

.......................................................
.......................
Menge: 10,000 m

**2.30.9.7109 Betonsteinpfl. bis 8 cm stark schn.**
Betonsteinpfl. bis 8 cm stark schn.
Schnittkante an Pflastersteinen bis 8 cm Stärke mittels
Motorschneidegerät im Nassschnittverfahren herstellen.

Einheitspreis für den Meter  in Worten:

.......................................................
.......................
Menge: 130,000 m

**2.30.9.9160 Estrich in Kleinflächen ausbessern**
Estrich in Kleinflächen ausbessern
Kleinflächen mit Estrich ausbessern. Für
Ausbesserungsarbeiten an Eingängen, Grundstücksgrenzen,
etc.
Die entsprechenden Flächen sind einzuschalen und
sauber, glatt abzuziehen.

Körnung: 0/8 mm

Inklusive Lieferung aller erforderlichen Materialien.

Einbaudicke bis 10 cm.

Einheitspreis für den  m²  in  Worten:

.......................................................
.......................
Menge: 2,000 m²

#### 2.39 VERMESSUNG

##### 2.39.2 VERMESSUNGSLEISTUNGEN DURCH DEN AN

**2.39.2.0020 Ausführung von vermessungstechnischen Arbeiten durch den AN**
Ausführung von vermessungstechnischen Arbeiten durch
den AN
Ausführung von zusätzlichen vermessungstechnischen
Arbeiten durch den Auftragnehmer zur Sicherstellung
eines ausreichenden Längs- und Quergefälles für die
Oberflächenentwässerung. Inkl. der Erstellung und
Absteckung der neuen Rinnenhöhen. Die vorgegebenen
Tiefpunkte sind die Straßenabläufe. Die vorhandenen
Höhen der Grenzbebauung sind anzunehmen. Die
Vermessungsarbeiten müssen jeweils so rechtzeitig
erfolgen, dass grundsätzlich ein kontinuierlicher
Bauablauf gewährleistet ist.

Im Einheitspreis sind auch die Kosten für Achs- und
Grenzabsteckungen sowie für die notwendigen
Kontrollmessungen während der Bauausführung enthalten.

Die Vermessungsleistungen sind in eigener Zuständigkeit
und Verantwortung zu erbringen.

Hinweis
Die Angabe der Grenzen des Geländes gemäß VOB / B § 3
(2) erfolgt durch den AG. Das Abstecken der Hauptachsen
der baulichen Anlagen erfolgt entgegen der VOB / B § 3
(2) durch den AN. Die Kosten für diesen erhöhten
Aufwand sind in den Einheitspreis dieser Position
einzukalkulieren.

Einheitspreis für die Pauschale in Worten:

.......................................................
.......................
Menge: 1,000 Pau.

### 3 Fahrbahnerneuerung Schlägelstraße von Ak azienstraße bis Grenzstraße

*Hinweis*
Fahrbahnerneuerung Schlägelstraße von Akazienstraße bis
Grenzstraße

#### 3.10 ERSCHLIESSEN UND ABRÄUMEN DER BAUSTELLE

*Hinweis*
Vorbemerkungen zu Arbeiten in den Vegetationsflächen
Die Arbeiten sind  nach FLL  Teil 1 und Teil 2 und der
Ergänzung nach  DIN 18915 und DIN 18916  durchzuführen.

1. Die Baumschutzarbeiten nach DIN - Norm  18920 -
`Schutz von Bäumen, Pflanzenbeständen und
Vegetationsflächen bei Baumaßnahmen` und RAS LP 4 -
`Richtlinien für die Anlagen von Straßen, Teil:
Landschaftsbau Abschnitt 4: Schutz von Bäumen,
Vegetatonsbeständen und Tieren bei Baumaßnahmen `sind
zu beachten.

2. Die Herstellung von Gräben, Mulden oder Baugruben im
Wurzelbereich mit einem Bagger sind verboten. Die
Herstellung darf hier per Handschachtung oder mittels
Saugbaggern unter Aufsicht der beauftragten
baumfachlichen Baubegleitung durchgeführt werden. Der
Abstand vom Stammfuß muss mindestens 2,50 m betragen.

3. Wurzelverletzungen und -kappungen sind ausdrücklich
verboten. Für die Umsetzung der Maßnahme nachweislich
erforderlichen Eingriffe ins Wurzelwerk sind zwingend
mit der / dem verantwortlichen Baumsachverständigen vor
Ort abzustimmen.

4. Die Maßnahmen im Wurzelbereich der Straßenbäume sind
vom bauausfühenden Unternehmen fotodokumentarisch zu
begleiten. Der Bereich Umwelt der Stadt Oberhausen bzw.
die SBO / Baumschutz behalten sich vor, diese während
und / oder nach der Bauausführung einzufordern.

5. Müssen Grünflächen mit Gehölzbestand für die Dauer
der Bautätigkeit überfahren werden, sind
Schutzmaßnahmen zu ergreifen und einzuplanen, die die
Wurzeln vor Beschädigung und direktem Lasteinfall
schützen. Hierzu sind geeignete Abdeckmaßnahmen (z. B.
Stahlplatte mit einem lichten Abstand von mind. 10 cm
zum oberirdischen Wurzelwerk oder zum bestehenden
Boden) vorzusehen.

6. Bei Tiefbauarbeiten (Leitungsarbeiten) im Wurzelraum
von Bäumen sind generell Wurzelschutzplatten
einzubauen, um den Wurzeleinwuchs in die Leitungszone
zu verhindern und die Baumwurzeln zukünftig bei
Ausschachtungsarbeiten zu schützen.

7. Der Fällverbotszeitraum gem. § 39
Bundesnaturschutzgesetz ist zu beachten, somit ist es
verboten Bäume, Hecken, lebendige Zäune, Gebüsch und
andere Gehölze in der Zeit vom  1. März bis zum 30.
September abzuschneiden und auf den  Stock zu setzten,
zulässig sind schonende Form- und Pflegeschnitte zur
Beseitigung des Zuwachses der Pflanzen oder zur
Gesunderhaltung von Bäumen.

Die Mehraufwände, die durch die Einhaltung der
Anforderungen aus den Vorbemerkungen entstehen, sind in
den Einzelpreisen mit einzurechnen.

##### 3.10.1 BAUSTELLENEINRICHTUNG

**3.10.1.1010 Baustelle einrichten**
Baustelle einrichten
Baustelle für Anfuhr, Abladen, Aufstellen, Einrichten
und Umbauen aller für die Bauausführung erforderlichen
Geräte, Maschinen, Büro-, Mannschafts- und
Gerätewagen/-buden einrichten. Die Vorhaltekosten sind
in die entsprechenden Positionen einzurechnen.

Eine Einzäunung der BE-Fläche ist in den Einheitspreis
einzurechnen und wird nicht gesondert vergütet.

Hinweis: Die Personalkosten sind grundsätzlich in die
entsprechenden Leistungspositionen einzurechnen.

Einheitspreis für die Pauschale in Worten:

.......................................................
.......................
Menge: 1,000 Pau.

**3.10.1.1020 Baustelle räumen**
Baustelle räumen
Für Abbauen, Verladen und Abfahren aller unter der
Position "Baustelle einrichten" aufgeführten
Einrichtungen.

Einheitspreis für die Pauschale in Worten:

.......................................................
........................
Menge: 1,000 Pau.

**3.10.1.1030 Wasser heranbringen**
Wasser heranbringen
Heranbringen von Wasser zu den jeweiligen
Verwendungsstellen einschließlich der Herstellung der
erforderlichen Zapfstellen und späterem Abbau.

Die Kosten für die Wasser- und Abwassergebühren sowie
für Fahrbahnquerungen (Schlauchbrücken) sind in die
entsprechenden Positionen einzurechnen und werden nicht
gesondert vergütet.

Einheitspreis für die Pauschale in Worten:

.......................................................
.......................
Menge: 1,000 Pau.

**3.10.1.1040 Strom heranbringen**
Strom heranbringen
Heranbringen von Strom zu den Verwendungsstellen von
einem an das öffentliche Versorgungsnetz
angeschlossenen Baustromzähler.

Die Energiekosten sind in die entsprechenden Positionen
einzurechnen und werden nicht gesondert vergütet.

Einheitspreis für die Pauschale in Worten:

.......................................................
.......................
Menge: 1,000 Pau.

**3.10.1.2360 Baugrubenabdeckung, BKL 60, herstellen (Provisorische Überfahrt)**
Baugrubenabdeckung,  BKL 60, herstellen (Provisorische
Überfahrt)
Befahrbare Abdeckung als provisorische Überfahrt, für
eine Verkehrsbelastung der Brückenklasse 60,
einschließlich Auflager herstellen, vorhalten und nach
Beendigung der Arbeiten wieder ausbauen, aufladen und
abfahren, einschließlich aller Nebenarbeiten.

Abrechnungsbreite ist die Breite des Arbeitsraums.
Abrechnungslänge ist die notwendige Länge, um eine
provisorische Überfahrt herzustellen.

Überlappungen bei der Abdeckung sind in den
Einheitpreis einzurechnen und werden nicht gesondert
vergütet.

Einheitspreis für den m² in Worten:

.......................................................
.......................
Menge: 35,000 m²

**3.10.1.3050 Baumschutz für Bäume mit einem Stammumfang von 101 cm bis 200 cm herst ellen**
Baumschutz für Bäume mit einem Stammumfang von 101 cm
bis 200 cm herstellen
Baumschutz (Stammschutz) für Bäume mit einem
Stammumfang von 101 cm bis 200 cm bestehend aus
wenigstens drei elastischen Schläuchen,
Mindestdurchmesser 50 mm und einer umlaufenden
mindestens 2,00 m hohen Schalung,  sowie einer
Vliesunterlage herstellen, vorhalten, unterhalten und
falls notwendig ergänzen sowie nach Abschluss der
Baumaßnahme abbauen, aufladen und abfahren.

Die Schutzvorrichtung darf nicht unmittelbar auf die
Wurzelanläufe aufgesetzt werden. Es ist ein Vlies
zwischen der umlaufenden Schalung und den
Wurzelanläufen zu verlegen.

Außerdem wird darauf hingewiesen, dass die Vorgaben der
vorgenannten Vorschriften und Auflagen auch den Schutz
der Baumscheibe umfassen. Die Kosten für hierbei
anfallende Schutzmaßnahmen sind in den Einheitspreis
einzurechnen und werden nicht gesondert vergütet.

Bei Baumbeschädigungen wird vom städtischen Fachbereich
2-2-10, Ökologische Planung, ein
Gehölzwertermittlungsgutachten nach dem
Sachwertverfahren (Methode Koch) durchgeführt. Das
Gutachten ist vom AN anzuerkennen.
Baumsanierungskosten, sämtliche Arbeiten und die Kosten
des Gutachtens gehen zu Lasten des AN.

Einheitspreis für das Stück in Worten:

.......................................................
.......................
Menge: 10,000 Stck

**3.10.1.5100 Baustellenhinweisschild (STADT OB) liefern und aufstellen**
Baustellenhinweisschild (STADT OB) liefern und
aufstellen
Baustellenhinweisschild nach Vorlage der Stadt
Oberhausen (siehe Anlage 2,00m x 2,00m), inklusive
geeignetem Gestell bestellen, auf einen vom AN zur
Verfügung gestellten  LKW aufladen, zum Verwendungsort
transportieren, abladen und aufstellen. Das Gestell ist
so zu wählen, dass der lichte Raum zwischen Unterkante
Schild und GOK 2,30 m beträgt. Das Bauschild ist mit
geeigneten Materialien gegen kippen zu sichern.

Das Gestell des Bauschildes ist komplett mit
retroreflektierendem Absperrmaterial gemäß RSA 21 zu
sichern und zu beleuchten. Die Kosten hierfür sind in
den Einheitspreis einzurechnen.

Das Bauschild ist Eigentum des Auftragnehmers.
Sämtliche Schäden, die während der Bauzeit an dem
Bauschild und durch das Bauschild entstehen, hat der
Auftragnehmer auf seine Kosten zu beseitigen.

Vor der Fertigung des Schildes muss das Layout per
E-Mail der WBO GmbH zur Verfügung gestellt werden. Die
Fertigung des Schildes darf erst nach erfolgter
schriftlicher Freigabe erfolgen.

Die Kosten für anfallende Bauzeitenänderungen auf dem
Bauschild gehen zu Lasten des AN und werden nicht
gesondert vergütet.
Nach Abschluss der Bauarbeiten ist das Bauschild mit
Gestell abzubauen, auf einen vom AN zur Verfügung
gestellten LKW aufzuladen und zu entsorgen.

Einheitspreis für das Stück in Worten:

.......................................................
........................
Menge: 2,000 Stck

**3.10.1.5300 Bauseits gestelltes Baustellenhinweisschild abholen und nach Beendigun g der Maßnahme zurückbringen**
Bauseits gestelltes Baustellenhinweisschild abholen und
nach Beendigung der Maßnahme zurückbringen
Es ist ein Baustellenhinweisschild mit den Maßen
600*600mm am Zentralen Betriebshof der
Wirtschaftsbetriebe Oberhausen GmbH, Buschhausener
Straße 149, 46149 Oberhausen zu Beginn der Maßnahme
abzuholen, sichtbar auf der Baustelle aufzustellen, zu
unterhalten und nach Beendigung der Maßnahme zum ZBH
zurückzubringen.

An dem Schild ist ein Vierkantrohr mit einer Länge von
700mm (Öffnungsmaß 40*40mm) fest am SChild montiert.
Die Fußplatten und ein Vierkantrohr sind bauseitig vom
AN zu stellen.

Das Schild ist mit einem Barcode versehen und wird
jeder Baumaßnahme zugeordnet. Die Kontaktdaten und die
Baumaßnahme sind zwingend anzugeben.

Einheitspreis für das Stück in Worten:

.......................................................
........................
Menge: 2,000 Stck

**3.10.1.6000 Bereitstellung und Rücktransport von Müllgefäßen**
Bereitstellung und Rücktransport von Müllgefäßen
Der Auftragnehmer hat an allen im Abfuhrkalender
festgelegten Tagen der Müllabfuhr die Müllgefäße der im
Sperrbereich liegenden Grundstücke zu den in den
Lageplänen ausgewiesenen Sammelplätzen außerhalb des
Baufeldes zu transportieren und nach erfolgter Leerung
wieder ordnungsgemäß zu den jeweiligen Standorten
zurückzubringen.
Die Müllgefäße sind an den Abfuhrtagen spätestens bis
7:00 Uhr an den Sammelplätzen bereitzustellen.
Maßgebend für Lage und Anzahl der Sammelplätze sind die
der Ausschreibung beigefügten Lagepläne. Die Abfuhrtage
ergeben sich aus den ebenfalls beigefügten
Abfuhrkalendern.
Die Verpflichtung zur Leistungserbringung besteht auch
an Tagen, an denen aufgrund ungünstiger
Witterungseinflüsse (Schlechtwettertage) keine
Bauleistungen ausgeführt werden.
Aus der Erbringung dieser Leistung, insbesondere an
Schlechtwettertagen oder bei witterungsbedingtem
Baustillstand, kann keine Behinderungsanzeige, kein
Anspruch auf Bauzeitverlängerung sowie kein Anspruch
auf Mehrvergütung abgeleitet werden, soweit sich der
Leistungsumfang nicht ändert.
Die Leistung ist für die gesamte Dauer der Bauzeit zu
erbringen und umfasst sämtliche erforderlichen
Arbeitsleistungen, Transportleistungen, Geräte,
Hilfsmittel, etc.
Die hierfür erforderlichen Kosten sind in den
Einheitspreis dieser Position einzukalkulieren. Eine
anderweitige Vergütung der Leistung erfolgt nicht.

Abrechnung: Pauschal für die gesamte Bauzeit.

Einheitspreis für die Pauschale in Worten:

.......................................................
.......................
Menge: 1,000 Pau

##### 3.10.2 VERKEHRSSICHERUNG

**3.10.2.0000 VORBEMERKUNGEN**
VORBEMERKUNGEN
Hinweis
Die in den einzelnen Leistungspositionen enthaltenen
Richtlinien, Vorschriften, o. ä. gelten in ihrer
jeweils gültigen Fassung.

Abrechnung
Die Abrechnung erfolgt nur nach Vorlage einer Kopie der
verkehrsrechtlichen Anordnung.
Menge: 0,000

**3.10.2.1005 Verkehrssicherung der Baustelle nach StVO**
Verkehrssicherung  der Baustelle nach StVO
Maßnahmen zur Sicherung und Regelung des öffentlichen
Verkehrs nach STVO und der verkehrsrechtlichen
Anordnung des Fachbereichs 5-6-20, Verkehrs- und
Baustellenmanagement der Stadt Oberhausen, aufstellen,
vorhalten, während der Bauzeit unterhalten und
anschließend abbauen sowie die benutzten Flächen in den
ursprünglichen Zustand versetzen.

Sämtliche Verkehrszeichen müssen den Vorschriften der
StVO sowie den Richtlinien für die Sicherung von
Arbeitsstellen an Straßen (RSA 2021), entsprechen.

Die Zusätzlichen Technischen Vertragsbedingungen und
Richtlinien für Sicherungsarbeiten an Arbeitsstellen an
Straßen (ZTV-SA 1997, Ausgabe 2003) und die
Zusätzlichen Technischen Vertragsbedingungen und
Richtlinien für Fahrzeug - Rückhaltesysteme (ZTV - FRS,
aktuelle Fassung) sind Vertragsbestandteil.

Für die Verkehrssicherung sind Fachfirmen oder
Fachpersonal für die Sicherung von Arbeitsstellen
einzusetzen, die Mitarbeiter beschäftigen, die
entsprechend dem Merkblatt über Rahmenbedingungen für
erforderliche Fachkenntnisse zur Verkehrssicherung von
Arbeitsstellen an Straßen (MVAS 99) geschult sind. Die
Kontrollen müssen von qualifizierten
Sicherungsfachleuten durchgeführt werden, die in der
Lage sind, genehmigungsfähige Verkehrssicherungspläne
vorzulegen und jederzeit die ausgeführte
Baustellensicherung beurteilen können.

Mit der Annahme des Auftrages zur Durchführung der
Baumaßnahme überträgt gleichzeitig der Auftraggeber
(AG) die Verkehrssicherungspflicht  - für die Dauer der
gesamten Bauzeit der Maßnahme - auf den Auftragnehmer
(AN). Der AN stellt den AG von allen Ansprüchen Dritter
frei.

Das Einholen der erforderlichen Genehmigungen,
Aufstellen eines Verkehrszeichen- / Absperrplanes  usw.
einschl. Bezahlung der anfallenden Gebühren ist in den
Einheitspreis dieser Position einzukalkulieren.

Die Baustellensicherung beinhaltet:

Die Sicherung und Regelung des Verkehrs. Die
Ausschilderung der Baustelle muss entsprechend der STVO
erfolgen. Alle gemäß Verkehrszeichenplan erforderlichen
Verkehrsschilder, Sperreinrichtungen, etc. sind in den
Preis dieser Position einzurechnen.

Die Warnleuchten, die gesamte Beschilderung und
Absperrung sind zu kontrollieren und zu warten. Die
Kontrolle und Wartung der gesamten
Arbeitsstellensicherung erfolgt gemäß Punkt 7. der
ZTV-SA (Ausgabe 1997, Stand 2003), während der gesamten
Dauer der Bauzeit. Die Dokumentation der
ordnungsgemäßen Kontrollen durch den Auftragnehmer ist
dem Auftraggeber durch entsprechende Kontoll- und
Wartungsprotokolle vorzulegen. Eine Dokumentation in
den Baustellentagesberichten ist nicht ausreichend.

Die Verkehrssicherung muss im Zuge der fortschreitenden
Baumaßnahme den ständig wechselnden Erfordernissen des
Straßen- und Fußgängerverkehrs angepasst werden.

Die Zufahrten und Zugänge zu den anliegenden
Grundstücken sind  während der gesamten Bauzeit zu
gewährleisten. Die Müllabfuhr muss gewährleistet
werden. Die Zufahrt für Feuerwehr und Rettungswagen
muss gewährleistet sein. Hydranten sind frei zu halten.

Einheitspreis für die Pauschale in Worten:

.......................................................
.......................
Menge: 1,000 Pau.

**3.10.2.1025 Absperrschranken zur Fußgängersicherung liefern und aufstellen**
Absperrschranken zur Fußgängersicherung liefern und
aufstellen
Längsabsperrung zum Gehweg durch Absperrschranken, Höhe
1000 mm,  mit Tastleiste zur Fußgängersicherung
liefern, zum Aufstellungsort transportieren,
aufstellen, vorhalten, warten und entsprechend dem
Baufortschritt versetzen. Nach Beendigung der Arbeiten
sind die Absperrschranken abzubauen, aufzuladen und
abzufahren.

Die Absperrschranken müssen den Vorschriften der StVO
sowie den Richtlinien für die Sicherung von
Arbeitsstellen an Straßen (RSA 2021), entsprechen.

Die Zusätzlichen Technischen Vertragsbedingungen und
Richtlinien für Sicherungsarbeiten an Arbeitsstellen an
Straßen (ZTV-SA 1997, Stand 2003) werden
Vertragsbestandteil.

Demzufolge müssen die Absperrschranken und Tastleisten
für Sehbehinderte (Blinde) den Technischen
Lieferbedingungen für Absperrschranken entsprechen.

Einheitspreis für den Meter in Worten

.......................................................
.......................
Menge: 770,000 m

**3.10.2.1045 Vorhandene Verkehrszeichen bzw. Wegweiser auskreuzen oder abdecken**
Vorhandene Verkehrszeichen bzw. Wegweiser auskreuzen
oder abdecken
Vorhandene Verkehrszeichen bzw. stationäre Wegweiser
nach Vorgabe und Anweisung des Fachbereichs 5-6-20,
Baustellenmanagement der Stadt Oberhausen, fachgerecht
auf Zeit auskreuzen bzw. abdecken.

Das Auskreuzen der Verkehrszeichen bzw. Wegweiser darf
nur mit zugelassenen Band, welches eine mechanische
Beschädigung der Oberfläche ausschließt oder mit
Auskreuzvorrichtungen, erfolgen.

In den Einheitspreis sind alle Arbeiten, die
erforderlichen Arbeits- und Hilfsgeräte sowie die
spätere Wiederherstellung des ursprünglichen Zustandes
des Verkehrszeichens bzw. Wegweisers einzurechnen.

Einheitspreis für das Stück in Worten:

.......................................................
.......................
Menge: 5,000 Stck

**3.10.2.1211 Zwei großräumige Umleitungsstrecken einrichten (Kfz-Verkehr)**
Zwei großräumige Umleitungsstrecken einrichten
(Kfz-Verkehr)
Zwei großräumige Umleitungsstrecken gemäß
verkehrsrechtlicher Anordnung des Fachbereichs 5-6-20,
Verkehrs- und Baustellenmanagement der Stadt
Oberhausen, für den Kraftfahrzeugverkehr einrichten
einschließlich Lieferung und fachgerechter Aufstellung
der für die Umleitung erforderlichen Beschilderung
gemäß StVO, für die gesamte Dauer unterhalten und nach
Abschluss der Bauarbeiten wieder abbauen, aufladen und
abfahren.

Das Einholen der erforderlichen Genehmigungen,
Aufstellen eines Umleitungsplanes einschl. Bezahlung
der anfallenden Gebühren ist in den Einheitspreis
dieser Position einzukalkulieren.

Es sind nummerierte Umleitungsstrecken mit
Verkehrszeichen 455 der Straßenverkehrsordnung
einzuplanen.

Die Verkehrszeichen müssen den Vorschriften der StVO
sowie den Richtlinien  von Arbeitsstellen an Straßen
(RSA 2021) und den Richtlinien für
Umleitungsbeschilderungen (RUB 1992) entsprechen.

Einheitspreis für die Pauschale in Worten:

.......................................................
.......................
Menge: 1,000 Pau.

**3.10.2.1220 Planskizze (VZ 458) liefern und aufstellen**
Planskizze (VZ 458) liefern und aufstellen
Lieferung einer Planskizze (Vorwegweiser -
Verkehrszeichen 458), und Aufstellung an einem vom
Fachbereich 5-6-20, Verkehrs- und Baustellenmanagement
der Stadt Oberhausen, festgelegten Standort.

Die Planskizze muss mindestens 1250 mm breit und
mindestens 1600 mm hoch sein. Eingeschlossen ist die
Aufstellvorrichtung, die den Technischen
Lieferbedingungen für Aufstellvorrichtungen entsprechen
muss.

Das Gestell der Planskizze ist komplett mit
retroreflektierendem Absperrmaterial gemäß RSA,
aktuelle Fassung, zu sichern und zu beleuchten. Die
Kosten hierfür sind in den Einheitspreis einzurechnen.

Im Einheitspreis ist auch die notwendige Beschriftung
der Planskizze für die Umleitungsstrecke gemäß der
verkehrsrechtlichen Anordnung des Fachbereichs 5-6-20,
Verkehrs- und Baustellenmanagement enthalten.

Die Unterhaltung, der Abbau und die Abfuhr der
Planskizze nach Abschluss der Bauarbeiten
einschließlich aller erforderlichen Nebenarbeiten und
die Beseitigung der Fundamente ist ebenfalls im
Einheitspreis enthalten.

Einheitspreis für das Stück in Worten:

.......................................................
.......................
Menge: 4,000 Stck

**3.10.2.2020 Provisorische Fahrbahnmarkierung, Schmalstrich b=0,12 m, herstellen**
Provisorische Fahrbahnmarkierung, Schmalstrich b=0,12
m, herstellen
Markierungsstreifen, Strichbreite 12 cm, in gelber
Markierungsfolie (Klebeband o. ä.) als
Fahrbahnmarkierung auf die Straßenoberfläche aufkleben,
während der gesamten Bauzeit vorhalten, unterhalten,
bei Verschleiß  erneuern und nach Beendigung der
Arbeiten wieder entfernen und ordnungsgemäß entsorgen.

Einheitspreis für den Meter in Worten:

.......................................................
.......................
Menge: 5,000 m

##### 3.10.3 BAUFELDFREIMACHUNG

**3.10.3.4010 Bituminöse Bordsteinanrampung herstellen**
Bituminöse Bordsteinanrampung herstellen
Bordsteine mit geeigneten Vlies abdecken, mit
bituminösem Mischgut anrampen und während der gesamten
Bauzeit unterhalten. Nach Beendigung der Baumaßnahme
ist die Anrampung zu  entfernen. Verunreinigungen an
den angrenzenden Bauteilen sind rückstandsfrei zu
entfernen. Das aufgenommene Material, einschließlich
Vlies  aufladen und abfahren und entsorgen.

Im Einheitspreis sind sämtliche Materiallieferungen und
die Ausführung aller Nebenarbeiten enthalten.

Alle anfallenden Materialien gehen in das Eigentum des
AN  über und sind zu entsorgen. Die Entsorgungskosten
gehen ebenfalls zu Lasten des AN.

Einheitspreis für den Meter in Worten:

.......................................................
.......................
Menge: 4,000 m

#### 3.30 STRASSENBAU

##### 3.30.0 ALLGEMEINES

**3.30.0.0000 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

##### 3.30.1 AUFBRÜCHE IN VERKEHRSFLÄCHEN

**3.30.1.1105 Bit. Befestigung anschn.**
Bit. Befestigung anschn.
Bituminöse Befestigung mit einem  Nassschneidegerät
-auch in Teillängen- anschneiden.

Abgerechnet wird die Fläche aus der Länge des Schnitts
multipliziert mit der Tiefe des Schnitts.

Einheitspreis für den m² in Worten:

.......................................................
.......................
Menge: 10,000 m²

**3.30.1.1205 Bit. Befestigung aufbr. + abf. (Fahrbahn)**
Bit. Befestigung aufbr. + abf. (Fahrbahn)
Bituminöse Befestigung in Fahrbahnen -auch in
Teilflächen- aufbrechen, aufnehmen, laden und abfahren.

Einheitspreis für den m³ in Worten:

.......................................................
.......................
Menge: 310,000 m³

**3.30.1.4510 ToB -verfestigt- (HOS-2) aufbr. + abf. (Fahrbahn)**
ToB -verfestigt- (HOS-2) aufbr. + abf. (Fahrbahn)
Tragschicht aus Schlacke in Fahrbahnen
(Hochofenstückschlacke der Klasse 2 gemäß
ErsatzbaustoffV) -auch in Teilflächen- aufbrechen,
aufnehmen, laden, und abfahren.

Der ungebundene Oberbau besteht aus
unsortierter/verfestigter Schlacke mit betonähnlichen
Eigenschaften. (Kantenlängen teilweise > 20 cm). Die
Schlacke ist mit Mineralstoffgemischen, Kies,
Asphaltresten, gebrochenen Sandsteinstücken, etc.
vermischt.

Einheitspreis für den m³ in Worten:

.......................................................
.......................
Menge: 60,000 m³

**3.30.1.6105 HB aufn. + lag.**
HB aufn. + lag.
Hochbordsteine verschiedener Profile -auch in
Teillängen- einschließlich 20 cm starkem Betonfundament
und Rückenstütze aufnehmen, reinigen und im
Baustellenbereich lagern.
Einheitspreis für den Meter  in Worten:

.......................................................
.......................
Menge: 10,000 m

**3.30.1.6110 HB aufn. + abf.**
HB aufn. + abf.
Hochbordsteine verschiedener Profile -auch in
Teillängen- einschließlich des 20 cm starken
Betonfundaments und der Rückenstütze aufnehmen, laden
und abfahren.
Einheitspreis für den Meter  in Worten:

.......................................................
.......................
Menge: 5,000 m

**3.30.1.6205 Naturbordsteine aufn. + lag.**
Naturbordsteine aufn. + lag.
Naturbordsteine verschiedener Profile -auch in
Teillängen- einschließlich Untermauerung als Fundament
aufnehmen, reinigen und im Baustellenbereich lagern.
Einheitspreis für den Meter  in Worten:

.......................................................
.......................
Menge: 30,000 m

**3.30.1.7010 Rinnenpfl., 1-reihig, 24/16/14 cm, aufn. + abf.**
Rinnenpfl., 1-reihig, 24/16/14 cm, aufn. + abf.
Rinnenpflaster, einreihig, Format 24/16/14  bzw.
16/16/14 cm, -auch  in Teillängen- einschließlich 20 cm
starkem Betonfundament aufnehmen, laden und abfahren.

Einheitspreis für den Meter  in Worten:

.......................................................
.......................
Menge: 735,000 m

**3.30.1.7205 Rinnenpfl., 1-reihig, Naturstein, aufn. + lag.**
Rinnenpfl., 1-reihig, Naturstein, aufn. + lag.
einreihige Natursteinpflasterrinne, Format bis
20/16/16, -auch in Teillängen- einschließlich 20 cm
starkem Betonfundament aufnehmen, reinigen und im
Baustellenbereich lagern.

Einheitspreis für den Meter  in Worten:

.......................................................
.......................
Menge: 65,000 m

**3.30.1.8105 Betonsteinpfl. aufn. + lag.**
Betonsteinpfl. aufn. + lag.
Betonsteinpflaster bis zu einer Stärke von 12 cm in
unterschiedlichen Formaten -auch in Teilflächenaufnehmen, reinigen und im Baustellenbereich lagern.

Einheitspreis für den m² in Worten:

.......................................................
.......................
Menge: 25,000 m²

**3.30.1.9005 Einbauteile aufn. + abf. (Asphalt)**
Einbauteile aufn. + abf. (Asphalt)
Hydranten-, Schieber-, Ventil- oder Riechgaskappen
verschiedener Größen der Versorgungsträgerunternehmen
im Bereich von Asphaltflächen ausbauen, aufnehmen und
abfahren. Sämtliche Erd-  Stemm- und Schneidarbeiten
werden nicht gesondert vergütet.

Einheitspreis für das Stück in Worten:

.......................................................
.......................
Menge: 9,000 Stck

##### 3.30.3 SCHÄCHTE/STRASSENABLÄUFE UND -ABLAUFLEIT UNGEN

**3.30.3.0000 VORBEMERKUNGEN (ZUSÄTZLICH)**
VORBEMERKUNGEN (ZUSÄTZLICH)

Straßenablaufleitungen
Dem AN wird vom AG ein Anschlußbogen für die Arbeiten
an Straßenabläufen zur Verfügung gestellt. Dieser ist
zu verwenden. Jeder Straßenablauf einschließlich der
Straßenablaufleitung ist einzeln zu erfassen und zu
dokumentieren. Die Straßenabläufe werden
durchnummeriert. Der Bogen wird als Aufmaß verwendet.

Die Verlegevorschriften des Herstellers sind zu
beachten und einzuhalten. Die technischen Bedingungen
und Lastannahmen für die Hauptpositionen der
Rohrverlegung gelten auch für alle Formteile,
Bohrstutzen, etc., ohne das dies in den jeweiligen
Positionen explizit erwähnt wird. Die
Muffenverbindungen müssen einem Druck von 0,5 bar
standhalten.

Für PP-Rohre gelten folgende Lastannahmen:
Verkehrslast SLW 60, Boden 21 KN/m3, loses Auflager,
Dammbedingung, Einbaubedingungen nach A3/B3.

Als Fotodokumentation sind von dem neu erstellten
Anschluss Digitalfotos zu erstellen. Hierbei ist der
neu erstellte Anschluss inklusive der Umbindung an den
Altbestand innerhalb der Baugrube zu erfassen.
Weiterhin muss die neu verlegte Anschlußleitung
einschließlich des Straßenablaufs mit digitalen
Aufnahmen dokumentiert werden. Die Ausdrucke in Farbe
sind dem Anschlußbogen beizulegen. Die Kosten für die
Bilddokumentation  sind in die Einheitspreise  der
entsprechenden Positionen einzurechnen und werden nicht
gesondert vergütet.

Die Projekt- , Stamm- und Haltungsdaten für die zu
untersuchenden Haltungen sind bei der WBO
Wirtschaftsbetriebe Oberhausen GmbH, Kanäle und
Straßen,  Bereich Netztechnik, mit einer Vorlaufzeit
von 10 Arbeitstagen bereitstellen zu lassen. Die
Anforderung erfolgt über info.kanalnetz@wbo.oberhausen.
de.

Die Untersuchungsergebnisse sind im IBAK-ISF Format,
Modul "IKIS Stadt" (Dateiendung*.I32)  zu erstellen und
zum Datentransport für das Kanalinformationssystem IKIS
4.0 zu liefern. Datenträger MOD oder CD.

Untersuchungen im Kanalnetz können nur nach
ordnungsgemäßer Ankündigung bei der WBO
Wirtschaftsbetriebe Oberhausen GmbH,  Kanäle und
Straßen, Bereich Kanalunterhaltung, in der Zeit von
8:00 bis 15:00 Uhr durchgeführt werden.

Ansprechpartner sind:

Herr  Kroggel  0208 - 8578 - 487
Herr  Klein-Reesink 0208 - 8578 - 4709
Herr  Brands  0208 - 8578 - 4785

Die TV-Inspektionen bzw. Dichtigkeitsprüfungen sind bei
Asphaltstraßen vor Aufbringen der Deckschicht
durchzuführen. Bei Mischverkehrsflächen vor Verlegung
des neuen Pflasters.

Der Termin für die TV-Inspektionen/
Dichtigkeitsprüfungen der Straßenablaufleitungen ist
der örtlichen Bauüberwachung mit einem Vorlauf von
mindestens drei Tagen mitzuteilen.

Die Abrechnung der inspizierten Straßenablaufleitungen
erfolgt nur über die erneuerte bzw. neu verlegte Länge
der Straßenablaufleitungen. Es werden nur vollständig
erneuerte oder erstmals hergestellte
Straßenablaufleitungen auf ihre Dichtigkeit geprüft.
Bei teilerneuerten Straßenablaufleitungen entfällt die
Dichtigkeitsprüfung.

Anschluß an Kanäle und Schächte
Der Hauptkanal bzw. das Schachtbauwerk, an dem die
Straßenablaufleitung angeschlossen werden soll,
befindet sich in Betrieb.

Die Befestigung des Kernbohrgerätes ist mit Spanngurten
oder mit einem Vakuumsaugnapf vorzunehmen. Bei
Verwendung von Spanngurten ist das gesamte Rohr
freizulegen. Es sind die Richtlinien des
Rohrherstellers über das Anbohren von Rohren zu
beachten und einzuhalten. Im Einheitspreis sind
sämtliche Arbeiten, die durch das Aufstellen, Ansetzen
und Befestigen des Bohrgerätes entstehen, enthalten.

Aufbrüche
Beim Regulieren und Abfahren von Straßenabläufen,
Schächten, etc. sind der Aufbruch des Straßenoberbaus
bzw. die Aufnahme und Lagerung der Platten- und
Pflasterflächen, der Aufbruch der ungebundenen
Tragschicht mit Abfuhr und Entsorgung in den
Einheitspreisen enthalten.

Die Wiederherstellung des Straßenoberbaus wird
gesondert vergütet.

Regulierungsarbeiten
In den Einheitspreisen für die Regulierungsarbeiten ist
die Lieferung der für die Regulierung notwendigen
Materialien und die Ausführung aller Nebenarbeiten
einschließlich der Beiputzarbeiten enthalten.

Schachtabdeckungen
Schachtabdeckungen sind höhengleich zur angrenzenden
Fahrbahn bzw. zum Seitenraum herzustellen. Vor Ablauf
der Verjährungsfrist für Mängelansprüche darf die
Schachtabdeckung max. 5 mm tiefer als die angrenzende
Fahrbahn bzw. Pflaster- oder Plattenfläche liegen. Bei
Überschreitung der zulässigen Abweichung hat der
gewährleistungspflichtige Auftragnehmer den Mangel auf
seine Kosten zu beseitigen!

Die Schachtabdeckung darf keinen Kraftschluss mit dem
Schachtbauwerk haben. Bei selbstnivellierenden
Schachtabdeckungen muss der Adapterring unbedingt auf
einem Mörtelbett auf das Schachtbauwerk aufgelegt
werden.

Die Schachtabdeckungen sind während der Bauzeit gegen
Verunreinigung zu schützen.

Die Schachtabdeckungen sind so einzubauen, daß das
Schloß des aufklappbaren Deckels unter den Steigbügeln
bzw. Steigeisen liegt. Die Schächte sind der Stadt
Oberhausen geöffnet zu übergeben. Weiterhin sind die
Schachtabdeckungen und Revisionsschächte bei der
Abnahme gereinigt zu übergeben. Verschmutze Schächte
sind dem AG vor der Bauausführung anzuzeigen.

Abrechnung
Baugrubenmindestbreite für Gräben =
Rohraußendurchmesser + Mindestarbeitsraum nach DIN EN
1610 + Verbau.

Beispiel:
Verlegung DN/OD 160 PP - Rohr

Rohraußendurchmesser: 0,16 m
Mindestarbeitsraum: 0,40 m
Verbau: 2*0,20 m = 0,40m

Baugrubenmindestbreite:
0,80 m (unverbaut) bzw. 1,00m (verbaut)

Baugrubenmindestbreite für Schachtbaugruben =
Aussenmaß des Schachtbauwerkes Mindestarbeitsraum nach
DIN EN 1610 + Verbau.

Beispiel:
DN 1000 Schacht, Wanddicke 20 cm

Schachtaussendurchmesser: 1,40 m
Mindestarbeitsraum: 2 x 0,50 m = 1,00 m
Verbau: 2*0,20 m = 0,40m

Baugrubenmindestbreite: 2,80 m

Eventueller Mehraushub durch ein Abweichen von den o.
g. Abrechnungregelungen gehen zu Lasten des AN. Das
Gleiche gilt für die Positionen beim Aufbruch der
Oberflächen, Bodenaustausch und für die Positionen bei
der Wiederherstellung von Oberflächen.

Verdichtung
Der eingebaute Boden ist allgemein auf Dpr =98% zu
verdichten. Im Bereich von 0,50 m unterhalb des Planums
bis OK Planum ist ein Verdichtungsgrad von Dpr>=100% zu
erreichen.

Verfüllung
Die Verfüllung der Baugruben für die Kanäle und
Bauwerke erfolgt nach DIN EN 1610 und DWA - A -139:
2019-03.

Geltungsbereich
Alle Positionen im Titel 1.30.3.
Menge: 0,000

**3.30.3.1510 Aufs. für Straßenabl. aufn. + abf.**
Aufs. für Straßenabl. aufn. + abf.
Aufsatz eines Straßenablaufs aufnehmen und  zum
Zentralen Betriebshof (ZBH) der WBO GmbH, Buschhausener
Straße 149 in 46049 Oberhausen abfahren und abladen.

Einheitspreis für das Stück in Worten:

.......................................................
.......................
Menge: 13,000 Stck

**3.30.3.1520 Aufs. für Straßenabl., Kl. D, SW 36 mm, lief. + einb. (Pultform)**
Aufs. für Straßenabl., Kl. D, SW 36 mm, lief. + einb.
(Pultform)
Aufsatz für Straßenablauf Klasse D 400, Pultform, DIN
19583 - 500 x 500 AD 400, Rahmen und Eimerauflage aus
Gusseisen, Rost aus Gusseisen mit dämpfender Einlage,
Schlitzweite 36 mm, Auflageflächen mechanisch
bearbeitet, DBP, pfützenfrei, mit Bauzeitentwässerung,
Schlitz 60 mm tief, Einlaufquerschnitt ca. 1300 cm²,
Gewicht ca. 115 kg liefern und in neuer Höhenlage mit
Zementmörtel MG III sach- und fachgerecht einbauen.

Inkl. Lieferung und Einbau des Schmutzfangeimers gem.
DIN 4052 - A 4
(feuerverzinkt)
Bauhöhe: 600 mm

Einheitspreis für das Stück  in Worten:

.......................................................
.......................
Menge: 10,000 Stck

**3.30.3.1530 Aufs. für Straßenabl., Kl. D, SW 16 mm, lief. + einb. (Pultform)**
Aufs. für Straßenabl., Kl. D, SW 16 mm, lief. + einb.
(Pultform)
Aufsatz Klasse D 400, Pultform, DIN 19583 - 500 x 500
AD 400, Rahmen und Eimerauflage aus Gusseisen, Rost aus
Gusseisen mit dämpfender Einlage, Schlitzweite 16 mm,
Auflageflächen mechanisch bearbeitet, DBP, pfützenfrei,
mit Bauzeitentwässerung, Schlitz 60 mm tief, liefern
und in neuer Höhenlage mit Zementmörtel MG III sach-
und fachgerecht einbauen.

Inkl. Lieferung und Einbau des Schmutzfangeimers gem.
DIN 4052 - A 4
(feuerverzinkt)
Bauhöhe: 600 mm

Einheitspreis für das Stück  in Worten:

.......................................................
.......................
Menge: 3,000 Stck

**3.30.3.1540 Aufs. für Straßenabl. reg.**
Aufsatz reg.
Straßenablaufaufsätze verschiedener Größe aufnehmen und
in neuer Höhenlage mit Zementmörtel MG III sach- und
fachgerecht wieder einbauen.

Einheitspreis für das Stück in Worten:

.......................................................
.......................
Menge: 3,000 Stck

**3.30.3.1560 Straßenablauf abtr. + Auflager beiarb.**
Straßenablauf abtr. + Auflager beiarb.
Schaft des vorhandenen Straßenablaufs aus vorhandenen
Mauerwerk 24/11,2/7  bis zu 5 Lagen, Umfang bis zu 1,00
m,  abtragen und entsorgen. Beiarbeiten des Auflagers.
Die Lieferung aller notwendigen Materialien und die
Ausführung aller Nebenarbeiten sind im Einheitspreis
enthalten.

Auflagering DIN 4052 - 10 a, (passend  zu den
Aufsätzen  DIN  19583), Bauhöhe: 60  mm liefern und
fachgerecht in MG III aufsetzen. Es sind bis zu 3
Auflageringe pro Straßenablauf zu liefern und
einzubauen.

Im Einheitspreis ist der notwendige Aufbruch des
Oberbaus bzw. der Bodenaushub enthalten. Die
Wiederherstellung des Straßenoberbaus wird gesondert
vergütet.

Vergütung erfolgt max. einmal pro Straßenablauf.

Einheitspreis für das Stück in Worten:

.......................................................
.......................
Menge: 13,000 Stck

**3.30.3.4210 AR-V, DN 625, aufn. + abf.**
AR-V, DN 625, aufn. + abf.
Auflagering DN 625, AR-V nach DIN 4034, Höhe =
60/800/100 mm, aufnehmen und abfahren.

Einheitspreis für das Stück in Worten:

.......................................................
.......................
Menge: 10,000 Stck

**3.30.3.4220 SH (Mauerwerk) abtr. + Auflager beiarb.**
SH (Mauerwerk) abtr. + Auflager beiarb.
Schachthals aus vorhandenen Mauerwerk bis zu 5 Lagen
aus Mauerwerk 24/11,2/7, Umfang bis zu 4,00 m  abtragen
und entsorgen. Beiarbeiten des Auflagers. Die Lieferung
aller notwendigen Materialien und die Ausführung aller
Nebenarbeiten sind im Einheitspreis enthalten.

Im Einheitspreis ist der notwendige Aufbruch des
Oberbaus bzw. der Bodenaushub enthalten. Die
Wiederherstellung des Straßenoberbaus wird gesondert
vergütet.

Einheitspreis für das Stück in Worten:

.......................................................
.......................
Menge: 5,000 Stck

**3.30.3.4230 Schachtabdeckung aufn. + zum ZBH abf.**
Schachtabdeckung aufn. + zum ZBH abf.
Schachtabdeckungen verschiedener Größen, aufnehmen,
laden und zum Zentralen Betriebshof (ZBH) der WBO GmbH,
Buschhausener Straße 149 in 46049 Oberhausen abfahren
und abladen.

Einheitspreis für das Stück in Worten:

.......................................................
.......................
Menge: 10,000 Stck

**3.30.3.4310 AR-V, DN 625, lief. + einb.**
AR-V, DN 625, lief. + einb.
Auflagering DN 625, DIN 4034, verschiebesicher, passend
für den Schachthals S = 200 mm, liefern, und in
Zementmörtel MG III fachgerecht verlegen einschließlich
Fugenglattstrich.

Bauhöhe: 60/80/100 mm
Wanddicke: s = 120 mm

Einheitspreis für das Stück in Worten:

.......................................................
.......................
Menge: 10,000 Stck

**3.30.3.4330 Selbstnivel. Schachtabd. DN 600, vers.**
Selbstnivel. Schachtabd. DN 600, vers.
Selbstnivellierende Schachtabdeckung gemäß DIN EN 124-2
, lichte Weite 600 mm, mit Klasse D 400, rund, Bauhöhe
Rahmen 160 mm Einbauhöhe 170-230 mm  mit dämpfender
Einlage im Deckel, mit Scharnier und Deckel aus
Vollguss einbauen.

Die Schachtabdeckungen werden bauseits gestellt und
sind bei der WBO Wirtschaftsbetriebe Oberhausen GmbH,
Buschhausener Straße 149, 46149 Oberhausen, abzuholen.
Die Mehrkosten für die Abholung sind einzukalkulieren.

Rahmen zum Einwalzen, selbstnivellierend, hochziehbar,
mit metallischem Adapterring sowie mit
Verschlussvorrichtung und intergierter Aufnahme für
Einstieghilfe entsprechend DIN 19572, einschließlich
Schmutzfänger, DIN 1221 mit Kreuzstange,  einbauen.

Einheitspreis für das Stück in Worten:

.......................................................
.......................
Menge: 10,000 Stck

##### 3.30.4 SCHICHTEN OHNE BINDEMITTEL - SoB

**3.30.4.0010 STS im Auf- und Abtrag reg.**
STS im Auf- und Abtrag reg.
Vorhandene Schottertragschicht -auch in Teilflächen- im
Mittel bis 10 cm im Auf- und Abtrag regulieren.

Schottertragschicht in Abtragsflächen lösen, laden und
im Baustellenbereich verfahren und in den
Auftragsflächen abkippen, einbauen und verdichten.

Einheitspreis für den m² in Worten:

.......................................................
.......................
Menge: 2200,000 m²

**3.30.4.0060 STS nachverdichten (Fahrbahn)**
STS nachverdichten (Fahrbahn)
Aufgelockerte Schottertragschicht der Fahrbahn -auch in
Teilflächen- mit einem geeigneten
Bodenverdichtungsgerät nachverdichten.

Einheitspreis für den m² in Worten:

.......................................................
.......................
Menge: 2200,000 m²

**3.30.4.4395 Aufgrabungen mit RC-1 Schotter 0/45 wiederherst.**
Aufgrabungen mit  RC-1 Schotter 0/45 wiederherst.
Schottertragschicht aus korngestuftem RC-Baustoff für
Schichten ohne Bindemittel 0/45 (Material:
Recyclingschotter der Klasse 1 gemäß EBV) für die
Wiederherstellung von Leitungsgräben und Arbeitsräumen
oder zum Profilausgleich frei Baustelle liefern,
einbauen und verdichten.

Einheitspreis für die Tonne in Worten:

.......................................................
.......................
Menge: 35,000 to

**3.30.4.8200 Statischen LPD (STS)**
Statischen LPD (STS)
Lastplattendruckversuch gemäß DIN 18134 auf der
Schottertragschicht durchführen. Einschließlich der
Bereitstellung sämtlicher Geräte und der Auswertung mit
Darstellung des Messergebnisses (Erstellung der
Protokolle).

Die Werte für den Verdichtungsgrad und das
Verformungsmodul Ev2 gemäß der ZTV SoB-StB müssen
eingehalten werden.

Einheitspreis für das Stück in Worten:

.......................................................
.......................
Menge: 4,000 Stck

##### 3.30.5 FRÄSEN / REINIGEN / SCHICHTENVERBUND / N ÄHTE / ANSCHLÜSSE

*Hinweis*
FRÄSEN / REINIGEN / SCHICHTENVERBUND / NÄHTE /
ANSCHLÜSSE

**3.30.5.0001 VORBEMERKUNGEN (ZUSÄTZLICH)**
VORBEMERKUNGEN (ZUSÄTZLICH)

Fräsarbeiten
Das Freistemmen bzw. der Einsatz von Kleinfräsen im
Bereich von Einfassungen und Einbauten wie Schächten,
Straßenabläufen oder Kappen nach dem Fräsen wird nicht
gesondert vergütet. Der Mehraufwand für die gesonderten
Arbeitsgänge ist in den Einheitspreis der jeweiligen
Fräsposition einzukalkulieren. Grundsätzlich sind in
den Einheitspreisen die  Lieferung sämtlicher
Materialien sowie die Ausführung aller erforderlichen
Nebenarbeiten enthalten.

Fugenband
Das gradlinige und scharfkantige Anschneiden der Ränder
mit einem Schneidgerät und die Reinigung der Ränder vor
Anbringen des Voranstrichs ist im Einheitspreis der
entsprechenden Positionen enthalten.

Bitumenemulsion
Die Lieferung und der Einbau der polymermodifizierten
und lösungsmittelhaltigen  Bitumenemulsionen erfolgt
gemäß ZTV Asphalt-StB  07/13.

Einbauteile / Kabelschachtabdeckungen regulieren
Im Einheitspreis sind der Aufbruch der gebundenen und
ungebundenen Tragschicht mit Abfuhr und Entsorgung, die
Lieferung der notwendigen Materialien und die
Ausführung aller Nebenarbeiten enthalten. Die
Wiederherstellung des Straßenoberbaus wird nach den
Positionen des Titel 1.30.4 bis 1.30.6 vergütet. Die
Einbauteile bzw. Schächte sind höhengleich zur
angrenzenden Fahrbahn herzustellen. Vor Ablauf der
Verjährungsfrist für Mängelansprüche dürfen die
Einbauteile max. 5 mm tiefer als die angrenzende
Fahrbahn liegen. Bei Überschreitung der zulässigen
Abweichung hat der gewährleistungspflichtige
Auftragnehmer den Mangel auf seine Kosten zu
beseitigen.

Schachtabdeckungen sind während der Bauzeit gegen
Verunreinigungen zu schützen. Weiterhin sind die
Schachtabdeckungen bei der Abnahme gereinigt zu
übergeben. Verschmutze Kabelschächte bzw.
Kabelabzweigkästen sind dem AG vor der Bauausführung
anzuzeigen.

Nahtflanken
Beim Einbau der Asphaltdeckschichten sind die
Nahtflanken an  den entstehenden Anschlüssen mit einer
verarbeitbaren, kunststoffvergüteten, bitumenhaltigen
Masse vollflächig in einer gleichmäßigen Dicke von 2 mm
zu beschichten. Die Nahtflanke ist mit dem
Kantenschrägformer oder mit der Andrückrolle
herzustellen. Die Kosten für die Nahtausbildung
einschließlich der Materialkosten sind in die
entsprechenden  Einheitspreise für die Herstellung  der
Asphaltdeckschichten einzurechnen und werden nicht
gesondert vergütet.

Geltungsbereich
Alle Positionen im Titel 1.30.5.
Menge: 0,000

**3.30.5.2030 Bit. befestigte Flächen reinigen (Deckschicht)**
Bit. befestigte Flächen reinigen (Deckschicht)
Bituminös befestigte Flächen -auch in Teilfächen- für
den Einbau einer Asphaltdeckschicht intensiv reinigen,
das Kehrgut aufnehmen, laden und abfahren.

Einheitspreis für den m² in Worten:

.......................................................
.......................
Menge: 2200,000 m²

**3.30.5.3130 C 60 BP 1-S ansprühen (Deckschicht)**
C 60 BP 1-S ansprühen (Deckschicht)
Bituminöse Flächen für den Einbau einer
Asphaltdeckschicht mit unternehmerseitig gelieferter
Bitumenemulsion -auch in Teilflächen- vollflächig
ansprühen.

Bindemittel: C 60 BP 1 - S
Ansprühmenge: 250 - 350 g/m²

Einheitspreis für den m² in Worten:

.......................................................
.......................
Menge: 2200,000 m²

**3.30.5.5104 Schmelzbares Bitumenfugenband 45/15 herst.**
Schmelzbares Bitumenfugenband 45/15 herst.
Schmelzbares Bitumenfugenband, 45 mm hoch, 15 mm breit,
-auch in Teillängen- liefern und einbauen.

Einheitspreis für den Meter  in Worten:

.......................................................
.......................
Menge: 35,000 m

**3.30.5.6105 Einbauteile reg. (Asphaltflächen)**
Einbauteile reg. (Asphaltflächen)
Neue Hydranten-, Ventil- und Schieberkappen der
Versorgungsträger aus Vollguss in verschiedenen Größen
einschließlich vorhandener Untersetzplatte in
bituminösen Flächen einbauen, regulieren und dem
Baufortschritt entsprechend Zug um Zug auf die neue
planmäßige Höhe setzen. Das Setzen der Einbauteile auf
die endgültige Höhe muss vor dem Aufbringen der
Deckschicht erfolgen. Ein nachträgliches Öffnen der
fertigen Abschlussdecke zum Anpassen der Einbauteile an
das neue Straßenniveau ist nicht zulässig.

Die Hydranten-, Ventil- und Schieberkappen werden von
den verschiedenen Versorgungsträgern bauseits gestellt
und sind bei den Versorgungsträgern im Umkreis von 20
km zur Baumaßnahme abzuholen. Die Mehrkosten für die
Abholung sind einzukalkulieren.

Einheitspreis für das Stück in Worten:

.......................................................
.......................
Menge: 9,000 Stck

##### 3.30.6 ASPHALTTRAG-, BINDER- UND DECKSCHICHTEN

**3.30.6.0001 VORBEMERKUNGEN (ZUSÄTZLICH)**
VORBEMERKUNGEN (ZUSÄTZLICH)

Fertigereinbau
Das bituminöse Mischgut ist mit einem Fertiger und in
Teilflächen von Hand einzubauen. Die Kosten für den
zusätzlichen Aufwand für den Handeinbau sind in die
Einheitspreise der entsprechnenden Positionen
einzurechnen und werden nicht gesondert vergütet.

Nebenleistungen
Die Ausführung sämtlicher Nebenleistungen
einschließlich Kantenhacken / Schneiden im Bereich der
Rinnen und Straßeneinbauten, sowie anschließendes
Säubern der Fahrbahn, Aufladen der bituminösen Reste
mit Abtransport und Entsorgung einschließlich
Entsorgungskosten sind in die Einheitspreise der
entsprechnenden Positionen einzurechnen.

Abstreuen
Die Flächen der neu erstellten Deckschichten sind
maschinell mit Feinsplitt 1/3, Material: Diabas,
Verbrauch 0,5-1,0 kg/m², abzustreuen. Das
Abstreumaterial ist zwischen dem 1. und 2. Walzgang
aufzubringen und sofort einzuwalzen. Die Abstreuung
muss gleichmäßig ohne Überlappung der abgestreuten
Flächen erfolgen. Das nach dem Walzvorgang nicht
eingebundene Abstreumaterial muss am nächsten
Arbeitstag mit einem Motorbesen bzw. einer Kehrmachine
restlos abgefegt werden. Das Material geht in das
Eigentum des Auftragnehmers über und ist ordnungsgemäß
zu entsorgen. Die Kosten für das Abstreuen
einschließlich Materiallieferung, Ausführung aller
Nebenarbeiten, Abfegen sowie Entsorgungskosten sind in
die Einheitspreise  der entsprechenden Positionen für
die Herstellung der Asphaltdeckschichten einzurechnen.

Geltungsbereich
Alle Positionen im Titel 1.30.6.
Menge: 0,000

**3.30.6.1210 AC 22 T S, Einbaumg. 250 kg/m², herst. (Fahrbahn)**
AC 22 T S, Einbaumg. 250 kg/m², herst. (Fahrbahn)
Asphalttragschicht AC 22 T S, Einbaumenge 250 kg/m²,
für die Fahrbahn -auch in Teilflächen- liefern,
einbauen verdichten.

Einheitspreis für den m² in Worten:

.......................................................
.......................
Menge: 2200,000 m²

**3.30.6.1295 AC 22 T S, Wiederherst./Profilausgleich**
AC 22 T S, Wiederherst./Profilausgleich
Asphalttragschicht AC 22 T S, zur Wiederherstellung von
Aufgrabungen und Arbeitsräumen oder zum Profilausgleich
-auch in Teilflächen- liefern, einbauen und verdichten.

Einheitspreis für die Tonne  in Worten:

.......................................................
.......................
Menge: 25,000 to

**3.30.6.5104 AC 8 D S, Einbaumg. 100 kg/m², herst. (Fahrbahn)**
AC 8 D S, Einbaumg. 100 kg/m², herst. (Fahrbahn)
Asphaltdeckschicht aus Asphaltbeton  AC 8 D S,
Einbaugewicht 100 kg/m², Material: Diabas, für die
Fahrbahn -auch in Teilflächen- liefern, einbauen und
verdichten.

Der Einbau der Asphaltdeckschicht in den jeweiligen
Bauabschnitten ist zwingend an je einem Arbeitstag im
Einbauverfahren "heiß an heiß" auszuführen. Die
zusätzlichen Maschinenkosten, sowie alle weiteren
zusätzlichen Kosten sind in den Einheitspreis
einzukalkulieren.

Einheitspreis für den m² in Worten:

.......................................................
.......................
Menge: 2200,000 m²

##### 3.30.7 MATERIALLIEFERRUNGEN

**3.30.7.0000 VORBEMERKUNGEN (ZUSÄTZLICH)**
VORBEMERKUNGEN (ZUSÄTZLICH)

DIN-Normen für Pflasterdecken, Plattenbeläge und
Einfassungen
DIN 483 | 2005-10
Bordsteine aus Beton
Formen, Maße, Kennzeichnung

DIN EN 1338 | 2003-08
Pflastersteine aus Beton
Anforderungen und Prüfverfahren

DIN EN 1339 | 2003-08
Platten aus Beton
Anforderungen und Prüfverfahren

DIN EN 1340 | 2003-08
Bordsteine aus Beton
Anforderungen und Prüfverfahren

Bordsteine anthrazit
Typ D-T-I.
Zweischichtig mit Vorsatz aus Basaltsplitt und
quarzhaltigem Natursand.

Bordsteine Quarzkies
Typ D-T-I.
Zweischichtig mit Vorsatz aus Quarzkies mit
quarzhaltigem Natursand, Körnung 2/4 mm.

Wasserleitbordsteine Quarzkies
Typ D-U-I.
Zweischichtig mit Vorsatz aus Quarzkies mit
quarzhaltigem Natursand, Körnung 2/4 mm.

Bordsteine weiß
Typ D-T-I.
Zweischichtig mit Weißbetonvorsatz, Kernbeton
hergestellt unter ausschließlicher Verwendung von
Basaltsplitt, Quarzsand, Portlandzement, ohne Flugasche
als Zementaustauschstoff.

Bordsteine Weißvorsatz
Typ D-T-I.
Weißvorsatz hergestellt unter ausschließlicher
Verwendung von weißem Portlandzement, weißem Quarzkies,
Quarzsand und mit weißpigmentierter Acrylatbeschichtung
in Anlehnung an die Richtlinie für die Herstellung von
weißen Betonfertigteilen für Fahrbahnmarkierungen.

Bordsteine grau
Typ D-T-I.
Zweischichtig mit Vorsatz aus Basaltsplitt und
quarzhaltigem Natursand.

Rinnenpflaster rot
Aus Beton auf Basaltsplittbasis (durch und durch). Mit
umlaufender Fase

Rinnenpflaster anthrazit
Aus Beton auf Basaltsplittbasis (durch und durch).
Mit umlaufender Fase.

Rinnenpflaster Quarz- und Granit
Aus Beton auf Basaltsplittbasis (durch und durch),
Vorsatz der Ansichtsfläche aus Quarz- und
Granitsplitten der Körnung 1/3, Ansichtsflächen fein
angewaschen. Mit umlaufender Fase.

Rinnenpflaster, weiß
Aus Beton auf Basaltsplittbasis (durch und durch). Mit
umlaufender Fase.

Rechteckpflaster, grau
Zweischichtig, Vorsatz aus Quarzkorn 0-5 mm,
Vorsatzstärke 10 mm,
Mindestdruckfestigkeit 66 N/mm².

Rechteckpflaster, weiß
Zweischichtig, Vorsatz aus Weißzement, Vorsatzstärke 10
mm,
Mindestdruckfestigkeit 66 N/mm².

Rechteckpflaster anthrazit
Zweischichtig, Vorsatz aus Basaltsplitt 0-5 mm,
Vorsatzstärke 10 mm,
Mindestdruckfestigkeit 66 N/mm².

Rechteckpflaster, Radwegrot, scharfkantig
Zweischichtig mit Abstandhaltern, Vorsatz aus
Liparitsplitt 0-5 mm,
Vorsatzstärke mind. 10 mm.

Schwalbenschwanzverbundpflaster
Typ: B-F-K .
Einschließlich der erforderlichen Ergänzungssteine
(Halbe und Anfangssteine) sowie Kurvensätze, Oberfläche
planmäßig eben, ohne umlaufende Fase an der
Steinoberseite, Abstandshalter an allen Steinseiten,
Vorsatz der Ansichtsfläche aus Beton mit Basaltvorsatz.

S-Verbundsteinpflaster
Einschließlich der erforderlichen Kurvensätze, Rand-
und Abschlusssteine, zweischichtig, Vorsatz aus
Quarzkorn 0-5 mm, Vorsatzstärke mind. 10 mm,
Quarzkornanteil im Vorsatz mind. 55 %.

Gehwegplatten
Typ B-G-U-L-R-7.
Oberfläche planmäßig eben, ohne umlaufende Fase an der
Oberseite, Abstandshalter an allen Steinseiten, Vorsatz
der Ansichtsfläche aus Basaltsplitt und quarzhaltigem
Natursand.

Großpflaster Quarz-Granit-Weiß
Aus Beton auf Basaltsplittbasis (durch und durch),
Vorsatz der Ansichtsfläche aus Quarz- und
Granitsplitten der Körnung 1/3 sowie reflektierende
Glasperlen, Ansichtsflächen ausgewaschen.
Mit umlaufender Fase.

Geltungsbereich
Alle Positionen im Titel 1.30.7.
Menge: 0,000

**3.30.7.2004 HB 12/15/25/100 cm, anthrazit, lief.**
HB 12/15/25/100 cm, anthrazit, lief.
Hochbordsteine, 12/15/25/100 cm, anthrazit,
Ansichtsflächen ausgewaschen, liefern.

Einheitspreis für den Meter in Worten:

.......................................................
.......................
Menge: 5,000 m

**3.30.7.4111 Rinnenpfl., einreihig, 16-24/16/14 cm, anthrazit, lief.**
Rinnenpfl., einreihig, 16-24/16/14 cm, anthrazit, lief.
Rinnenpflaster, einreihig, 24/16/14 cm und 16/16/14 cm,
Farbe anthrazit, liefern.
Einheitspreis für den Meter in Worten:

.......................................................
.......................
Menge: 780,000 m

##### 3.30.8 EINFASSUNGEN VERSETZEN

**3.30.8.0001 VORBEMERKUNGEN (ZUSÄTZLICH)**
VORBEMERKUNGEN (ZUSÄTZLICH)

Schnitte
Im Einheitspreis ist der Verschnitt mit Abfuhr und
Entsorgung, die Lieferung der notwendigen Materialien
und die Ausführung aller Nebenarbeiten enthalten.

Einfassungen
Die Einfassungen werden auf einem Betonfundament mit
einer von Höhe 20 cm und mit einer 15 cm breiten
Rückenstütze versetzt. Die Herstellung der Fundamente,
die Lieferung aller Zusatzmaterialien und die
Gestellung der Schalung ist in die Positionen der
entsprechenden Einheitspreise einzukalkulieren.

Rinnen
Die Rinnen werden auf einem Betonfundament mit einer
von Höhe 20 cm versetzt. Die Herstellung der
Fundamente, die Lieferung aller Zusatzmaterialien und
die Gestellung der Schalung ist in die Positionen der
Einheitspreise einzukalkulieren.

L-Wände
Die Betonwinkelstützmauern werden auf einem
Betonfundament mit einer von Höhe 20 cm versetzt. Die
Herstellung der Fundamente, die Lieferung aller
Zusatzmaterialien und das Verschließen der Fugen mit
wasserundurchlässigem Dichtband ist in die Positionen
der Einheitspreise einzukalkulieren.

Beton
Gemäß DIN 18318 ist bei befahrbaren Flächen Beton der
Güte  C 20/25 und bei begehbaren Flächen Beton der Güte
C 16/20 zu verwenden. Der Beton für Fundamente und
Rückenstützen ist zu verdichten.

Fugen
Die Bordsteine und Rinnen einschließlich  der
Fundamente sind alle 5 Meter mit durchgehenden
Dehnungsfugen zu versehen, die durch den Einbau von 12
mm starken Gummi-Dehnscheiben herzustellen sind.

Die übrigen 10-15 mm dicken Fugen von Bordsteinen sind
bis 2 cm unter Außenkante mit Sand zu verfüllen und mit
kalteinbaufähigen Bitumenfugenkitt sauber zu
verstreichen.

Die Herstellung der Fugen ist in die Positionen der
entsprechenden Einheitspreise einzukalkulieren.

Geltungsbereich
Alle Positionen im Titel 1.30.8.
Menge: 0,000

**3.30.8.1100 HB 12/15/25 cm vers.**
HB 12/15/25 cm vers.
Hochbordsteine, Format 12/15/25 cm, in Geraden und
Bögen, einschließlich der erforderlichen Übergangs-,
Eck- und Parkbuchtsteine, -auch in Teillängenversetzen.

Einheitspreis für den Meter in Worten:

.......................................................
.......................
Menge: 15,000 m

**3.30.8.1400 Naturbordsteine vers.**
Naturbordsteine vers.
Naturbordsteine verschiedener Profile (Breite: bis zu
30 cm, Höhe: bis zu 30 cm), in Geraden und Bögen, -auch
in Teillängen- versetzen.

Einheitspreis für den Meter in Worten:

.......................................................
.......................
Menge: 30,000 m

**3.30.8.1910 HB 12/15/25 schn.**
HB 12/15/25 schn.
Hochbordsteine, Formate 12/15/25 cm, im
Nassschnittverfahren schneiden.

Einheitspreis für das Stück in Worten:

.......................................................
.......................
Menge: 5,000 Stck

**3.30.8.1940 Naturbordsteine schn.**
Naturbordsteine schn.
Naturbordsteine verschiedner Profile (Breite bis zu 30
cm, Höhe bis zu 30 cm), im Nassschnittverfahren
schneiden.

Einheitspreis für das Stück in Worten:

.......................................................
.......................
Menge: 5,000 Stck

**3.30.8.6124 Rinnenpfl., einreihig, 16-24/16/14 cm vers.**
Rinnenpfl., einreihig, 16-24/16/14 cm vers.
Rinnenpflaster, Format, 24/16/14 cm und 16/16/14 cm, in
Geraden und Bögen, als einreihige  Rinnen- oder
Abschlussbahn -auch in Teillängen- versetzen.

Einheitspreis für den Meter  in Worten:

.......................................................
.......................
Menge: 780,000 m

**3.30.8.6324 Einreihige Natursteinpflasterrinne vers.**
Einreihige Natursteinpflasterrinne vers.
Natursteingroßpflaster verschiedener Formate, in
Geraden und Bögen, als einreihige  Rinnen- oder
Abschlussbahn -auch in Teillängen- versetzen.

Einheitspreis für den Meter  in Worten:

.......................................................
.......................
Menge: 65,000 m

**3.30.8.6610 Fuge zwischen Rinne /Bordstein herst.**
Fuge zwischen Rinne /Bordstein herst.
Die bis zu 50 mm breiten Längsfugen zwischen Bordstein
und Rinne sind unverzüglich mit einer Zement-
Quarzsandmischung MG III zu verfugen bzw.
einzuschlämmen.

Einheitspreis für den Meter  in Worten:

.......................................................
.......................
Menge: 780,000 m

**3.30.8.6910 Rinnenpfl., 24/16/14 cm, schn.**
Rinnenpfl., 24/16/14 cm, schn.
Rinnenpflaster, Format 24/16/14 bzw. 16/16/14 cm, im
Nassschnittverfahren schneiden.

Einheitspreis für das Stück in Worten:

.......................................................
.......................
Menge: 50,000 Stck

##### 3.30.9 PFLASTER / PLATTEN VERLEGEN

**3.30.9.0000 VORBEMERKUNGEN (ZUSÄTZLICH)**
VORBEMERKUNGEN (ZUSÄTZLICH)

Schnitte
Im Einheitspreis ist der Verschnitt mit Abfuhr und
Entsorgung, die Lieferung der notwendigen Materialien
und die Ausführung aller Nebenarbeiten enthalten.

Mülheimer Rot
Das Pfaster "Mülheimer Rot" besteht aus drei
verschiedenfarbigen Pflastersteinen. Die Steine sind
auf der Baustelle zu mischen. Der erhöhte Aufwand für
das Mischen und Verlegen des Pflasters Mülheimer Rot in
Mischverkehrsflächen ist in die Einheitspreise der
entsprechenden Positionen einzukalkulieren.

Bettungs- und Fugenmaterial
Die Verlegung des Pflasters erfolgt auf einer  4 cm
dicken Bettungsschicht aus Brechsand-Splittgemisch 0/5.
Die  Sieblinien der Bettungsschicht müssen dem
Merkblatt für Flächenbefestigungen mit Pflasterdecken
und Plattenbelägen M FP 1 (Ausgabe 2003) entsprechen.
Die 3 - 5 mm breiten Fugen sind mit der gleichen
Gesteinsart wie die Bettungsschicht, jedoch in der
Körnung 0 - 2 mm, vollständig zu verfüllen und mit
einer kunststoffüberzogenen Rüttelplatte (Gummischürze)
abzurütteln.

Geltungsbereich
Alle Positionen im Titel 1.30.9.
Menge: 0,000

**3.30.9.0108 Betonsteinpflaster verschiedener Formate, in Seitenräumen (im vorgefun denen Verband) verl.**
Betonsteinpflaster verschiedener Formate, in
Seitenräumen (im vorgefundenen Verband) verl.
Betonsteinpflaster verschiedener Formate, bis zu 10 cm
Dicke -auch in Teilflächen- im vorgefundenen Verband
verlegen.

Einheitspreis für den  m²  in  Worten:

.......................................................
.......................
Menge: 25,000 m²

**3.30.9.7108 Betonsteinpfl. bis 10 cm stark schn.**
Betonsteinpfl. bis 10 cm stark schn.
Schnittkante an Pflastersteinen bis 10 cm Stärke
mittels Motorschneidegerät im Nassschnittverfahren
herstellen.

Einheitspreis für den Meter  in Worten:

.......................................................
.......................
Menge: 5,000 m

#### 3.33 MARKIERUNGSARBEITEN

##### 3.33.1 THERMOPLASTISCHE MARKIERUNGEN

**3.33.1.0000 VORBEMERKUNGEN**
VORBEMERKUNGEN
Die Ausführung der Markierungsarbeiten erfolgt gemäß
den Zusätzlichen Technischen Vertragsbedingungen und
Richtlinien für Markierungen auf Straßen, Ausgabe 2013
(ZTV M 13). Es sind Markierungssysteme des Typs II zu
verwenden.

Die Richtlinien für die Markierung von Straßen (RMS),
Teil 1 und 2, sind zu beachten.

Die Fahrbahnmarkierung ist als Dauermarkierung in
Heiss- oder Kaltplastik  herzustellen.

Es darf keine vorgefertigte Markierung verwendet
werden.

Abgerechnet wird nur die neu markierte Länge bzw.
Fläche. Im Einheitspreis enthalten ist die
Vormarkierung, sowie die Einmessung und Anzeichnung der
Markierungen. Loser Schmutz ist von der zu markierenden
Fläche zu entfernen.

Bei der Beseitigung von Markierungen wird  die
beseitigte Markierungsfläche vergütet. Bei Pfeil
Buchstabe, Ziffer, Verkehrsschild und Piktogramm ergibt
sich die Fläche aus dem kleinsten umschließenden
Rechteck.
Menge: 0,000

**3.33.1.1010 Bestandsplan vom Altbestand der Fahrbahnmarkierung erstellen**
Bestandsplan vom Altbestand der Fahrbahnmarkierung
erstellen
Vorhandene Markierung innerhalb der Ausbaugrenzen in
einem örtlichen Vermessungsnetz aufnehmen und in einem
Plan Maßstab  1 : 250 darstellen.

Die Arbeiten sind so frühzeitig auszuführen, dass der
Bestandsplan vom Altbestand der Markierungen der
örtlichen Bauüberwachung bereits vor Baubeginn zur
Prüfung und Freizeichnung vorliegt.

Die aufgemessenen Markierungen sind so zu vermaßen,
dass nach dem Aufbringen der Abschlussdecke die
ordnungsgemäße Wiederherstellung in der Örtlichkeit
gemäß der RMS möglich ist.

Einheitspreis für die Pauschale in Worten:

.......................................................
.......................
Menge: 1,000 Pau.

**3.33.1.1040 Nasse Fahrbahndecken trocknen**
Nasse Fahrbahndecken trocknen
Nasse Fahrbahndecken in nicht zusammenhängenden Flächen
schonend trocknen.

Einheitspreis für den m² in Worten:

.......................................................
.......................
Menge: 9,000 m²

**3.33.1.2120 Fahrbahnmarkierung herstellen, unterbrochener Schmalstrich, b = 12 cm**
Fahrbahnmarkierung herstellen, unterbrochener
Schmalstrich, b = 12 cm
Fahrbahnmarkierung, in reflektierender
Dickschichtmarkierung, weiß, in einer Dicke von 3,0 mm
herstellen.

Unterbrochener Schmalstrich (S)
Strichbreite: 0,12 m

Einheitspreis für den Meter  in Worten:

.......................................................
.......................
Menge: 45,000 m

**3.33.1.2140 Fahrbahnmarkierung herstellen, unterbrochener Breitstrich, b = 25 cm**
Fahrbahnmarkierung herstellen, unterbrochener
Breitstrich, b = 25 cm
Fahrbahnmarkierung, in reflektierender
Dickschichtmarkierung, weiß, in einer Dicke von 3,0 mm
herstellen.

Unterbrochener Breitstrich (B)
Strichbreite: 0,25 m

Einheitspreis für den Meter  in Worten:

.......................................................
.......................
Menge: 6,000 m

**3.33.1.2633 Fahrbahnmarkierung herstellen, Piktogramm E-Auto**
Fahrbahnmarkierung herstellen, Piktogramm E-Auto
Fahrbahnmarkierung  in reflektierender
Dickschichtmarkierung, weiß, in einer Dicke von 3 mm
herstellen.

Piktogramm E-Auto
Breite: 1000 mm, Höhe: 700 mm

Einheitspreis für das Stück  in Worten:

.......................................................
.......................
Menge: 2,000 Stck

#### 3.39 VERMESSUNG

##### 3.39.2 VERMESSUNGSLEISTUNGEN DURCH DEN AN

**3.39.2.0020 Ausführung von vermessungstechnischen Arbeiten durch den AN**
Ausführung von vermessungstechnischen Arbeiten durch
den AN
Ausführung von zusätzlichen vermessungstechnischen
Arbeiten durch den Auftragnehmer zur Sicherstellung
eines ausreichenden Längs- und Quergefälles für die
Oberflächenentwässerung. Inkl. der Erstellung und
Absteckung der neuen Rinnenhöhen. Die vorgegebenen
Tiefpunkte sind die Straßenabläufe. Die vorhandenen
Höhen der Grenzbebauung sind anzunehmen. Die
Vermessungsarbeiten müssen jeweils so rechtzeitig
erfolgen, dass grundsätzlich ein kontinuierlicher
Bauablauf gewährleistet ist.

Im Einheitspreis sind auch die Kosten für Achs- und
Grenzabsteckungen sowie für die notwendigen
Kontrollmessungen während der Bauausführung enthalten.

Die Vermessungsleistungen sind in eigener Zuständigkeit
und Verantwortung zu erbringen.

Hinweis
Die Angabe der Grenzen des Geländes gemäß VOB / B § 3
(2) erfolgt durch den AG. Das Abstecken der Hauptachsen
der baulichen Anlagen erfolgt entgegen der VOB / B § 3
(2) durch den AN. Die Kosten für diesen erhöhten
Aufwand sind in den Einheitspreis dieser Position
einzukalkulieren.

Einheitspreis für die Pauschale in Worten:

.......................................................
.......................
Menge: 1,000 Pau.

### 4 Fahrbahnerneuerung Vandalenstraße von Fe rdinandstraße bis Sternstraße

*Hinweis*
Fahrbahnerneuerung Vandalenstraße von Ferdinandstraße
bis Sternstraße

#### 4.10 ERSCHLIESSEN UND ABRÄUMEN DER BAUSTELLE

*Hinweis*
Vorbemerkungen zu Arbeiten in den Vegetationsflächen
Die Arbeiten sind  nach FLL  Teil 1 und Teil 2 und der
Ergänzung nach  DIN 18915 und DIN 18916  durchzuführen.

1. Die Baumschutzarbeiten nach DIN - Norm  18920 -
`Schutz von Bäumen, Pflanzenbeständen und
Vegetationsflächen bei Baumaßnahmen` und RAS LP 4 -
`Richtlinien für die Anlagen von Straßen, Teil:
Landschaftsbau Abschnitt 4: Schutz von Bäumen,
Vegetatonsbeständen und Tieren bei Baumaßnahmen `sind
zu beachten.

2. Die Herstellung von Gräben, Mulden oder Baugruben im
Wurzelbereich mit einem Bagger sind verboten. Die
Herstellung darf hier per Handschachtung oder mittels
Saugbaggern unter Aufsicht der beauftragten
baumfachlichen Baubegleitung durchgeführt werden. Der
Abstand vom Stammfuß muss mindestens 2,50 m betragen.

3. Wurzelverletzungen und -kappungen sind ausdrücklich
verboten. Für die Umsetzung der Maßnahme nachweislich
erforderlichen Eingriffe ins Wurzelwerk sind zwingend
mit der / dem verantwortlichen Baumsachverständigen vor
Ort abzustimmen.

4. Die Maßnahmen im Wurzelbereich der Straßenbäume sind
vom bauausfühenden Unternehmen fotodokumentarisch zu
begleiten. Der Bereich Umwelt der Stadt Oberhausen bzw.
die SBO / Baumschutz behalten sich vor, diese während
und / oder nach der Bauausführung einzufordern.

5. Müssen Grünflächen mit Gehölzbestand für die Dauer
der Bautätigkeit überfahren werden, sind
Schutzmaßnahmen zu ergreifen und einzuplanen, die die
Wurzeln vor Beschädigung und direktem Lasteinfall
schützen. Hierzu sind geeignete Abdeckmaßnahmen (z. B.
Stahlplatte mit einem lichten Abstand von mind. 10 cm
zum oberirdischen Wurzelwerk oder zum bestehenden
Boden) vorzusehen.

6. Bei Tiefbauarbeiten (Leitungsarbeiten) im Wurzelraum
von Bäumen sind generell Wurzelschutzplatten
einzubauen, um den Wurzeleinwuchs in die Leitungszone
zu verhindern und die Baumwurzeln zukünftig bei
Ausschachtungsarbeiten zu schützen.

7. Der Fällverbotszeitraum gem. § 39
Bundesnaturschutzgesetz ist zu beachten, somit ist es
verboten Bäume, Hecken, lebendige Zäune, Gebüsch und
andere Gehölze in der Zeit vom  1. März bis zum 30.
September abzuschneiden und auf den  Stock zu setzten,
zulässig sind schonende Form- und Pflegeschnitte zur
Beseitigung des Zuwachses der Pflanzen oder zur
Gesunderhaltung von Bäumen.

Die Mehraufwände, die durch die Einhaltung der
Anforderungen aus den Vorbemerkungen entstehen, sind in
den Einzelpreisen mit einzurechnen.

##### 4.10.1 BAUSTELLENEINRICHTUNG

**4.10.1.1010 Baustelle einrichten**
Baustelle einrichten
Baustelle für Anfuhr, Abladen, Aufstellen, Einrichten
und Umbauen aller für die Bauausführung erforderlichen
Geräte, Maschinen, Büro-, Mannschafts- und
Gerätewagen/-buden einrichten. Die Vorhaltekosten sind
in die entsprechenden Positionen einzurechnen.

Eine Einzäunung der BE-Fläche ist in den Einheitspreis
einzurechnen und wird nicht gesondert vergütet.

Hinweis: Die Personalkosten sind grundsätzlich in die
entsprechenden Leistungspositionen einzurechnen.

Einheitspreis für die Pauschale in Worten:

.......................................................
.......................
Menge: 1,000 Pau.

**4.10.1.1020 Baustelle räumen**
Baustelle räumen
Für Abbauen, Verladen und Abfahren aller unter der
Position "Baustelle einrichten" aufgeführten
Einrichtungen.

Einheitspreis für die Pauschale in Worten:

.......................................................
........................
Menge: 1,000 Pau.

**4.10.1.1030 Wasser heranbringen**
Wasser heranbringen
Heranbringen von Wasser zu den jeweiligen
Verwendungsstellen einschließlich der Herstellung der
erforderlichen Zapfstellen und späterem Abbau.

Die Kosten für die Wasser- und Abwassergebühren sowie
für Fahrbahnquerungen (Schlauchbrücken) sind in die
entsprechenden Positionen einzurechnen und werden nicht
gesondert vergütet.

Einheitspreis für die Pauschale in Worten:

.......................................................
.......................
Menge: 1,000 Pau.

**4.10.1.1040 Strom heranbringen**
Strom heranbringen
Heranbringen von Strom zu den Verwendungsstellen von
einem an das öffentliche Versorgungsnetz
angeschlossenen Baustromzähler.

Die Energiekosten sind in die entsprechenden Positionen
einzurechnen und werden nicht gesondert vergütet.

Einheitspreis für die Pauschale in Worten:

.......................................................
.......................
Menge: 1,000 Pau.

**4.10.1.2360 Baugrubenabdeckung, BKL 60, herstellen (Provisorische Überfahrt)**
Baugrubenabdeckung,  BKL 60, herstellen (Provisorische
Überfahrt)
Befahrbare Abdeckung als provisorische Überfahrt, für
eine Verkehrsbelastung der Brückenklasse 60,
einschließlich Auflager herstellen, vorhalten und nach
Beendigung der Arbeiten wieder ausbauen, aufladen und
abfahren, einschließlich aller Nebenarbeiten.

Abrechnungsbreite ist die Breite des Arbeitsraums.
Abrechnungslänge ist die notwendige Länge, um eine
provisorische Überfahrt herzustellen.

Überlappungen bei der Abdeckung sind in den
Einheitpreis einzurechnen und werden nicht gesondert
vergütet.

Einheitspreis für den m² in Worten:

.......................................................
.......................
Menge: 15,000 m²

**4.10.1.5100 Baustellenhinweisschild (STADT OB) liefern und aufstellen**
Baustellenhinweisschild (STADT OB) liefern und
aufstellen
Baustellenhinweisschild nach Vorlage der Stadt
Oberhausen (siehe Anlage 2,00m x 2,00m), inklusive
geeignetem Gestell bestellen, auf einen vom AN zur
Verfügung gestellten  LKW aufladen, zum Verwendungsort
transportieren, abladen und aufstellen. Das Gestell ist
so zu wählen, dass der lichte Raum zwischen Unterkante
Schild und GOK 2,30 m beträgt. Das Bauschild ist mit
geeigneten Materialien gegen kippen zu sichern.

Das Gestell des Bauschildes ist komplett mit
retroreflektierendem Absperrmaterial gemäß RSA 21 zu
sichern und zu beleuchten. Die Kosten hierfür sind in
den Einheitspreis einzurechnen.

Das Bauschild ist Eigentum des Auftragnehmers.
Sämtliche Schäden, die während der Bauzeit an dem
Bauschild und durch das Bauschild entstehen, hat der
Auftragnehmer auf seine Kosten zu beseitigen.

Vor der Fertigung des Schildes muss das Layout per
E-Mail der WBO GmbH zur Verfügung gestellt werden. Die
Fertigung des Schildes darf erst nach erfolgter
schriftlicher Freigabe erfolgen.

Die Kosten für anfallende Bauzeitenänderungen auf dem
Bauschild gehen zu Lasten des AN und werden nicht
gesondert vergütet.
Nach Abschluss der Bauarbeiten ist das Bauschild mit
Gestell abzubauen, auf einen vom AN zur Verfügung
gestellten LKW aufzuladen und zu entsorgen.

Einheitspreis für das Stück in Worten:

.......................................................
........................
Menge: 2,000 Stck

**4.10.1.5300 Bauseits gestelltes Baustellenhinweisschild abholen und nach Beendigun g der Maßnahme zurückbringen**
Bauseits gestelltes Baustellenhinweisschild abholen und
nach Beendigung der Maßnahme zurückbringen
Es ist ein Baustellenhinweisschild mit den Maßen
600*600mm am Zentralen Betriebshof der
Wirtschaftsbetriebe Oberhausen GmbH, Buschhausener
Straße 149, 46149 Oberhausen zu Beginn der Maßnahme
abzuholen, sichtbar auf der Baustelle aufzustellen, zu
unterhalten und nach Beendigung der Maßnahme zum ZBH
zurückzubringen.

An dem Schild ist ein Vierkantrohr mit einer Länge von
700mm (Öffnungsmaß 40*40mm) fest am SChild montiert.
Die Fußplatten und ein Vierkantrohr sind bauseitig vom
AN zu stellen.

Das Schild ist mit einem Barcode versehen und wird
jeder Baumaßnahme zugeordnet. Die Kontaktdaten und die
Baumaßnahme sind zwingend anzugeben.

Einheitspreis für das Stück in Worten:

.......................................................
........................
Menge: 1,000 Stck

**4.10.1.5500 Bereitstellung und Rücktransport von Müllgefäßen**
Bereitstellung und Rücktransport von Müllgefäßen
Der Auftragnehmer hat an allen im Abfuhrkalender
festgelegten Tagen der Müllabfuhr die Müllgefäße der im
Sperrbereich liegenden Grundstücke zu den in den
Lageplänen ausgewiesenen Sammelplätzen außerhalb des
Baufeldes zu transportieren und nach erfolgter Leerung
wieder ordnungsgemäß zu den jeweiligen Standorten
zurückzubringen.
Die Müllgefäße sind an den Abfuhrtagen spätestens bis
7:00 Uhr an den Sammelplätzen bereitzustellen.
Maßgebend für Lage und Anzahl der Sammelplätze sind die
der Ausschreibung beigefügten Lagepläne. Die Abfuhrtage
ergeben sich aus den ebenfalls beigefügten
Abfuhrkalendern.
Die Verpflichtung zur Leistungserbringung besteht auch
an Tagen, an denen aufgrund ungünstiger
Witterungseinflüsse (Schlechtwettertage) keine
Bauleistungen ausgeführt werden.
Aus der Erbringung dieser Leistung, insbesondere an
Schlechtwettertagen oder bei witterungsbedingtem
Baustillstand, kann keine Behinderungsanzeige, kein
Anspruch auf Bauzeitverlängerung sowie kein Anspruch
auf Mehrvergütung abgeleitet werden, soweit sich der
Leistungsumfang nicht ändert.
Die Leistung ist für die gesamte Dauer der Bauzeit zu
erbringen und umfasst sämtliche erforderlichen
Arbeitsleistungen, Transportleistungen, Geräte,
Hilfsmittel, etc.
Die hierfür erforderlichen Kosten sind in den
Einheitspreis dieser Position einzukalkulieren. Eine
anderweitige Vergütung der Leistung erfolgt nicht.

Abrechnung: Pauschal für die gesamte Bauzeit.

Einheitspreis für die Pauschale in Worten:

.......................................................
.......................
Menge: 1,000 Pau.

##### 4.10.2 VERKEHRSSICHERUNG

**4.10.2.0000 VORBEMERKUNGEN**
VORBEMERKUNGEN
Hinweis
Die in den einzelnen Leistungspositionen enthaltenen
Richtlinien, Vorschriften, o. ä. gelten in ihrer
jeweils gültigen Fassung.

Abrechnung
Die Abrechnung erfolgt nur nach Vorlage einer Kopie der
verkehrsrechtlichen Anordnung.
Menge: 0,000

**4.10.2.1005 Verkehrssicherung der Baustelle nach StVO**
Verkehrssicherung  der Baustelle nach StVO
Maßnahmen zur Sicherung und Regelung des öffentlichen
Verkehrs nach STVO und der verkehrsrechtlichen
Anordnung des Fachbereichs 5-6-20, Verkehrs- und
Baustellenmanagement der Stadt Oberhausen, aufstellen,
vorhalten, während der Bauzeit unterhalten und
anschließend abbauen sowie die benutzten Flächen in den
ursprünglichen Zustand versetzen.

Sämtliche Verkehrszeichen müssen den Vorschriften der
StVO sowie den Richtlinien für die Sicherung von
Arbeitsstellen an Straßen (RSA 2021), entsprechen.

Die Zusätzlichen Technischen Vertragsbedingungen und
Richtlinien für Sicherungsarbeiten an Arbeitsstellen an
Straßen (ZTV-SA 1997, Ausgabe 2003) und die
Zusätzlichen Technischen Vertragsbedingungen und
Richtlinien für Fahrzeug - Rückhaltesysteme (ZTV - FRS,
aktuelle Fassung) sind Vertragsbestandteil.

Für die Verkehrssicherung sind Fachfirmen oder
Fachpersonal für die Sicherung von Arbeitsstellen
einzusetzen, die Mitarbeiter beschäftigen, die
entsprechend dem Merkblatt über Rahmenbedingungen für
erforderliche Fachkenntnisse zur Verkehrssicherung von
Arbeitsstellen an Straßen (MVAS 99) geschult sind. Die
Kontrollen müssen von qualifizierten
Sicherungsfachleuten durchgeführt werden, die in der
Lage sind, genehmigungsfähige Verkehrssicherungspläne
vorzulegen und jederzeit die ausgeführte
Baustellensicherung beurteilen können.

Mit der Annahme des Auftrages zur Durchführung der
Baumaßnahme überträgt gleichzeitig der Auftraggeber
(AG) die Verkehrssicherungspflicht  - für die Dauer der
gesamten Bauzeit der Maßnahme - auf den Auftragnehmer
(AN). Der AN stellt den AG von allen Ansprüchen Dritter
frei.

Das Einholen der erforderlichen Genehmigungen,
Aufstellen eines Verkehrszeichen- / Absperrplanes  usw.
einschl. Bezahlung der anfallenden Gebühren ist in den
Einheitspreis dieser Position einzukalkulieren.

Die Baustellensicherung beinhaltet:

Die Sicherung und Regelung des Verkehrs. Die
Ausschilderung der Baustelle muss entsprechend der STVO
erfolgen. Alle gemäß Verkehrszeichenplan erforderlichen
Verkehrsschilder, Sperreinrichtungen, etc. sind in den
Preis dieser Position einzurechnen.

Die Warnleuchten, die gesamte Beschilderung und
Absperrung sind zu kontrollieren und zu warten. Die
Kontrolle und Wartung der gesamten
Arbeitsstellensicherung erfolgt gemäß Punkt 7. der
ZTV-SA (Ausgabe 1997, Stand 2003), während der gesamten
Dauer der Bauzeit. Die Dokumentation der
ordnungsgemäßen Kontrollen durch den Auftragnehmer ist
dem Auftraggeber durch entsprechende Kontoll- und
Wartungsprotokolle vorzulegen. Eine Dokumentation in
den Baustellentagesberichten ist nicht ausreichend.

Die Verkehrssicherung muss im Zuge der fortschreitenden
Baumaßnahme den ständig wechselnden Erfordernissen des
Straßen- und Fußgängerverkehrs angepasst werden.

Die Zufahrten und Zugänge zu den anliegenden
Grundstücken sind  während der gesamten Bauzeit zu
gewährleisten. Die Müllabfuhr muss gewährleistet
werden. Die Zufahrt für Feuerwehr und Rettungswagen
muss gewährleistet sein. Hydranten sind frei zu halten.

Einheitspreis für die Pauschale in Worten:

.......................................................
.......................
Menge: 1,000 Pau.

**4.10.2.1025 Absperrschranken zur Fußgängersicherung liefern und aufstellen**
Absperrschranken zur Fußgängersicherung liefern und
aufstellen
Längsabsperrung zum Gehweg durch Absperrschranken, Höhe
1000 mm,  mit Tastleiste zur Fußgängersicherung
liefern, zum Aufstellungsort transportieren,
aufstellen, vorhalten, warten und entsprechend dem
Baufortschritt versetzen. Nach Beendigung der Arbeiten
sind die Absperrschranken abzubauen, aufzuladen und
abzufahren.

Die Absperrschranken müssen den Vorschriften der StVO
sowie den Richtlinien für die Sicherung von
Arbeitsstellen an Straßen (RSA 2021), entsprechen.

Die Zusätzlichen Technischen Vertragsbedingungen und
Richtlinien für Sicherungsarbeiten an Arbeitsstellen an
Straßen (ZTV-SA 1997, Stand 2003) werden
Vertragsbestandteil.

Demzufolge müssen die Absperrschranken und Tastleisten
für Sehbehinderte (Blinde) den Technischen
Lieferbedingungen für Absperrschranken entsprechen.

Einheitspreis für den Meter in Worten

.......................................................
.......................
Menge: 370,000 m

**4.10.2.1045 Vorhandene Verkehrszeichen bzw. Wegweiser auskreuzen oder abdecken**
Vorhandene Verkehrszeichen bzw. Wegweiser auskreuzen
oder abdecken
Vorhandene Verkehrszeichen bzw. stationäre Wegweiser
nach Vorgabe und Anweisung des Fachbereichs 5-6-20,
Baustellenmanagement der Stadt Oberhausen, fachgerecht
auf Zeit auskreuzen bzw. abdecken.

Das Auskreuzen der Verkehrszeichen bzw. Wegweiser darf
nur mit zugelassenen Band, welches eine mechanische
Beschädigung der Oberfläche ausschließt oder mit
Auskreuzvorrichtungen, erfolgen.

In den Einheitspreis sind alle Arbeiten, die
erforderlichen Arbeits- und Hilfsgeräte sowie die
spätere Wiederherstellung des ursprünglichen Zustandes
des Verkehrszeichens bzw. Wegweisers einzurechnen.

Einheitspreis für das Stück in Worten:

.......................................................
.......................
Menge: 5,000 Stck

**4.10.2.1211 Zwei großräumige Umleitungsstrecken einrichten (Kfz-Verkehr)**
Zwei großräumige Umleitungsstrecken einrichten
(Kfz-Verkehr)
Zwei großräumige Umleitungsstrecken gemäß
verkehrsrechtlicher Anordnung des Fachbereichs 5-6-20,
Verkehrs- und Baustellenmanagement der Stadt
Oberhausen, für den Kraftfahrzeugverkehr einrichten
einschließlich Lieferung und fachgerechter Aufstellung
der für die Umleitung erforderlichen Beschilderung
gemäß StVO, für die gesamte Dauer unterhalten und nach
Abschluss der Bauarbeiten wieder abbauen, aufladen und
abfahren.

Das Einholen der erforderlichen Genehmigungen,
Aufstellen eines Umleitungsplanes einschl. Bezahlung
der anfallenden Gebühren ist in den Einheitspreis
dieser Position einzukalkulieren.

Es sind nummerierte Umleitungsstrecken mit
Verkehrszeichen 455 der Straßenverkehrsordnung
einzuplanen.

Die Verkehrszeichen müssen den Vorschriften der StVO
sowie den Richtlinien  von Arbeitsstellen an Straßen
(RSA 2021) und den Richtlinien für
Umleitungsbeschilderungen (RUB 1992) entsprechen.

Einheitspreis für die Pauschale in Worten:

.......................................................
.......................
Menge: 1,000 Pau.

**4.10.2.1220 Planskizze (VZ 458) liefern und aufstellen**
Planskizze (VZ 458) liefern und aufstellen
Lieferung einer Planskizze (Vorwegweiser -
Verkehrszeichen 458), und Aufstellung an einem vom
Fachbereich 5-6-20, Verkehrs- und Baustellenmanagement
der Stadt Oberhausen, festgelegten Standort.

Die Planskizze muss mindestens 1250 mm breit und
mindestens 1600 mm hoch sein. Eingeschlossen ist die
Aufstellvorrichtung, die den Technischen
Lieferbedingungen für Aufstellvorrichtungen entsprechen
muss.

Das Gestell der Planskizze ist komplett mit
retroreflektierendem Absperrmaterial gemäß RSA,
aktuelle Fassung, zu sichern und zu beleuchten. Die
Kosten hierfür sind in den Einheitspreis einzurechnen.

Im Einheitspreis ist auch die notwendige Beschriftung
der Planskizze für die Umleitungsstrecke gemäß der
verkehrsrechtlichen Anordnung des Fachbereichs 5-6-20,
Verkehrs- und Baustellenmanagement enthalten.

Die Unterhaltung, der Abbau und die Abfuhr der
Planskizze nach Abschluss der Bauarbeiten
einschließlich aller erforderlichen Nebenarbeiten und
die Beseitigung der Fundamente ist ebenfalls im
Einheitspreis enthalten.

Einheitspreis für das Stück in Worten:

.......................................................
.......................
Menge: 4,000 Stck

##### 4.10.3 BAUFELDFREIMACHUNG

**4.10.3.4010 Bituminöse Bordsteinanrampung herstellen**
Bituminöse Bordsteinanrampung herstellen
Bordsteine mit geeigneten Vlies abdecken, mit
bituminösem Mischgut anrampen und während der gesamten
Bauzeit unterhalten. Nach Beendigung der Baumaßnahme
ist die Anrampung zu  entfernen. Verunreinigungen an
den angrenzenden Bauteilen sind rückstandsfrei zu
entfernen. Das aufgenommene Material, einschließlich
Vlies  aufladen und abfahren und entsorgen.

Im Einheitspreis sind sämtliche Materiallieferungen und
die Ausführung aller Nebenarbeiten enthalten.

Alle anfallenden Materialien gehen in das Eigentum des
AN  über und sind zu entsorgen. Die Entsorgungskosten
gehen ebenfalls zu Lasten des AN.

Einheitspreis für den Meter in Worten:

.......................................................
.......................
Menge: 4,000 m

**4.10.3.5105 Stilpfosten in befestigter Fläche ausbauen, lagern und später wieder e inbauen**
Stilpfosten in befestigter Fläche ausbauen, lagern und
später wieder einbauen
Stilpfosten in befestigter Fläche (Bituminöse Fläche,
Pflaster-/Plattenfläche) einschließlich Betonfundament
ausbauen, im Baustellenbereich zwischenlagern und nach
Abschluss der Arbeiten wieder in einem herzustellenden
Betonfundament aus C12/15 einbauen einschließlich
Lieferung aller Materialien und Ausführung der
erforderlichen Nebenarbeiten.

Das Abbruchmaterial geht in das Eigentum des AN  über
und ist zu entsorgen. Die Entsorgungskosten gehen
ebenfalls zu Lasten des AN.

Einheitspreis für das Stück in Worten:

.......................................................
.......................
Menge: 4,000 Stck

#### 4.30 STRASSENBAU

##### 4.30.0 ALLGEMEINES

**4.30.0.0000 VORBEMERKUNGEN (ALLGEMEIN)**
VORBEMERKUNGEN (ALLGEMEIN)

Einteilung des Verkehrsraums
Verkehrsräume, die nach dem Seperationsprinzip angelegt
sind, werden in Fahrbahn und Seitenräume aufgeteilt.
Unter Seitenräumen versteht man alle Bereiche neben der
Fahrbahn, wie Geh- und Radwege, Parkflächen,
Grünstreifen, unbefestigte Flächen, usw. Die Rinne
gehört zur Fahrbahn während die Einfassung aus
Bordsteinen zum Seitenraum gehört. Bei
Mischverkehrsflächen findet keine weitere Aufteilung
des Verkehrsraums statt.

Gesetzliche Grundlagen
KREISLAUFWIRTSCHAFTSGESETZ - KrWG
Gesetz zur Förderung der Kreislaufwirtschaft und
Sicherung der umweltverträglichen Bewirtschaftung von
Abfällen

LANDESABFALLGESETZ -  LAfG
Abfallgesetz für das Land Nordrhein - Westfalen

ErsatzbaustoffV
Die Klassen für die Bodenmaterialien 0, 0*, F0, F1, F2
und F3 beziehen sich auf die Verordnung zur Einführung
einer Ersatzbaustoffverordnung, zur Neufassung der
Bundes-Bodenschutz- und Altlastenverordnung und zur
Änderung der Deponieverordnung und der
Gewerbeabfallverordnung vom 09.07.2021.

DepV
Die Deponieklassen 0, I, II und III beziehen sich auf
die Verordnung über Deponien und Langzeitlager
(Deponieverordnung - DepV) vom 27.04.2009, zuletzt
geändert am 09.07.2021.

Zusätzliche Technische Vertragsbedingungen
ZTV A-StB 12
Zusätzliche Technische Vertragsbedingungen und
Richtlinien für Aufgrabungen in Verkehrsflächen

ZTV E-StB 17
Zusätzliche Technische Vertragsbedingungen und
Richtlinien für Erdarbeiten im Straßenbau

ZTV SoB-StB 20
Zusätzliche Technische Vertragsbedingungen und
Richtlinien für den Bau von Schichten ohne Bindemittel
im Straßenbau

ZTV Asphalt-StB 07/13
Zusätzliche Technische Vertragsbedingungen und
Richtlinien für den Bau von
Verkehrsflächenbefestigungen aus Asphalt

ZTV Fug-StB 15
Zusätzliche Technische Vertragsbedingungen und
Richtlinien für Fugen in Verkehrsflächen

ZTV Pflaster-StB 20
Zusätzliche Technische Vertragsbedingungen und
Richtlinien zur Herstellung von Verkehrsflächen mit
Pflasterdecken, Plattenbelägen sowie von Einfassungen

Technische Lieferbedingungen
TL BuB E-StB 20/23
Technische Lieferbedingungen für Bodenmaterialien und
Baustoffe für den Erdbau im Straßenbau

TL SoB-StB 20
Technische Lieferbedingungen für Baustoffgemische zur
Herstellung von Schichten ohne Bindemittel im
Straßenbau

TL Asphalt-StB 07/13
Technische Lieferbedingungen für Asphaltmischgut für
den Bau von Verkehrsflächenbefestigungen

TL Fug-StB 15
Technische Lieferbedingungen für Fugenfüllstoffe in
Verkehrsflächen

TL Pflaster-StB 06/15
Technische Lieferbedingungen für Bauprodukte zur
Herstellung von Pflasterdecken, Plattenbelägen und
Einfassungen

Eignungsnachweise
Eignungsnachweise sind dem AG rechtzeitig vor dem
Einbau unaufgefordert vorzulegen.

Teerhaltiges Aufbruchmaterial
Der Auftragnehmer ist Abfallerzeuger des teerhaltigen
Aufbruchmaterials aus Verkehrsflächen und damit zur
Nachweisführung über die ordnungsgemäße Entsorgung
(gefährlicher) Abfallstoffe verpflichtet. Die
Erzeugernummer für die Abwicklung des elektronischen
Abfallnachweisverfahrens (eANV) ist daher vom
Auftragnehmer bei der Stadt Oberhausen zu beantragen.
Das teerhaltige Aufbruchmaterial aus Verkehrsflächen
ist dann über einen eigenen Entsorgungsnachweis
abzufahren. Alle hierbei entstehenden Kosten sind in
die Einheitspreise der entsprechenden Positionen
einzurechnen und werden nicht gesondert vergütet.

Deklarationsanalytik
Die Kosten für die Deklarationsanalytik sowie die
Kosten und Gebühren für die Beschaffung sämtlicher
Bescheinigungen und Unterlagen sind in die
Einheitspreise einzurechnen und werden nicht gesondert
vergütet. Die Bauleitung des AG ist über den Termin der
Beprobung für die Deklarationsanalyse zu informieren.

Transport und Verladung
Die Kosten für den Transport und das Verladen auf die
vom Auftragnehmer zu stellenden LKW sind in die
Einheitspreise einzurechnen. Eine gesonderte Vergütung
erfolgt nicht.

Zwischenlager
Zwischenlager, welches nicht im Sinne des § 18 der
Ersatzbaustoffverordnung gilt, sind vom AN im
räumlichen Umfeld zur Baumaßnahme zur Verfügung zu
stellen. Die Kosten und Gebühren für die
Zwischenlagerung sind in den Einheitspreis der
Positionen einzurechnen. Die Bodenmieten auf dem
Zwischenlager sind dauerhaft vor Witterungseinflüssen
zu schützen. Eine gesonderte Vergütung erfolgt nicht.

Abfuhr / Entsorgung / Wiederaufbereitung
Sämtliches Aushubmaterial geht in das Eigentum des AN
über und ist zu verwerten bzw. zu deponieren. Alle
hierbei entstehenden Kosten sind in die Einheitspreise
der entsprechenden Positionen einzurechnen und werden
nicht gesondert vergütet. Dies gilt auch für die Kosten
einer Wiederaufbereitung. Die Dokumentation der
ordnungsgemäßen Verwertung bzw. Deponierung ist dem
Auftraggeber vorzulegen. Unbrauchbares Material
einschließlich Schutt ist auf vom AN aufzuladen und
abzufahren. Die Entsorgungskosten, einschließlich der
Kosten für eine Wiederaufbereitung von Materialien,
gehen zu Lasten des Unternehmers.

Homogenbereiche
Die Beschreibung der Homogenbereiche nach DIN 18300
erfolgt gemäß dem beigefügten Baugrundgutachten.

Abrechnung
Das Aufnehmen der Oberflächenbefestigungen (Asphalt,
Pflaster, Platten, Borde, Rinnen, usw.) wird nicht als
Zulage zum Bodenaushub abgerechnet.

Die Aufnahme und Abfuhr des Bettungsmaterials und der
Fugenfüllung von Platten, Pflaster und Einfassungen
sind in die Einheitspreise der entsprechenden
Positionen einzukalkulieren. Es erfolgt keine
gesonderte Vergütung.

Das Anschneiden, Aufbrechen und Aufnehmen von
Verkehrsflächen erfolgt in unterschiedlichen Dicken
und Stärken.

Das Abfräsen der Oberflächenbefestigungen wird nicht
als Zulage zum Bodenaushub abgerechnet.

Das Anschneiden von bituminösen bzw. teerhaltigen
Flächen muss mit einem Nassschneidegerät erfolgen. Die
Herstellung eines Aufbruchs mit einer Straßenfräse wird
daher nicht mit den Positionen im Titel  1.30.1
vergütet.

Das Anschneiden der Deckschicht vor dem Anbringen des
Fugenbandes ist in den Positionen  des Titels 1.30.5
enthalten. Das Anstemmen von Aufbrüchen mit Meißeln ist
nicht zulässig.

Der Bodenaushub wird von OK Erdplanum bis zur
Baugrubensohle abgerechnet.

Die Baugrubenbreite bestimmt sich gemäß den Vorgaben
der DIN EN 1610. Die Baugruben und die Rohrgräben sind
nach Verlegung der Rohre oder Herstellung der Bauwerke
nach DIN 4033 zu verfüllen und zu verdichten.

Verkehrsprovisiorien
Im Einheitspreis für die Erstellung von
Verkehrsprovisiorien ist auch die spätere
Wiederaufnahme des eingebauten Materials und die Abfuhr
und Entsorgung Materials enthalten. Diese Kosten sind
in die entsprechenden  Einheitspreise für die
Herstellung  von Verkehrsprovisorien einzurechnen und
werden nicht gesondert vergütet.

Wiegescheine
Wiegescheine sind Leistungsnachweise in Form von
Ausdrucken einer geeichten Waage für den Nachweis der
Lieferung/Entsorgung. Die Nummer des Wiegescheins muss
vom Druckwerk fortlaufend eingedruckt worden sein.

Die Wiegekarten müssen folgende Angaben enthalten:

Lieferant/Kippstelle
Name der Baustelle
Bezeichnung des Wägegutes
Nummer des Wiegescheins
Datum und Uhrzeit der Wägung
Taramasse (T), kein gespeicherter  mittlerer Tarawert
(PT)
Bruttomasse (B)
Nettomasse (N)
Kennzeichnung des Fahrzeugs
(Amtliche Kennzeichen)
Name des Wägers

Der AN hat zum Nachweis des Einbaus bzw. der Abfuhr dem
AG die Wiegescheine im Original zu übergeben. Sie
verbleiben beim AG. Der AN erhält vom AG eine Kopie des
gegengezeichneten Wiegescheins zurück. Ohne Vorlage der
Originale der Wiegekarten erfolgt keine Vergütung für
die entsprechende Position des Leistungsverzeichnisses.
Dies gilt auch bei Abschlagszahlungen.

Soll-Ist-Vergleich
Der Schlussrechnung muss ein Soll-Ist-Vergleich  für
jede(n):
-eingebaute Materialart
-jeden abgefahrenen MEB
-jeden deponierte Materialart
-teerhaltige / bituminöse Aufbrüche
beiliegen.

Bautagesberichte
Alle eingebauten Tragschichten müssen in die
Bautagesberichte eingetragen werden. Die
Bautagesberichte werden auf Vorlage des AG aufgestellt.

Geltungsbereich
Alle Positionen im Titel 1.30 - Straßenbau.
Menge: 0,000

##### 4.30.1 AUFBRÜCHE IN VERKEHRSFLÄCHEN

**4.30.1.1105 Bit. Befestigung anschn.**
Bit. Befestigung anschn.
Bituminöse Befestigung mit einem  Nassschneidegerät
-auch in Teillängen- anschneiden.

Abgerechnet wird die Fläche aus der Länge des Schnitts
multipliziert mit der Tiefe des Schnitts.

Einheitspreis für den m² in Worten:

.......................................................
.......................
Menge: 5,000 m²

**4.30.1.1205 Bit. Befestigung aufbr. + abf. (Fahrbahn)**
Bit. Befestigung aufbr. + abf. (Fahrbahn)
Bituminöse Befestigung in Fahrbahnen -auch in
Teilflächen- aufbrechen, aufnehmen, laden und abfahren.

Einheitspreis für den m³ in Worten:

.......................................................
.......................
Menge: 150,000 m³

**4.30.1.3660 ToB (BM-F3) aufbr. + abf. (Fahrbahn)**
ToB (BM-F3) aufbr. + abf. (Fahrbahn)
Tragschicht ohne Bindemittel, (Bodenmaterial der Klasse
F3 gemäß ErsatzbaustoffV), in Fahrbahnen -auch in
Teilflächen- aufbrechen, aufnehmen, laden und abfahren.

Einheitspreis für den m³ in Worten:

.......................................................
.......................
Menge: 30,000 m³

**4.30.1.7010 Rinnenpfl., 1-reihig, 24/16/14 cm, aufn. + abf.**
Rinnenpfl., 1-reihig, 24/16/14 cm, aufn. + abf.
Rinnenpflaster, einreihig, Format 24/16/14  bzw.
16/16/14 cm, -auch  in Teillängen- einschließlich 20 cm
starkem Betonfundament aufnehmen, laden und abfahren.

Einheitspreis für den Meter  in Worten:

.......................................................
.......................
Menge: 330,000 m

**4.30.1.8105 Betonsteinpfl. aufn. + lag.**
Betonsteinpfl. aufn. + lag.
Betonsteinpflaster bis zu einer Stärke von 12 cm in
unterschiedlichen Formaten -auch in Teilflächenaufnehmen, reinigen und im Baustellenbereich lagern.

Einheitspreis für den m² in Worten:

.......................................................
.......................
Menge: 1,000 m²

**4.30.1.9005 Einbauteile aufn. + abf. (Asphalt)**
Einbauteile aufn. + abf. (Asphalt)
Hydranten-, Schieber-, Ventil- oder Riechgaskappen
verschiedener Größen der Versorgungsträgerunternehmen
im Bereich von Asphaltflächen ausbauen, aufnehmen und
abfahren. Sämtliche Erd-  Stemm- und Schneidarbeiten
werden nicht gesondert vergütet.

Einheitspreis für das Stück in Worten:

.......................................................
.......................
Menge: 23,000 Stck

##### 4.30.3 SCHÄCHTE/STRASSENABLÄUFE UND -ABLAUFLEIT UNGEN

**4.30.3.0000 VORBEMERKUNGEN (ZUSÄTZLICH)**
VORBEMERKUNGEN (ZUSÄTZLICH)

Straßenablaufleitungen
Dem AN wird vom AG ein Anschlußbogen für die Arbeiten
an Straßenabläufen zur Verfügung gestellt. Dieser ist
zu verwenden. Jeder Straßenablauf einschließlich der
Straßenablaufleitung ist einzeln zu erfassen und zu
dokumentieren. Die Straßenabläufe werden
durchnummeriert. Der Bogen wird als Aufmaß verwendet.

Die Verlegevorschriften des Herstellers sind zu
beachten und einzuhalten. Die technischen Bedingungen
und Lastannahmen für die Hauptpositionen der
Rohrverlegung gelten auch für alle Formteile,
Bohrstutzen, etc., ohne das dies in den jeweiligen
Positionen explizit erwähnt wird. Die
Muffenverbindungen müssen einem Druck von 0,5 bar
standhalten.

Für PP-Rohre gelten folgende Lastannahmen:
Verkehrslast SLW 60, Boden 21 KN/m3, loses Auflager,
Dammbedingung, Einbaubedingungen nach A3/B3.

Als Fotodokumentation sind von dem neu erstellten
Anschluss Digitalfotos zu erstellen. Hierbei ist der
neu erstellte Anschluss inklusive der Umbindung an den
Altbestand innerhalb der Baugrube zu erfassen.
Weiterhin muss die neu verlegte Anschlußleitung
einschließlich des Straßenablaufs mit digitalen
Aufnahmen dokumentiert werden. Die Ausdrucke in Farbe
sind dem Anschlußbogen beizulegen. Die Kosten für die
Bilddokumentation  sind in die Einheitspreise  der
entsprechenden Positionen einzurechnen und werden nicht
gesondert vergütet.

Die Projekt- , Stamm- und Haltungsdaten für die zu
untersuchenden Haltungen sind bei der WBO
Wirtschaftsbetriebe Oberhausen GmbH, Kanäle und
Straßen,  Bereich Netztechnik, mit einer Vorlaufzeit
von 10 Arbeitstagen bereitstellen zu lassen. Die
Anforderung erfolgt über info.kanalnetz@wbo.oberhausen.
de.

Die Untersuchungsergebnisse sind im IBAK-ISF Format,
Modul "IKIS Stadt" (Dateiendung*.I32)  zu erstellen und
zum Datentransport für das Kanalinformationssystem IKIS
4.0 zu liefern. Datenträger MOD oder CD.

Untersuchungen im Kanalnetz können nur nach
ordnungsgemäßer Ankündigung bei der WBO
Wirtschaftsbetriebe Oberhausen GmbH,  Kanäle und
Straßen, Bereich Kanalunterhaltung, in der Zeit von
8:00 bis 15:00 Uhr durchgeführt werden.

Ansprechpartner sind:

Herr  Kroggel  0208 - 8578 - 487
Herr  Klein-Reesink 0208 - 8578 - 4709
Herr  Brands  0208 - 8578 - 4785

Die TV-Inspektionen bzw. Dichtigkeitsprüfungen sind bei
Asphaltstraßen vor Aufbringen der Deckschicht
durchzuführen. Bei Mischverkehrsflächen vor Verlegung
des neuen Pflasters.

Der Termin für die TV-Inspektionen/
Dichtigkeitsprüfungen der Straßenablaufleitungen ist
der örtlichen Bauüberwachung mit einem Vorlauf von
mindestens drei Tagen mitzuteilen.

Die Abrechnung der inspizierten Straßenablaufleitungen
erfolgt nur über die erneuerte bzw. neu verlegte Länge
der Straßenablaufleitungen. Es werden nur vollständig
erneuerte oder erstmals hergestellte
Straßenablaufleitungen auf ihre Dichtigkeit geprüft.
Bei teilerneuerten Straßenablaufleitungen entfällt die
Dichtigkeitsprüfung.

Anschluß an Kanäle und Schächte
Der Hauptkanal bzw. das Schachtbauwerk, an dem die
Straßenablaufleitung angeschlossen werden soll,
befindet sich in Betrieb.

Die Befestigung des Kernbohrgerätes ist mit Spanngurten
oder mit einem Vakuumsaugnapf vorzunehmen. Bei
Verwendung von Spanngurten ist das gesamte Rohr
freizulegen. Es sind die Richtlinien des
Rohrherstellers über das Anbohren von Rohren zu
beachten und einzuhalten. Im Einheitspreis sind
sämtliche Arbeiten, die durch das Aufstellen, Ansetzen
und Befestigen des Bohrgerätes entstehen, enthalten.

Aufbrüche
Beim Regulieren und Abfahren von Straßenabläufen,
Schächten, etc. sind der Aufbruch des Straßenoberbaus
bzw. die Aufnahme und Lagerung der Platten- und
Pflasterflächen, der Aufbruch der ungebundenen
Tragschicht mit Abfuhr und Entsorgung in den
Einheitspreisen enthalten.

Die Wiederherstellung des Straßenoberbaus wird
gesondert vergütet.

Regulierungsarbeiten
In den Einheitspreisen für die Regulierungsarbeiten ist
die Lieferung der für die Regulierung notwendigen
Materialien und die Ausführung aller Nebenarbeiten
einschließlich der Beiputzarbeiten enthalten.

Schachtabdeckungen
Schachtabdeckungen sind höhengleich zur angrenzenden
Fahrbahn bzw. zum Seitenraum herzustellen. Vor Ablauf
der Verjährungsfrist für Mängelansprüche darf die
Schachtabdeckung max. 5 mm tiefer als die angrenzende
Fahrbahn bzw. Pflaster- oder Plattenfläche liegen. Bei
Überschreitung der zulässigen Abweichung hat der
gewährleistungspflichtige Auftragnehmer den Mangel auf
seine Kosten zu beseitigen!

Die Schachtabdeckung darf keinen Kraftschluss mit dem
Schachtbauwerk haben. Bei selbstnivellierenden
Schachtabdeckungen muss der Adapterring unbedingt auf
einem Mörtelbett auf das Schachtbauwerk aufgelegt
werden.

Die Schachtabdeckungen sind während der Bauzeit gegen
Verunreinigung zu schützen.

Die Schachtabdeckungen sind so einzubauen, daß das
Schloß des aufklappbaren Deckels unter den Steigbügeln
bzw. Steigeisen liegt. Die Schächte sind der Stadt
Oberhausen geöffnet zu übergeben. Weiterhin sind die
Schachtabdeckungen und Revisionsschächte bei der
Abnahme gereinigt zu übergeben. Verschmutze Schächte
sind dem AG vor der Bauausführung anzuzeigen.

Abrechnung
Baugrubenmindestbreite für Gräben =
Rohraußendurchmesser + Mindestarbeitsraum nach DIN EN
1610 + Verbau.

Beispiel:
Verlegung DN/OD 160 PP - Rohr

Rohraußendurchmesser: 0,16 m
Mindestarbeitsraum: 0,40 m
Verbau: 2*0,20 m = 0,40m

Baugrubenmindestbreite:
0,80 m (unverbaut) bzw. 1,00m (verbaut)

Baugrubenmindestbreite für Schachtbaugruben =
Aussenmaß des Schachtbauwerkes Mindestarbeitsraum nach
DIN EN 1610 + Verbau.

Beispiel:
DN 1000 Schacht, Wanddicke 20 cm

Schachtaussendurchmesser: 1,40 m
Mindestarbeitsraum: 2 x 0,50 m = 1,00 m
Verbau: 2*0,20 m = 0,40m

Baugrubenmindestbreite: 2,80 m

Eventueller Mehraushub durch ein Abweichen von den o.
g. Abrechnungregelungen gehen zu Lasten des AN. Das
Gleiche gilt für die Positionen beim Aufbruch der
Oberflächen, Bodenaustausch und für die Positionen bei
der Wiederherstellung von Oberflächen.

Verdichtung
Der eingebaute Boden ist allgemein auf Dpr =98% zu
verdichten. Im Bereich von 0,50 m unterhalb des Planums
bis OK Planum ist ein Verdichtungsgrad von Dpr>=100% zu
erreichen.

Verfüllung
Die Verfüllung der Baugruben für die Kanäle und
Bauwerke erfolgt nach DIN EN 1610 und DWA - A -139:
2019-03.

Geltungsbereich
Alle Positionen im Titel 1.30.3.
Menge: 0,000

**4.30.3.1540 Aufs. für Straßenabl. reg.**
Aufsatz reg.
Straßenablaufaufsätze verschiedener Größe aufnehmen und
in neuer Höhenlage mit Zementmörtel MG III sach- und
fachgerecht wieder einbauen.

Einheitspreis für das Stück in Worten:

.......................................................
.......................
Menge: 8,000 Stck

**4.30.3.1560 Straßenablauf abtr. + Auflager beiarb.**
Straßenablauf abtr. + Auflager beiarb.
Schaft des vorhandenen Straßenablaufs aus vorhandenen
Mauerwerk 24/11,2/7  bis zu 5 Lagen, Umfang bis zu 1,00
m,  abtragen und entsorgen. Beiarbeiten des Auflagers.
Die Lieferung aller notwendigen Materialien und die
Ausführung aller Nebenarbeiten sind im Einheitspreis
enthalten.

Auflagering DIN 4052 - 10 a, (passend  zu den
Aufsätzen  DIN  19583), Bauhöhe: 60  mm liefern und
fachgerecht in MG III aufsetzen. Es sind bis zu 3
Auflageringe pro Straßenablauf zu liefern und
einzubauen.

Im Einheitspreis ist der notwendige Aufbruch des
Oberbaus bzw. der Bodenaushub enthalten. Die
Wiederherstellung des Straßenoberbaus wird gesondert
vergütet.

Vergütung erfolgt max. einmal pro Straßenablauf.

Einheitspreis für das Stück in Worten:

.......................................................
.......................
Menge: 1,000 Stck

**4.30.3.4210 AR-V, DN 625, aufn. + abf.**
AR-V, DN 625, aufn. + abf.
Auflagering DN 625, AR-V nach DIN 4034, Höhe =
60/800/100 mm, aufnehmen und abfahren.

Einheitspreis für das Stück in Worten:

.......................................................
.......................
Menge: 4,000 Stck

**4.30.3.4220 SH (Mauerwerk) abtr. + Auflager beiarb.**
SH (Mauerwerk) abtr. + Auflager beiarb.
Schachthals aus vorhandenen Mauerwerk bis zu 5 Lagen
aus Mauerwerk 24/11,2/7, Umfang bis zu 4,00 m  abtragen
und entsorgen. Beiarbeiten des Auflagers. Die Lieferung
aller notwendigen Materialien und die Ausführung aller
Nebenarbeiten sind im Einheitspreis enthalten.

Im Einheitspreis ist der notwendige Aufbruch des
Oberbaus bzw. der Bodenaushub enthalten. Die
Wiederherstellung des Straßenoberbaus wird gesondert
vergütet.

Einheitspreis für das Stück in Worten:

.......................................................
.......................
Menge: 2,000 Stck

**4.30.3.4230 Schachtabdeckung aufn. + zum ZBH abf.**
Schachtabdeckung aufn. + zum ZBH abf.
Schachtabdeckungen verschiedener Größen, aufnehmen,
laden und zum Zentralen Betriebshof (ZBH) der WBO GmbH,
Buschhausener Straße 149 in 46049 Oberhausen abfahren
und abladen.

Einheitspreis für das Stück in Worten:

.......................................................
.......................
Menge: 4,000 Stck

**4.30.3.4310 AR-V, DN 625, lief. + einb.**
AR-V, DN 625, lief. + einb.
Auflagering DN 625, DIN 4034, verschiebesicher, passend
für den Schachthals S = 200 mm, liefern, und in
Zementmörtel MG III fachgerecht verlegen einschließlich
Fugenglattstrich.

Bauhöhe: 60/80/100 mm
Wanddicke: s = 120 mm

Einheitspreis für das Stück in Worten:

.......................................................
.......................
Menge: 4,000 Stck

**4.30.3.4330 Selbstnivel. Schachtabd. DN 600, vers.**
Selbstnivel. Schachtabd. DN 600, vers.
Selbstnivellierende Schachtabdeckung gemäß DIN EN 124-2
, lichte Weite 600 mm, mit Klasse D 400, rund, Bauhöhe
Rahmen 160 mm Einbauhöhe 170-230 mm  mit dämpfender
Einlage im Deckel, mit Scharnier und Deckel aus
Vollguss einbauen.

Die Schachtabdeckungen werden bauseits gestellt und
sind bei der WBO Wirtschaftsbetriebe Oberhausen GmbH,
Buschhausener Straße 149, 46149 Oberhausen, abzuholen.
Die Mehrkosten für die Abholung sind einzukalkulieren.

Rahmen zum Einwalzen, selbstnivellierend, hochziehbar,
mit metallischem Adapterring sowie mit
Verschlussvorrichtung und intergierter Aufnahme für
Einstieghilfe entsprechend DIN 19572, einschließlich
Schmutzfänger, DIN 1221 mit Kreuzstange,  einbauen.

Einheitspreis für das Stück in Worten:

.......................................................
.......................
Menge: 4,000 Stck

##### 4.30.4 SCHICHTEN OHNE BINDEMITTEL - SoB

**4.30.4.0010 STS im Auf- und Abtrag reg.**
STS im Auf- und Abtrag reg.
Vorhandene Schottertragschicht -auch in Teilflächen- im
Mittel bis 10 cm im Auf- und Abtrag regulieren.

Schottertragschicht in Abtragsflächen lösen, laden und
im Baustellenbereich verfahren und in den
Auftragsflächen abkippen, einbauen und verdichten.

Einheitspreis für den m² in Worten:

.......................................................
.......................
Menge: 1060,000 m²

**4.30.4.0060 STS nachverdichten (Fahrbahn)**
STS nachverdichten (Fahrbahn)
Aufgelockerte Schottertragschicht der Fahrbahn -auch in
Teilflächen- mit einem geeigneten
Bodenverdichtungsgerät nachverdichten.

Einheitspreis für den m² in Worten:

.......................................................
.......................
Menge: 1060,000 m²

**4.30.4.4395 Aufgrabungen mit RC-1 Schotter 0/45 wiederherst.**
Aufgrabungen mit  RC-1 Schotter 0/45 wiederherst.
Schottertragschicht aus korngestuftem RC-Baustoff für
Schichten ohne Bindemittel 0/45 (Material:
Recyclingschotter der Klasse 1 gemäß EBV) für die
Wiederherstellung von Leitungsgräben und Arbeitsräumen
oder zum Profilausgleich frei Baustelle liefern,
einbauen und verdichten.

Einheitspreis für die Tonne in Worten:

.......................................................
.......................
Menge: 10,000 to

**4.30.4.8200 Statischen LPD (STS)**
Statischen LPD (STS)
Lastplattendruckversuch gemäß DIN 18134 auf der
Schottertragschicht durchführen. Einschließlich der
Bereitstellung sämtlicher Geräte und der Auswertung mit
Darstellung des Messergebnisses (Erstellung der
Protokolle).

Die Werte für den Verdichtungsgrad und das
Verformungsmodul Ev2 gemäß der ZTV SoB-StB müssen
eingehalten werden.

Einheitspreis für das Stück in Worten:

.......................................................
.......................
Menge: 2,000 Stck

##### 4.30.5 FRÄSEN / REINIGEN / SCHICHTENVERBUND / N ÄHTE / ANSCHLÜSSE

*Hinweis*
FRÄSEN / REINIGEN / SCHICHTENVERBUND / NÄHTE /
ANSCHLÜSSE

**4.30.5.0001 VORBEMERKUNGEN (ZUSÄTZLICH)**
VORBEMERKUNGEN (ZUSÄTZLICH)

Fräsarbeiten
Das Freistemmen bzw. der Einsatz von Kleinfräsen im
Bereich von Einfassungen und Einbauten wie Schächten,
Straßenabläufen oder Kappen nach dem Fräsen wird nicht
gesondert vergütet. Der Mehraufwand für die gesonderten
Arbeitsgänge ist in den Einheitspreis der jeweiligen
Fräsposition einzukalkulieren. Grundsätzlich sind in
den Einheitspreisen die  Lieferung sämtlicher
Materialien sowie die Ausführung aller erforderlichen
Nebenarbeiten enthalten.

Fugenband
Das gradlinige und scharfkantige Anschneiden der Ränder
mit einem Schneidgerät und die Reinigung der Ränder vor
Anbringen des Voranstrichs ist im Einheitspreis der
entsprechenden Positionen enthalten.

Bitumenemulsion
Die Lieferung und der Einbau der polymermodifizierten
und lösungsmittelhaltigen  Bitumenemulsionen erfolgt
gemäß ZTV Asphalt-StB  07/13.

Einbauteile / Kabelschachtabdeckungen regulieren
Im Einheitspreis sind der Aufbruch der gebundenen und
ungebundenen Tragschicht mit Abfuhr und Entsorgung, die
Lieferung der notwendigen Materialien und die
Ausführung aller Nebenarbeiten enthalten. Die
Wiederherstellung des Straßenoberbaus wird nach den
Positionen des Titel 1.30.4 bis 1.30.6 vergütet. Die
Einbauteile bzw. Schächte sind höhengleich zur
angrenzenden Fahrbahn herzustellen. Vor Ablauf der
Verjährungsfrist für Mängelansprüche dürfen die
Einbauteile max. 5 mm tiefer als die angrenzende
Fahrbahn liegen. Bei Überschreitung der zulässigen
Abweichung hat der gewährleistungspflichtige
Auftragnehmer den Mangel auf seine Kosten zu
beseitigen.

Schachtabdeckungen sind während der Bauzeit gegen
Verunreinigungen zu schützen. Weiterhin sind die
Schachtabdeckungen bei der Abnahme gereinigt zu
übergeben. Verschmutze Kabelschächte bzw.
Kabelabzweigkästen sind dem AG vor der Bauausführung
anzuzeigen.

Nahtflanken
Beim Einbau der Asphaltdeckschichten sind die
Nahtflanken an  den entstehenden Anschlüssen mit einer
verarbeitbaren, kunststoffvergüteten, bitumenhaltigen
Masse vollflächig in einer gleichmäßigen Dicke von 2 mm
zu beschichten. Die Nahtflanke ist mit dem
Kantenschrägformer oder mit der Andrückrolle
herzustellen. Die Kosten für die Nahtausbildung
einschließlich der Materialkosten sind in die
entsprechenden  Einheitspreise für die Herstellung  der
Asphaltdeckschichten einzurechnen und werden nicht
gesondert vergütet.

Geltungsbereich
Alle Positionen im Titel 1.30.5.
Menge: 0,000

**4.30.5.2030 Bit. befestigte Flächen reinigen (Deckschicht)**
Bit. befestigte Flächen reinigen (Deckschicht)
Bituminös befestigte Flächen -auch in Teilfächen- für
den Einbau einer Asphaltdeckschicht intensiv reinigen,
das Kehrgut aufnehmen, laden und abfahren.

Einheitspreis für den m² in Worten:

.......................................................
.......................
Menge: 1060,000 m²

**4.30.5.3130 C 60 BP 1-S ansprühen (Deckschicht)**
C 60 BP 1-S ansprühen (Deckschicht)
Bituminöse Flächen für den Einbau einer
Asphaltdeckschicht mit unternehmerseitig gelieferter
Bitumenemulsion -auch in Teilflächen- vollflächig
ansprühen.

Bindemittel: C 60 BP 1 - S
Ansprühmenge: 250 - 350 g/m²

Einheitspreis für den m² in Worten:

.......................................................
.......................
Menge: 1060,000 m²

**4.30.5.5104 Schmelzbares Bitumenfugenband 45/15 herst.**
Schmelzbares Bitumenfugenband 45/15 herst.
Schmelzbares Bitumenfugenband, 45 mm hoch, 15 mm breit,
-auch in Teillängen- liefern und einbauen.

Einheitspreis für den Meter  in Worten:

.......................................................
.......................
Menge: 35,000 m

**4.30.5.6105 Einbauteile reg. (Asphaltflächen)**
Einbauteile reg. (Asphaltflächen)
Neue Hydranten-, Ventil- und Schieberkappen der
Versorgungsträger aus Vollguss in verschiedenen Größen
einschließlich vorhandener Untersetzplatte in
bituminösen Flächen einbauen, regulieren und dem
Baufortschritt entsprechend Zug um Zug auf die neue
planmäßige Höhe setzen. Das Setzen der Einbauteile auf
die endgültige Höhe muss vor dem Aufbringen der
Deckschicht erfolgen. Ein nachträgliches Öffnen der
fertigen Abschlussdecke zum Anpassen der Einbauteile an
das neue Straßenniveau ist nicht zulässig.

Die Hydranten-, Ventil- und Schieberkappen werden von
den verschiedenen Versorgungsträgern bauseits gestellt
und sind bei den Versorgungsträgern im Umkreis von 20
km zur Baumaßnahme abzuholen. Die Mehrkosten für die
Abholung sind einzukalkulieren.

Einheitspreis für das Stück in Worten:

.......................................................
.......................
Menge: 23,000 Stck

##### 4.30.6 ASPHALTTRAG-, BINDER- UND DECKSCHICHTEN

**4.30.6.0001 VORBEMERKUNGEN (ZUSÄTZLICH)**
VORBEMERKUNGEN (ZUSÄTZLICH)

Fertigereinbau
Das bituminöse Mischgut ist mit einem Fertiger und in
Teilflächen von Hand einzubauen. Die Kosten für den
zusätzlichen Aufwand für den Handeinbau sind in die
Einheitspreise der entsprechnenden Positionen
einzurechnen und werden nicht gesondert vergütet.

Nebenleistungen
Die Ausführung sämtlicher Nebenleistungen
einschließlich Kantenhacken / Schneiden im Bereich der
Rinnen und Straßeneinbauten, sowie anschließendes
Säubern der Fahrbahn, Aufladen der bituminösen Reste
mit Abtransport und Entsorgung einschließlich
Entsorgungskosten sind in die Einheitspreise der
entsprechnenden Positionen einzurechnen.

Abstreuen
Die Flächen der neu erstellten Deckschichten sind
maschinell mit Feinsplitt 1/3, Material: Diabas,
Verbrauch 0,5-1,0 kg/m², abzustreuen. Das
Abstreumaterial ist zwischen dem 1. und 2. Walzgang
aufzubringen und sofort einzuwalzen. Die Abstreuung
muss gleichmäßig ohne Überlappung der abgestreuten
Flächen erfolgen. Das nach dem Walzvorgang nicht
eingebundene Abstreumaterial muss am nächsten
Arbeitstag mit einem Motorbesen bzw. einer Kehrmachine
restlos abgefegt werden. Das Material geht in das
Eigentum des Auftragnehmers über und ist ordnungsgemäß
zu entsorgen. Die Kosten für das Abstreuen
einschließlich Materiallieferung, Ausführung aller
Nebenarbeiten, Abfegen sowie Entsorgungskosten sind in
die Einheitspreise  der entsprechenden Positionen für
die Herstellung der Asphaltdeckschichten einzurechnen.

Geltungsbereich
Alle Positionen im Titel 1.30.6.
Menge: 0,000

**4.30.6.1210 AC 22 T S, Einbaumg. 250 kg/m², herst. (Fahrbahn)**
AC 22 T S, Einbaumg. 250 kg/m², herst. (Fahrbahn)
Asphalttragschicht AC 22 T S, Einbaumenge 250 kg/m²,
für die Fahrbahn -auch in Teilflächen- liefern,
einbauen verdichten.

Einheitspreis für den m² in Worten:

.......................................................
.......................
Menge: 1060,000 m²

**4.30.6.1295 AC 22 T S, Wiederherst./Profilausgleich**
AC 22 T S, Wiederherst./Profilausgleich
Asphalttragschicht AC 22 T S, zur Wiederherstellung von
Aufgrabungen und Arbeitsräumen oder zum Profilausgleich
-auch in Teilflächen- liefern, einbauen und verdichten.

Einheitspreis für die Tonne  in Worten:

.......................................................
.......................
Menge: 10,000 to

**4.30.6.5104 AC 8 D S, Einbaumg. 100 kg/m², herst. (Fahrbahn)**
AC 8 D S, Einbaumg. 100 kg/m², herst. (Fahrbahn)
Asphaltdeckschicht aus Asphaltbeton  AC 8 D S,
Einbaugewicht 100 kg/m², Material: Diabas, für die
Fahrbahn -auch in Teilflächen- liefern, einbauen und
verdichten.

Der Einbau der Asphaltdeckschicht in den jeweiligen
Bauabschnitten ist zwingend an je einem Arbeitstag im
Einbauverfahren "heiß an heiß" auszuführen. Die
zusätzlichen Maschinenkosten, sowie alle weiteren
zusätzlichen Kosten sind in den Einheitspreis
einzukalkulieren.

Einheitspreis für den m² in Worten:

.......................................................
.......................
Menge: 1060,000 m²

##### 4.30.7 MATERIALLIEFERRUNGEN

**4.30.7.0000 VORBEMERKUNGEN (ZUSÄTZLICH)**
VORBEMERKUNGEN (ZUSÄTZLICH)

DIN-Normen für Pflasterdecken, Plattenbeläge und
Einfassungen
DIN 483 | 2005-10
Bordsteine aus Beton
Formen, Maße, Kennzeichnung

DIN EN 1338 | 2003-08
Pflastersteine aus Beton
Anforderungen und Prüfverfahren

DIN EN 1339 | 2003-08
Platten aus Beton
Anforderungen und Prüfverfahren

DIN EN 1340 | 2003-08
Bordsteine aus Beton
Anforderungen und Prüfverfahren

Bordsteine anthrazit
Typ D-T-I.
Zweischichtig mit Vorsatz aus Basaltsplitt und
quarzhaltigem Natursand.

Bordsteine Quarzkies
Typ D-T-I.
Zweischichtig mit Vorsatz aus Quarzkies mit
quarzhaltigem Natursand, Körnung 2/4 mm.

Wasserleitbordsteine Quarzkies
Typ D-U-I.
Zweischichtig mit Vorsatz aus Quarzkies mit
quarzhaltigem Natursand, Körnung 2/4 mm.

Bordsteine weiß
Typ D-T-I.
Zweischichtig mit Weißbetonvorsatz, Kernbeton
hergestellt unter ausschließlicher Verwendung von
Basaltsplitt, Quarzsand, Portlandzement, ohne Flugasche
als Zementaustauschstoff.

Bordsteine Weißvorsatz
Typ D-T-I.
Weißvorsatz hergestellt unter ausschließlicher
Verwendung von weißem Portlandzement, weißem Quarzkies,
Quarzsand und mit weißpigmentierter Acrylatbeschichtung
in Anlehnung an die Richtlinie für die Herstellung von
weißen Betonfertigteilen für Fahrbahnmarkierungen.

Bordsteine grau
Typ D-T-I.
Zweischichtig mit Vorsatz aus Basaltsplitt und
quarzhaltigem Natursand.

Rinnenpflaster rot
Aus Beton auf Basaltsplittbasis (durch und durch). Mit
umlaufender Fase

Rinnenpflaster anthrazit
Aus Beton auf Basaltsplittbasis (durch und durch).
Mit umlaufender Fase.

Rinnenpflaster Quarz- und Granit
Aus Beton auf Basaltsplittbasis (durch und durch),
Vorsatz der Ansichtsfläche aus Quarz- und
Granitsplitten der Körnung 1/3, Ansichtsflächen fein
angewaschen. Mit umlaufender Fase.

Rinnenpflaster, weiß
Aus Beton auf Basaltsplittbasis (durch und durch). Mit
umlaufender Fase.

Rechteckpflaster, grau
Zweischichtig, Vorsatz aus Quarzkorn 0-5 mm,
Vorsatzstärke 10 mm,
Mindestdruckfestigkeit 66 N/mm².

Rechteckpflaster, weiß
Zweischichtig, Vorsatz aus Weißzement, Vorsatzstärke 10
mm,
Mindestdruckfestigkeit 66 N/mm².

Rechteckpflaster anthrazit
Zweischichtig, Vorsatz aus Basaltsplitt 0-5 mm,
Vorsatzstärke 10 mm,
Mindestdruckfestigkeit 66 N/mm².

Rechteckpflaster, Radwegrot, scharfkantig
Zweischichtig mit Abstandhaltern, Vorsatz aus
Liparitsplitt 0-5 mm,
Vorsatzstärke mind. 10 mm.

Schwalbenschwanzverbundpflaster
Typ: B-F-K .
Einschließlich der erforderlichen Ergänzungssteine
(Halbe und Anfangssteine) sowie Kurvensätze, Oberfläche
planmäßig eben, ohne umlaufende Fase an der
Steinoberseite, Abstandshalter an allen Steinseiten,
Vorsatz der Ansichtsfläche aus Beton mit Basaltvorsatz.

S-Verbundsteinpflaster
Einschließlich der erforderlichen Kurvensätze, Rand-
und Abschlusssteine, zweischichtig, Vorsatz aus
Quarzkorn 0-5 mm, Vorsatzstärke mind. 10 mm,
Quarzkornanteil im Vorsatz mind. 55 %.

Gehwegplatten
Typ B-G-U-L-R-7.
Oberfläche planmäßig eben, ohne umlaufende Fase an der
Oberseite, Abstandshalter an allen Steinseiten, Vorsatz
der Ansichtsfläche aus Basaltsplitt und quarzhaltigem
Natursand.

Großpflaster Quarz-Granit-Weiß
Aus Beton auf Basaltsplittbasis (durch und durch),
Vorsatz der Ansichtsfläche aus Quarz- und
Granitsplitten der Körnung 1/3 sowie reflektierende
Glasperlen, Ansichtsflächen ausgewaschen.
Mit umlaufender Fase.

Geltungsbereich
Alle Positionen im Titel 1.30.7.
Menge: 0,000

**4.30.7.4111 Rinnenpfl., einreihig, 16-24/16/14 cm, anthrazit, lief.**
Rinnenpfl., einreihig, 16-24/16/14 cm, anthrazit, lief.
Rinnenpflaster, einreihig, 24/16/14 cm und 16/16/14 cm,
Farbe anthrazit, liefern.
Einheitspreis für den Meter in Worten:

.......................................................
.......................
Menge: 330,000 m

##### 4.30.8 EINFASSUNGEN VERSETZEN

**4.30.8.0001 VORBEMERKUNGEN (ZUSÄTZLICH)**
VORBEMERKUNGEN (ZUSÄTZLICH)

Schnitte
Im Einheitspreis ist der Verschnitt mit Abfuhr und
Entsorgung, die Lieferung der notwendigen Materialien
und die Ausführung aller Nebenarbeiten enthalten.

Einfassungen
Die Einfassungen werden auf einem Betonfundament mit
einer von Höhe 20 cm und mit einer 15 cm breiten
Rückenstütze versetzt. Die Herstellung der Fundamente,
die Lieferung aller Zusatzmaterialien und die
Gestellung der Schalung ist in die Positionen der
entsprechenden Einheitspreise einzukalkulieren.

Rinnen
Die Rinnen werden auf einem Betonfundament mit einer
von Höhe 20 cm versetzt. Die Herstellung der
Fundamente, die Lieferung aller Zusatzmaterialien und
die Gestellung der Schalung ist in die Positionen der
Einheitspreise einzukalkulieren.

L-Wände
Die Betonwinkelstützmauern werden auf einem
Betonfundament mit einer von Höhe 20 cm versetzt. Die
Herstellung der Fundamente, die Lieferung aller
Zusatzmaterialien und das Verschließen der Fugen mit
wasserundurchlässigem Dichtband ist in die Positionen
der Einheitspreise einzukalkulieren.

Beton
Gemäß DIN 18318 ist bei befahrbaren Flächen Beton der
Güte  C 20/25 und bei begehbaren Flächen Beton der Güte
C 16/20 zu verwenden. Der Beton für Fundamente und
Rückenstützen ist zu verdichten.

Fugen
Die Bordsteine und Rinnen einschließlich  der
Fundamente sind alle 5 Meter mit durchgehenden
Dehnungsfugen zu versehen, die durch den Einbau von 12
mm starken Gummi-Dehnscheiben herzustellen sind.

Die übrigen 10-15 mm dicken Fugen von Bordsteinen sind
bis 2 cm unter Außenkante mit Sand zu verfüllen und mit
kalteinbaufähigen Bitumenfugenkitt sauber zu
verstreichen.

Die Herstellung der Fugen ist in die Positionen der
entsprechenden Einheitspreise einzukalkulieren.

Geltungsbereich
Alle Positionen im Titel 1.30.8.
Menge: 0,000

**4.30.8.6124 Rinnenpfl., einreihig, 16-24/16/14 cm vers.**
Rinnenpfl., einreihig, 16-24/16/14 cm vers.
Rinnenpflaster, Format, 24/16/14 cm und 16/16/14 cm, in
Geraden und Bögen, als einreihige  Rinnen- oder
Abschlussbahn -auch in Teillängen- versetzen.

Einheitspreis für den Meter  in Worten:

.......................................................
.......................
Menge: 330,000 m

**4.30.8.6610 Fuge zwischen Rinne /Bordstein herst.**
Fuge zwischen Rinne /Bordstein herst.
Die bis zu 50 mm breiten Längsfugen zwischen Bordstein
und Rinne sind unverzüglich mit einer Zement-
Quarzsandmischung MG III zu verfugen bzw.
einzuschlämmen.

Einheitspreis für den Meter  in Worten:

.......................................................
.......................
Menge: 330,000 m

**4.30.8.6910 Rinnenpfl., 24/16/14 cm, schn.**
Rinnenpfl., 24/16/14 cm, schn.
Rinnenpflaster, Format 24/16/14 bzw. 16/16/14 cm, im
Nassschnittverfahren schneiden.

Einheitspreis für das Stück in Worten:

.......................................................
.......................
Menge: 35,000 Stck

##### 4.30.9 PFLASTER / PLATTEN VERLEGEN

**4.30.9.0000 VORBEMERKUNGEN (ZUSÄTZLICH)**
VORBEMERKUNGEN (ZUSÄTZLICH)

Schnitte
Im Einheitspreis ist der Verschnitt mit Abfuhr und
Entsorgung, die Lieferung der notwendigen Materialien
und die Ausführung aller Nebenarbeiten enthalten.

Mülheimer Rot
Das Pfaster "Mülheimer Rot" besteht aus drei
verschiedenfarbigen Pflastersteinen. Die Steine sind
auf der Baustelle zu mischen. Der erhöhte Aufwand für
das Mischen und Verlegen des Pflasters Mülheimer Rot in
Mischverkehrsflächen ist in die Einheitspreise der
entsprechenden Positionen einzukalkulieren.

Bettungs- und Fugenmaterial
Die Verlegung des Pflasters erfolgt auf einer  4 cm
dicken Bettungsschicht aus Brechsand-Splittgemisch 0/5.
Die  Sieblinien der Bettungsschicht müssen dem
Merkblatt für Flächenbefestigungen mit Pflasterdecken
und Plattenbelägen M FP 1 (Ausgabe 2003) entsprechen.
Die 3 - 5 mm breiten Fugen sind mit der gleichen
Gesteinsart wie die Bettungsschicht, jedoch in der
Körnung 0 - 2 mm, vollständig zu verfüllen und mit
einer kunststoffüberzogenen Rüttelplatte (Gummischürze)
abzurütteln.

Geltungsbereich
Alle Positionen im Titel 1.30.9.
Menge: 0,000

**4.30.9.0108 Betonsteinpflaster verschiedener Formate, in Seitenräumen (im vorgefun denen Verband) verl.**
Betonsteinpflaster verschiedener Formate, in
Seitenräumen (im vorgefundenen Verband) verl.
Betonsteinpflaster verschiedener Formate, bis zu 10 cm
Dicke -auch in Teilflächen- im vorgefundenen Verband
verlegen.

Einheitspreis für den  m²  in  Worten:

.......................................................
.......................
Menge: 1,000 m²

**4.30.9.7108 Betonsteinpfl. bis 10 cm stark schn.**
Betonsteinpfl. bis 10 cm stark schn.
Schnittkante an Pflastersteinen bis 10 cm Stärke
mittels Motorschneidegerät im Nassschnittverfahren
herstellen.

Einheitspreis für den Meter  in Worten:

.......................................................
.......................
Menge: 1,000 m

#### 4.33 MARKIERUNGSARBEITEN

##### 4.33.1 THERMOPLASTISCHE MARKIERUNGEN

**4.33.1.0000 VORBEMERKUNGEN**
VORBEMERKUNGEN
Die Ausführung der Markierungsarbeiten erfolgt gemäß
den Zusätzlichen Technischen Vertragsbedingungen und
Richtlinien für Markierungen auf Straßen, Ausgabe 2013
(ZTV M 13). Es sind Markierungssysteme des Typs II zu
verwenden.

Die Richtlinien für die Markierung von Straßen (RMS),
Teil 1 und 2, sind zu beachten.

Die Fahrbahnmarkierung ist als Dauermarkierung in
Heiss- oder Kaltplastik  herzustellen.

Es darf keine vorgefertigte Markierung verwendet
werden.

Abgerechnet wird nur die neu markierte Länge bzw.
Fläche. Im Einheitspreis enthalten ist die
Vormarkierung, sowie die Einmessung und Anzeichnung der
Markierungen. Loser Schmutz ist von der zu markierenden
Fläche zu entfernen.

Bei der Beseitigung von Markierungen wird  die
beseitigte Markierungsfläche vergütet. Bei Pfeil
Buchstabe, Ziffer, Verkehrsschild und Piktogramm ergibt
sich die Fläche aus dem kleinsten umschließenden
Rechteck.
Menge: 0,000

**4.33.1.1010 Bestandsplan vom Altbestand der Fahrbahnmarkierung erstellen**
Bestandsplan vom Altbestand der Fahrbahnmarkierung
erstellen
Vorhandene Markierung innerhalb der Ausbaugrenzen in
einem örtlichen Vermessungsnetz aufnehmen und in einem
Plan Maßstab  1 : 250 darstellen.

Die Arbeiten sind so frühzeitig auszuführen, dass der
Bestandsplan vom Altbestand der Markierungen der
örtlichen Bauüberwachung bereits vor Baubeginn zur
Prüfung und Freizeichnung vorliegt.

Die aufgemessenen Markierungen sind so zu vermaßen,
dass nach dem Aufbringen der Abschlussdecke die
ordnungsgemäße Wiederherstellung in der Örtlichkeit
gemäß der RMS möglich ist.

Einheitspreis für die Pauschale in Worten:

.......................................................
.......................
Menge: 1,000 Pau.

**4.33.1.1040 Nasse Fahrbahndecken trocknen**
Nasse Fahrbahndecken trocknen
Nasse Fahrbahndecken in nicht zusammenhängenden Flächen
schonend trocknen.

Einheitspreis für den m² in Worten:

.......................................................
.......................
Menge: 0,500 m²

**4.33.1.2120 Fahrbahnmarkierung herstellen, unterbrochener Schmalstrich, b = 12 cm**
Fahrbahnmarkierung herstellen, unterbrochener
Schmalstrich, b = 12 cm
Fahrbahnmarkierung, in reflektierender
Dickschichtmarkierung, weiß, in einer Dicke von 3,0 mm
herstellen.

Unterbrochener Schmalstrich (S)
Strichbreite: 0,12 m

Einheitspreis für den Meter  in Worten:

.......................................................
.......................
Menge: 2,000 m

#### 4.39 VERMESSUNG

##### 4.39.2 VERMESSUNGSLEISTUNGEN DURCH DEN AN

**4.39.2.0020 Ausführung von vermessungstechnischen Arbeiten durch den AN**
Ausführung von vermessungstechnischen Arbeiten durch
den AN
Ausführung von zusätzlichen vermessungstechnischen
Arbeiten durch den Auftragnehmer zur Sicherstellung
eines ausreichenden Längs- und Quergefälles für die
Oberflächenentwässerung. Inkl. der Erstellung und
Absteckung der neuen Rinnenhöhen. Die vorgegebenen
Tiefpunkte sind die Straßenabläufe. Die vorhandenen
Höhen der Grenzbebauung sind anzunehmen. Die
Vermessungsarbeiten müssen jeweils so rechtzeitig
erfolgen, dass grundsätzlich ein kontinuierlicher
Bauablauf gewährleistet ist.

Im Einheitspreis sind auch die Kosten für Achs- und
Grenzabsteckungen sowie für die notwendigen
Kontrollmessungen während der Bauausführung enthalten.

Die Vermessungsleistungen sind in eigener Zuständigkeit
und Verantwortung zu erbringen.

Hinweis
Die Angabe der Grenzen des Geländes gemäß VOB / B § 3
(2) erfolgt durch den AG. Das Abstecken der Hauptachsen
der baulichen Anlagen erfolgt entgegen der VOB / B § 3
(2) durch den AN. Die Kosten für diesen erhöhten
Aufwand sind in den Einheitspreis dieser Position
einzukalkulieren.

Einheitspreis für die Pauschale in Worten:

.......................................................
.......................
Menge: 1,000 Pau.
